# isoplus GaebWriter V
Leistungsbeschreibung (GAEB 90, DA81)
Projektbezeichnung: isoplus  GaebWriter V
DV-Nummer: 0
Währung: EUR

## isoplus
Datum: 06.06.16

### 08 Absperrarmaturen Einzelrohr

*Hinweis*
Absperrarmaturen werden wie ein gerades Stück Rohr, in
geöffneter Stellung in die Trasse eingeschweisst.
Der Einbau im Bereich der Schenkel von L-, Z-, oder
U-Bögen ist wegen der auftretenden Biegespannung
unzulässig. Zum Lieferumfang gehört ein konischer
Vierkantschoner. Auf diesen Adapter kann als
Betätigungsvorrichtung ein T-Schlüssel, eine
Spindelverlängerung oder ein Steckgetriebe aufgesetzt
werden.
Ein beliebig kürzbares, 1,50m langes
PEHD-Aufsteckschutzrohr ist ebenfalls erhältlich,
gehört aber nicht zum Lieferumfang und muß extra
geordert werden.

*Hinweis*
Werkseitig gedämmtes Mantelrohrverbundsystem für die
direkte, kanalfreie Erdverlegung. Mediumrohr und PEHD-
Mantelrohr sind über den PUR-Hartschaum kraftschlüssig
miteinander verbunden und bilden eine Einheit
(Verbundsystem). Bei thermischer Belastung dehnen sich
die drei Komponenten Mediumrohr, PUR-Schaum und
PEHD-Mantelrohr, im Gegensatz zu anderen Rohrsystemen,
axial gleichmäßig aus.

Die isoplus-KMR-Systeme mit schwarzem Stahlmediumrohr
sind für Dauerbetriebstemperaturen mindestens nach EN
253  geeignet. Auf Wunsch kann die entsprechende
Prüfbestatigung der amtlichen Materialprüfanstalt
(AMPA) eingesehen werden. Bei Temperaturen über den in
der EN 253 genannten sind detaillierte und umfassende
statische Berechnungen erforderlich. Vor Beginn dieser
Auslegung ist das Lastfallprofil deshalb exakt zu
prüfen.

Ausführung nach BFW-Güteschutz "Fernwärmetechnik",
AGFW-Arbeitsblatt FW 401 "Verlegung und Statik von KMR
für Fernwärmenetze", Europa-Norm EN 253, 448, 488 und
489 sowie unter Einhaltung des zertifizierten
Qualitätssicherungssystems DIN EN ISO 9000. Mit einem
isoplus-Qualitätspaß wird bestätigt, dass nach den
bereits aufgeführten und den noch folgenden Normen,
Richtlinien und QS-Maßnahmen gehandelt wird.

*Hinweis*
Polyurethan-Hartschaum besteht aus den Komponenten
Polyol (Komponente A, hell) und Isocyanat (Komponente
B, dunkel). Als Treibmittel ist umweltfreundliches
C-Pentan zu  verwenden, Ozonabbaupotential (ODP) = 0,
Treibhauspotential (GWP) = < 0,001.

Werkseitig wird der PUR-Hartschaum auf modernsten
Maschinen nach eigener Formulierung verarbeitet.
Durch eine exotherme chemische Reaktion entsteht ein
hochwertiger Dämmstoff mit hervorragenden
Wärmedämmeigenschaften und geringem spezifischen
Gewicht.
PUR-Hartschaum zeichnet sich bei thermischer Belastung
durch hohe Druckfestigkeit und lange Lebensdauer aus.

Untersuchungen von amtlich anerkannten
Materialprüfanstalten (AMPA) müssen bei bleibender
Belastung mit Temperaturen mindestens nach EN 253 eine
Lebensdauer von wenigstens 30 Jahren nachweisen.

Bei der diskontinuierlichen Produktion ist gemäß EN 253
eine Wärmeleitfähigkeit [l50] von maximal 0,029 W/(m.K)
zu bescheinigen.

Baustellenschaum muss gemäß EN 489 bei +15° bis +25° C
gelagert und kann bei Oberflächentemperaturen zwischen
mind. +15° und max. +45° C verarbeitet werden. Die
maximale Lagerzeit beträgt 3 Monate. Auf der Baustelle
ist durch die isoplus-Monteure ausschließlich
handangesetzter Becherschaum, der mit Turborührern
vermischt wird, oder Maschinenschaum, der aus fahrbaren
Schaumanlagen nach Bedarf proportioniert entnommen
wird, zu verwenden.

*Hinweis*
PEHD-Mantelrohr
Polyethylene High Density (PEHD) ist ein nahtlos
extrudiertes, schlag- und bruchfestes, zähelastisches
Hartpolyethylen bis -50° C mit glatter Oberfläche.
Allgemeine Güteanforderungen nach DIN 8075. Gemäß EN
253, zur optimalen Haftung am PUR-Hartschaum, Corona
behandelt. Maße bzw. Wanddicke mindestens nach EN 253.
Prüfung des Schmelzindexes (MFI-Gruppe) nach DIN 53735
bzw. ISO 1133, Wärmeleitfähigkeit [l] maximal 0,40
W/(m.K).

*Hinweis*
Vor dem Verschweißen der Rohre und Bauteile müssen die
entsprechenden Verbindungsmuffen mit den dazugehörigen
Schrumpfmanschetten auf das Mantelrohr neben der
Schweißstelle aufgeschoben werden. Die Verbindungen der
schwarzen Stahlrohre können bis DN 80 autogen, sollten
jedoch vorzugsweise und ab DN 100 generell, elektrisch
geschweißt werden.

Schweißarbeiten sind nur von Schweißern auszuführen,
die im Besitz eines gültigen Prüfzeugnisses nach DIN EN
287-1 sind.
Sofern ungünstige Witterungsbedingungen vorherrschen
ist zur Vorbereitung und Ausführung ein Schutzzelt über
der Verbindungsstelle zu errichten. Während des
Schweißens sind die Stirnseiten der Rohrenden durch
nasse Tücher, Steckblenden oder Flammschutzmatten vor
Verbrennung zu schützen.

Das anzuwendende Schweißverfahren muss für
Baustellenschweißungen geeignet und nach DIN EN ISO
15607 spezifiziert und anerkannt sein. Für die
Schweißnahtvorbereitung, die Fugenform am Stahl sowie
für den Abstand zwischen den Rohrenden ist in Anlehnung
an die DIN EN 448 die DIN EN ISO 9692-1 maßgebend.
Die Schweißzusatzwerkstoffe müssen auf die
Grundwerkstoffe abgestimmt und zugelassen sein, sie
sind nach DIN EN 12536, DIN 8559 und DIN EN ISO 2560
auszuwählen und deutlich zu kennzeichnen. Die fertig
gestellten Schweißnähte müssen nach AGFW-Arbeitsblatt
FW 401 die Anforderungen nach EN ISO 5817 erfüllen.

*Hinweis*
Augenscheinliche Mängel sind in ISO 6520 klassifiziert.
Die gesamte Rohrtrasse muss mit Wasser einer Druckprobe
unterzogen werden. Der Prüfdruck ist mindestens acht
Stunden aufrechtzuerhalten. Diese Prüfung ist mit einem
Überdruck in Höhe des 1,3-fachen Betriebsdruckes,
maximal 32,5 bar, jedoch mindestens mit dem Nenndruck
der Rohrleitungen durchzuführen.
Die Druckproben sind entsprechend Vd TÜV 1051 oder
DVGW-Arbeitsblatt 469, Prüfungsverfahren B1 sowie EN
805 auszuführen. Vor der Druckprobe ist es sinnvoll,
die Dichtheit der Nähte mit Luft von einem Überdruck
von 0,2 bar zu prüfen und diese abzuseifen. Bei einer
Durchstrahlungsprüfung sind mindestens 10% der Nähte
nach EN 1435 zu kontrollieren bzw. zu protokollieren
und nach DIN EN ISO 5817 zu bewerten.

*Hinweis*
Absperrarmatur, Verbund, Wärmedämmung und
Mantelrohrqualität  wie vor beschrieben,
Mediumrohr mind. nach EN 488, ab Wandstärke > 3,2 mm
mit Schweißnahtvorbereitung durch 30° abgeschrägte
Enden nach DIN EN ISO 9692-1.

Liefern und montieren.

#### 08.01 Absperrarmatur, Med.rohr nahtlos, Dämmdicke Standard, Netzüberw. IPS-Cu, red. Durchgang

**08.01.00.001 Absperrarmatur Böhmer DN 150 (168,3/250), inkl. IPS, reduzierter Durchgang, prod. nach DIN EN 448 & DIN EN 488**
Art. Nr.: KHMRIPGNPS150

Mediumrohr: P235GH, nahtlos
Mantelrohr: PEHD
Dämmdicke: Standard
Netzüberwachung: IPS-Cu

Abmessungen:
Fertigabsperrarmatur - Nennweite: DN 150
Mediumrohr - Außendurchmesser: 168,3 mm
Mantelrohr - Außendurchmesser: 250 mm
Typ: Böhmer, reduzierter Durchgang, PN 25

Fabrikat: isoplus oder gleichwertig
Einheit: Stk

**08.01.00.002 Absperrarmatur Broen DN 150 (168,3/250), inkl. IPS, reduzierter Durchgang, prod. nach DIN EN 448 & DIN EN 488**
Art. Nr.: KHBRIPGNPS150

Mediumrohr: P235GH, nahtlos
Mantelrohr: PEHD
Dämmdicke: Standard
Netzüberwachung: IPS-Cu

Abmessungen:
Fertigabsperrarmatur - Nennweite: DN 100
Mediumrohr - Außendurchmesser: 114,3 mm
Mantelrohr - Außendurchmesser: 200 mm
Typ: Broen, reduzierter Durchgang, PN 25

Fabrikat: isoplus oder gleichwertig
Einheit: Stk

#### 08.02 Absperrarmatur, Mantelrohr PEHD, Dämmdicke 1x verstärkt, Netzüberw. IPS- NiCr, red. Durchgang

**08.02.00.001 Absperrarmatur Böhmer DN 20 (26,9/110), inkl. IPS-NiCr, reduzierter Durchgang, prod. nach DIN EN 448 & DIN EN 488**
Art. Nr.: KHMRNPGGP1020

Mediumrohr: P235GH, geschweißt
Mantelrohr: PEHD
Dämmdicke: 1x verstärkt
Netzüberwachung: IPS-NiCr

Abmessungen:
Fertigabsperrarmatur - Nennweite: DN 20
Mediumrohr - Außendurchmesser: 26,9 mm
Mantelrohr - Außendurchmesser: 110 mm
Typ: Böhmer, reduzierter Durchgang, PN 25

Fabrikat: isoplus oder gleichwertig
Einheit: Stk

**08.02.00.002 Absperrarmatur Böhmer DN 25 (33,7/110), inkl. IPS-NiCr, reduzierter Durchgang, prod. nach DIN EN 448 & DIN EN 488**
Art. Nr.: KHMRNPTGP1025

Mediumrohr: P235TR1, geschweißt
Mantelrohr: PEHD
Dämmdicke: 1x verstärkt
Netzüberwachung: IPS-NiCr

Abmessungen:
Fertigabsperrarmatur - Nennweite: DN 25
Mediumrohr - Außendurchmesser: 33,7 mm
Mantelrohr - Außendurchmesser: 110 mm
Typ: Böhmer, reduzierter Durchgang, PN 25

Fabrikat: isoplus oder gleichwertig
Einheit: Stk

**08.02.00.003 Absperrarmatur Böhmer DN 25 (33,7/110), inkl. IPS-NiCr, reduzierter Durchgang, prod. nach DIN EN 448 & DIN EN 488**
Art. Nr.: KHMRNPGGP1025

Mediumrohr: P235GH, geschweißt
Mantelrohr: PEHD
Dämmdicke: 1x verstärkt
Netzüberwachung: IPS-NiCr

Abmessungen:
Fertigabsperrarmatur - Nennweite: DN 25
Mediumrohr - Außendurchmesser: 33,7 mm
Mantelrohr - Außendurchmesser: 110 mm
Typ: Böhmer, reduzierter Durchgang, PN 25

Fabrikat: isoplus oder gleichwertig
Einheit: Stk

**08.02.00.004 Absperrarmatur Böhmer DN 32 (42,4/125), inkl. IPS-NiCr, reduzierter Durchgang, prod. nach DIN EN 448 & DIN EN 488**
Art. Nr.: KHMRNPTGP1032

Mediumrohr: P235TR1, geschweißt
Mantelrohr: PEHD
Dämmdicke: 1x verstärkt
Netzüberwachung: IPS-NiCr

Abmessungen:
Fertigabsperrarmatur - Nennweite: DN 32
Mediumrohr - Außendurchmesser: 42,4 mm
Mantelrohr - Außendurchmesser: 125 mm
Typ: Böhmer, reduzierter Durchgang, PN 25

Fabrikat: isoplus oder gleichwertig
Einheit: Stk

**08.02.00.005 Absperrarmatur Böhmer DN 32 (42,4/125), inkl. IPS-NiCr, reduzierter Durchgang, prod. nach DIN EN 448 & DIN EN 488**
Art. Nr.: KHMRNPGGP1032

Mediumrohr: P235GH, geschweißt
Mantelrohr: PEHD
Dämmdicke: 1x verstärkt
Netzüberwachung: IPS-NiCr

Abmessungen:
Fertigabsperrarmatur - Nennweite: DN 32
Mediumrohr - Außendurchmesser: 42,4 mm
Mantelrohr - Außendurchmesser: 125 mm
Typ: Böhmer, reduzierter Durchgang, PN 25

Fabrikat: isoplus oder gleichwertig
Einheit: Stk

**08.02.00.006 Absperrarmatur Böhmer DN 40 (48,3/125), inkl. IPS-NiCr, reduzierter Durchgang, prod. nach DIN EN 448 & DIN EN 488**
Art. Nr.: KHMRNPTGP1040

Mediumrohr: P235TR1, geschweißt
Mantelrohr: PEHD
Dämmdicke: 1x verstärkt
Netzüberwachung: IPS-NiCr

Abmessungen:
Fertigabsperrarmatur - Nennweite: DN 40
Mediumrohr - Außendurchmesser: 48,3 mm
Mantelrohr - Außendurchmesser: 125 mm
Typ: Böhmer, reduzierter Durchgang, PN 25

Fabrikat: isoplus oder gleichwertig
Einheit: Stk

**08.02.00.007 Absperrarmatur Böhmer DN 40 (48,3/125), inkl. IPS-NiCr, reduzierter Durchgang, prod. nach DIN EN 448 & DIN EN 488**
Art. Nr.: KHMRNPGGP1040

Mediumrohr: P235GH, geschweißt
Mantelrohr: PEHD
Dämmdicke: 1x verstärkt
Netzüberwachung: IPS-NiCr

Abmessungen:
Fertigabsperrarmatur - Nennweite: DN 40
Mediumrohr - Außendurchmesser: 48,3 mm
Mantelrohr - Außendurchmesser: 125 mm
Typ: Böhmer, reduzierter Durchgang, PN 25

Fabrikat: isoplus oder gleichwertig
Einheit: Stk

**08.02.00.008 Absperrarmatur Böhmer DN 50 (60,3/140), inkl. IPS-NiCr, reduzierter Durchgang, prod. nach DIN EN 448 & DIN EN 488**
Art. Nr.: KHMRNPTGP1050

Mediumrohr: P235TR1, geschweißt
Mantelrohr: PEHD
Dämmdicke: 1x verstärkt
Netzüberwachung: IPS-NiCr

Abmessungen:
Fertigabsperrarmatur - Nennweite: DN 50
Mediumrohr - Außendurchmesser: 60,3 mm
Mantelrohr - Außendurchmesser: 140 mm
Typ: Böhmer, reduzierter Durchgang, PN 25

Fabrikat: isoplus oder gleichwertig
Einheit: Stk

**08.02.00.009 Absperrarmatur Böhmer DN 50 (60,3/140), inkl. IPS-NiCr, reduzierter Durchgang, prod. nach DIN EN 448 & DIN EN 488**
Art. Nr.: KHMRNPGGP1050

Mediumrohr: P235GH, geschweißt
Mantelrohr: PEHD
Dämmdicke: 1x verstärkt
Netzüberwachung: IPS-NiCr

Abmessungen:
Fertigabsperrarmatur - Nennweite: DN 50
Mediumrohr - Außendurchmesser: 60,3 mm
Mantelrohr - Außendurchmesser: 140 mm
Typ: Böhmer, reduzierter Durchgang, PN 25

Fabrikat: isoplus oder gleichwertig
Einheit: Stk

**08.02.00.010 Absperrarmatur Böhmer DN 65 (76,1/160), inkl. IPS-NiCr, reduzierter Durchgang, prod. nach DIN EN 448 & DIN EN 488**
Art. Nr.: KHMRNPGGP1065

Mediumrohr: P235GH, geschweißt
Mantelrohr: PEHD
Dämmdicke: 1x verstärkt
Netzüberwachung: IPS-NiCr

Abmessungen:
Fertigabsperrarmatur - Nennweite: DN 65
Mediumrohr - Außendurchmesser: 76,1 mm
Mantelrohr - Außendurchmesser: 160 mm
Typ: Böhmer, reduzierter Durchgang, PN 25

Fabrikat: isoplus oder gleichwertig
Einheit: Stk

**08.02.00.011 Absperrarmatur Böhmer DN 80 (88,9/180), inkl. IPS-NiCr, reduzierter Durchgang, prod. nach DIN EN 448 & DIN EN 488**
Art. Nr.: KHMRNPGGP1080

Mediumrohr: P235GH, geschweißt
Mantelrohr: PEHD
Dämmdicke: 1x verstärkt
Netzüberwachung: IPS-NiCr

Abmessungen:
Fertigabsperrarmatur - Nennweite: DN 80
Mediumrohr - Außendurchmesser: 88,9 mm
Mantelrohr - Außendurchmesser: 180 mm
Typ: Böhmer, reduzierter Durchgang, PN 25

Fabrikat: isoplus oder gleichwertig
Einheit: Stk

**08.02.00.012 Absperrarmatur Böhmer DN 100 (114,3/225), inkl. IPS-NiCr, reduzierter Durchgang, prod. nach DIN EN 448 & DIN EN 488**
Art. Nr.: KHMRNPGGP1100

Mediumrohr: P235GH, geschweißt
Mantelrohr: PEHD
Dämmdicke: 1x verstärkt
Netzüberwachung: IPS-NiCr

Abmessungen:
Fertigabsperrarmatur - Nennweite: DN 100
Mediumrohr - Außendurchmesser: 114,3 mm
Mantelrohr - Außendurchmesser: 225 mm
Typ: Böhmer, reduzierter Durchgang, PN 25

Fabrikat: isoplus oder gleichwertig
Einheit: Stk

**08.02.00.013 Absperrarmatur Böhmer DN 125 (139,7/250), inkl. IPS-NiCr, reduzierter Durchgang, prod. nach DIN EN 448 & DIN EN 488**
Art. Nr.: KHMRNPGGP1125

Mediumrohr: P235GH, geschweißt
Mantelrohr: PEHD
Dämmdicke: 1x verstärkt
Netzüberwachung: IPS-NiCr

Abmessungen:
Fertigabsperrarmatur - Nennweite: DN 125
Mediumrohr - Außendurchmesser: 139,7 mm
Mantelrohr - Außendurchmesser: 250 mm
Typ: Böhmer, reduzierter Durchgang, PN 25

Fabrikat: isoplus oder gleichwertig
Einheit: Stk

**08.02.00.014 Absperrarmatur Böhmer DN 150 (168,3/280), inkl. IPS-NiCr, reduzierter Durchgang, prod. nach DIN EN 448 & DIN EN 488**
Art. Nr.: KHMRNPGGP1150

Mediumrohr: P235GH, geschweißt
Mantelrohr: PEHD
Dämmdicke: 1x verstärkt
Netzüberwachung: IPS-NiCr

Abmessungen:
Fertigabsperrarmatur - Nennweite: DN 150
Mediumrohr - Außendurchmesser: 168,3 mm
Mantelrohr - Außendurchmesser: 280 mm
Typ: Böhmer, reduzierter Durchgang, PN 25

Fabrikat: isoplus oder gleichwertig
Einheit: Stk

**08.02.00.015 Absperrarmatur Böhmer DN 200 (219,1/355), inkl. IPS-NiCr, reduzierter Durchgang, prod. nach DIN EN 448 & DIN EN 488**
Art. Nr.: KHMRNPGGP1200

Mediumrohr: P235GH, geschweißt
Mantelrohr: PEHD
Dämmdicke: 1x verstärkt
Netzüberwachung: IPS-NiCr

Abmessungen:
Fertigabsperrarmatur - Nennweite: DN 200
Mediumrohr - Außendurchmesser: 219,1 mm
Mantelrohr - Außendurchmesser: 355 mm
Typ: Böhmer, reduzierter Durchgang, PN 25

Fabrikat: isoplus oder gleichwertig
Einheit: Stk

**08.02.00.016 Absperrarmatur Böhmer DN 250 (273,0/450), inkl. IPS-NiCr, reduzierter Durchgang, prod. nach DIN EN 448 & DIN EN 488**
Art. Nr.: KHMRNPGGP1250

Mediumrohr: P235GH, geschweißt
Mantelrohr: PEHD
Dämmdicke: 1x verstärkt
Netzüberwachung: IPS-NiCr

Abmessungen:
Fertigabsperrarmatur - Nennweite: DN 250
Mediumrohr - Außendurchmesser: 273,0 mm
Mantelrohr - Außendurchmesser: 450 mm
Typ: Böhmer, reduzierter Durchgang, PN 25

Fabrikat: isoplus oder gleichwertig
Einheit: Stk

**08.02.00.017 Absperrarmatur Böhmer DN 300 (323,9/500), inkl. IPS-NiCr, reduzierter Durchgang, prod. nach DIN EN 448 & DIN EN 488**
Art. Nr.: KHMRNPGGP1300

Mediumrohr: P235GH, geschweißt
Mantelrohr: PEHD
Dämmdicke: 1x verstärkt
Netzüberwachung: IPS-NiCr

Abmessungen:
Fertigabsperrarmatur - Nennweite: DN 300
Mediumrohr - Außendurchmesser: 323,9 mm
Mantelrohr - Außendurchmesser: 500 mm
Typ: Böhmer, reduzierter Durchgang, PN 25

Fabrikat: isoplus oder gleichwertig
Einheit: Stk

**08.02.00.018 Absperrarmatur Broen DN 20 (26,9/110), inkl. IPS-NiCr, reduzierter Durchgang, prod. nach DIN EN 448 & DIN EN 488**
Art. Nr.: KHBRNPTGP1020

Mediumrohr: P235TR1, geschweißt
Mantelrohr: PEHD
Dämmdicke: 1x verstärkt
Netzüberwachung: IPS-NiCr

Abmessungen:
Fertigabsperrarmatur - Nennweite: DN 20
Mediumrohr - Außendurchmesser: 26,9 mm
Mantelrohr - Außendurchmesser: 110 mm
Typ: Broen, reduzierter Durchgang, PN 25

Fabrikat: isoplus oder gleichwertig
Einheit: Stk

**08.02.00.019 Absperrarmatur Broen DN 20 (26,9/110), inkl. IPS-NiCr, reduzierter Durchgang, prod. nach DIN EN 448 & DIN EN 488**
Art. Nr.: KHBRNPTGP1020

Mediumrohr: P235TR1, geschweißt
Mantelrohr: PEHD
Dämmdicke: 1x verstärkt
Netzüberwachung: IPS-NiCr

Abmessungen:
Fertigabsperrarmatur - Nennweite: DN 20
Mediumrohr - Außendurchmesser: 26,9 mm
Mantelrohr - Außendurchmesser: 110 mm
Typ: Broen, reduzierter Durchgang, PN 25

Fabrikat: isoplus oder gleichwertig
Einheit: Stk

**08.02.00.020 Absperrarmatur Broen DN 25 (33,7/110), inkl. IPS-NiCr, reduzierter Durchgang, prod. nach DIN EN 448 & DIN EN 488**
Art. Nr.: KHBRNPTGP1025

Mediumrohr: P235TR1, geschweißt
Mantelrohr: PEHD
Dämmdicke: 1x verstärkt
Netzüberwachung: IPS-NiCr

Abmessungen:
Fertigabsperrarmatur - Nennweite: DN 25
Mediumrohr - Außendurchmesser: 33,7 mm
Mantelrohr - Außendurchmesser: 110 mm
Typ: Broen, reduzierter Durchgang, PN 25

Fabrikat: isoplus oder gleichwertig
Einheit: Stk

**08.02.00.021 Absperrarmatur Broen DN 25 (33,7/110), inkl. IPS-NiCr, reduzierter Durchgang, prod. nach DIN EN 448 & DIN EN 488**
Art. Nr.: KHBRNPTGP1025

Mediumrohr: P235TR1, geschweißt
Mantelrohr: PEHD
Dämmdicke: 1x verstärkt
Netzüberwachung: IPS-NiCr

Abmessungen:
Fertigabsperrarmatur - Nennweite: DN 25
Mediumrohr - Außendurchmesser: 33,7 mm
Mantelrohr - Außendurchmesser: 110 mm
Typ: Broen, reduzierter Durchgang, PN 25

Fabrikat: isoplus oder gleichwertig
Einheit: Stk

**08.02.00.022 Absperrarmatur Broen DN 32 (42,4/125), inkl. IPS-NiCr, reduzierter Durchgang, prod. nach DIN EN 448 & DIN EN 488**
Art. Nr.: KHBRNPTGP1032

Mediumrohr: P235TR1, geschweißt
Mantelrohr: PEHD
Dämmdicke: 1x verstärkt
Netzüberwachung: IPS-NiCr

Abmessungen:
Fertigabsperrarmatur - Nennweite: DN 32
Mediumrohr - Außendurchmesser: 42,4 mm
Mantelrohr - Außendurchmesser: 125 mm
Typ: Broen, reduzierter Durchgang, PN 25

Fabrikat: isoplus oder gleichwertig
Einheit: Stk

**08.02.00.023 Absperrarmatur Broen DN 32 (42,4/125), inkl. IPS-NiCr, reduzierter Durchgang, prod. nach DIN EN 448 & DIN EN 488**
Art. Nr.: KHBRNPTGP1032

Mediumrohr: P235TR1, geschweißt
Mantelrohr: PEHD
Dämmdicke: 1x verstärkt
Netzüberwachung: IPS-NiCr

Abmessungen:
Fertigabsperrarmatur - Nennweite: DN 32
Mediumrohr - Außendurchmesser: 42,4 mm
Mantelrohr - Außendurchmesser: 125 mm
Typ: Broen, reduzierter Durchgang, PN 25

Fabrikat: isoplus oder gleichwertig
Einheit: Stk

**08.02.00.024 Absperrarmatur Broen DN 40 (48,3/125), inkl. IPS-NiCr, reduzierter Durchgang, prod. nach DIN EN 448 & DIN EN 488**
Art. Nr.: KHBRNPTGP1040

Mediumrohr: P235TR1, geschweißt
Mantelrohr: PEHD
Dämmdicke: 1x verstärkt
Netzüberwachung: IPS-NiCr

Abmessungen:
Fertigabsperrarmatur - Nennweite: DN 40
Mediumrohr - Außendurchmesser: 48,3 mm
Mantelrohr - Außendurchmesser: 125 mm
Typ: Broen, reduzierter Durchgang, PN 25

Fabrikat: isoplus oder gleichwertig
Einheit: Stk

**08.02.00.025 Absperrarmatur Broen DN 40 (48,3/125), inkl. IPS-NiCr, reduzierter Durchgang, prod. nach DIN EN 448 & DIN EN 488**
Art. Nr.: KHBRNPTGP1040

Mediumrohr: P235TR1, geschweißt
Mantelrohr: PEHD
Dämmdicke: 1x verstärkt
Netzüberwachung: IPS-NiCr

Abmessungen:
Fertigabsperrarmatur - Nennweite: DN 40
Mediumrohr - Außendurchmesser: 48,3 mm
Mantelrohr - Außendurchmesser: 125 mm
Typ: Broen, reduzierter Durchgang, PN 25

Fabrikat: isoplus oder gleichwertig
Einheit: Stk

**08.02.00.026 Absperrarmatur Broen DN 50 (60,3/140), inkl. IPS-NiCr, reduzierter Durchgang, prod. nach DIN EN 448 & DIN EN 488**
Art. Nr.: KHBRNPTGP1050

Mediumrohr: P235TR1, geschweißt
Mantelrohr: PEHD
Dämmdicke: 1x verstärkt
Netzüberwachung: IPS-NiCr

Abmessungen:
Fertigabsperrarmatur - Nennweite: DN 50
Mediumrohr - Außendurchmesser: 60,3 mm
Mantelrohr - Außendurchmesser: 140 mm
Typ: Broen, reduzierter Durchgang, PN 25

Fabrikat: isoplus oder gleichwertig
Einheit: Stk

**08.02.00.027 Absperrarmatur Broen DN 50 (60,3/140), inkl. IPS-NiCr, reduzierter Durchgang, prod. nach DIN EN 448 & DIN EN 488**
Art. Nr.: KHBRNPTGP1050

Mediumrohr: P235TR1, geschweißt
Mantelrohr: PEHD
Dämmdicke: 1x verstärkt
Netzüberwachung: IPS-NiCr

Abmessungen:
Fertigabsperrarmatur - Nennweite: DN 50
Mediumrohr - Außendurchmesser: 60,3 mm
Mantelrohr - Außendurchmesser: 140 mm
Typ: Broen, reduzierter Durchgang, PN 25

Fabrikat: isoplus oder gleichwertig
Einheit: Stk

**08.02.00.028 Absperrarmatur Broen DN 65 (76,1/160), inkl. IPS-NiCr, reduzierter Durchgang, prod. nach DIN EN 448 & DIN EN 488**
Art. Nr.: KHBRNPGGP1065

Mediumrohr: P235GH, geschweißt
Mantelrohr: PEHD
Dämmdicke: 1x verstärkt
Netzüberwachung: IPS-NiCr

Abmessungen:
Fertigabsperrarmatur - Nennweite: DN 65
Mediumrohr - Außendurchmesser: 76,1 mm
Mantelrohr - Außendurchmesser: 160 mm
Typ: Broen, reduzierter Durchgang, PN 25

Fabrikat: isoplus oder gleichwertig
Einheit: Stk

**08.02.00.029 Absperrarmatur Broen DN 80 (88,9/180), inkl. IPS-NiCr, reduzierter Durchgang, prod. nach DIN EN 448 & DIN EN 488**
Art. Nr.: KHBRNPGGP1080

Mediumrohr: P235GH, geschweißt
Mantelrohr: PEHD
Dämmdicke: 1x verstärkt
Netzüberwachung: IPS-NiCr

Abmessungen:
Fertigabsperrarmatur - Nennweite: DN 80
Mediumrohr - Außendurchmesser: 88,9 mm
Mantelrohr - Außendurchmesser: 180 mm
Typ: Broen, reduzierter Durchgang, PN 25

Fabrikat: isoplus oder gleichwertig
Einheit: Stk

**08.02.00.030 Absperrarmatur Broen DN 100 (114,3/225), inkl. IPS-NiCr, reduzierter Durchgang, prod. nach DIN EN 448 & DIN EN 488**
Art. Nr.: KHBRNPGGP1100

Mediumrohr: P235GH, geschweißt
Mantelrohr: PEHD
Dämmdicke: 1x verstärkt
Netzüberwachung: IPS-NiCr

Abmessungen:
Fertigabsperrarmatur - Nennweite: DN 100
Mediumrohr - Außendurchmesser: 114,3 mm
Mantelrohr - Außendurchmesser: 225 mm
Typ: Broen, reduzierter Durchgang, PN 25

Fabrikat: isoplus oder gleichwertig
Einheit: Stk

**08.02.00.031 Absperrarmatur Broen DN 125 (139,7/250), inkl. IPS-NiCr, reduzierter Durchgang, prod. nach DIN EN 448 & DIN EN 488**
Art. Nr.: KHBRNPGGP1125

Mediumrohr: P235GH, geschweißt
Mantelrohr: PEHD
Dämmdicke: 1x verstärkt
Netzüberwachung: IPS-NiCr

Abmessungen:
Fertigabsperrarmatur - Nennweite: DN 125
Mediumrohr - Außendurchmesser: 139,7 mm
Mantelrohr - Außendurchmesser: 250 mm
Typ: Broen, reduzierter Durchgang, PN 25

Fabrikat: isoplus oder gleichwertig
Einheit: Stk

**08.02.00.032 Absperrarmatur Broen DN 150 (168,3/280), inkl. IPS-NiCr, reduzierter Durchgang, prod. nach DIN EN 448 & DIN EN 488**
Art. Nr.: KHBRNPGGP1150

Mediumrohr: P235GH, geschweißt
Mantelrohr: PEHD
Dämmdicke: 1x verstärkt
Netzüberwachung: IPS-NiCr

Abmessungen:
Fertigabsperrarmatur - Nennweite: DN 150
Mediumrohr - Außendurchmesser: 168,3 mm
Mantelrohr - Außendurchmesser: 280 mm
Typ: Broen, reduzierter Durchgang, PN 25

Fabrikat: isoplus oder gleichwertig
Einheit: Stk

**08.02.00.033 Absperrarmatur Broen DN 200 (219,1/355), inkl. IPS-NiCr, reduzierter Durchgang, prod. nach DIN EN 448 & DIN EN 488**
Art. Nr.: KHBRNPGGP1200

Mediumrohr: P235GH, geschweißt
Mantelrohr: PEHD
Dämmdicke: 1x verstärkt
Netzüberwachung: IPS-NiCr

Abmessungen:
Fertigabsperrarmatur - Nennweite: DN 200
Mediumrohr - Außendurchmesser: 219,1 mm
Mantelrohr - Außendurchmesser: 355 mm
Typ: Broen, reduzierter Durchgang, PN 25

Fabrikat: isoplus oder gleichwertig
Einheit: Stk

**08.02.00.034 Absperrarmatur Broen DN 250 (273,0/450), inkl. IPS-NiCr, reduzierter Durchgang, prod. nach DIN EN 448 & DIN EN 488**
Art. Nr.: KHBRNPGGP1250

Mediumrohr: P235GH, geschweißt
Mantelrohr: PEHD
Dämmdicke: 1x verstärkt
Netzüberwachung: IPS-NiCr

Abmessungen:
Fertigabsperrarmatur - Nennweite: DN 250
Mediumrohr - Außendurchmesser: 273,0 mm
Mantelrohr - Außendurchmesser: 450 mm
Typ: Broen, reduzierter Durchgang, PN 25

Fabrikat: isoplus oder gleichwertig
Einheit: Stk

**08.02.00.035 Absperrarmatur Broen DN 300 (323,9/500), inkl. IPS-NiCr, reduzierter Durchgang, prod. nach DIN EN 448 & DIN EN 488**
Art. Nr.: KHBRNPGGP1300

Mediumrohr: P235GH, geschweißt
Mantelrohr: PEHD
Dämmdicke: 1x verstärkt
Netzüberwachung: IPS-NiCr

Abmessungen:
Fertigabsperrarmatur - Nennweite: DN 300
Mediumrohr - Außendurchmesser: 323,9 mm
Mantelrohr - Außendurchmesser: 500 mm
Typ: Broen, reduzierter Durchgang, PN 25

Fabrikat: isoplus oder gleichwertig
Einheit: Stk

**08.02.00.036 Absperrarmatur Böhmer DN 20 (26,9/110), inkl. IPS-NiCr, reduzierter Durchgang, prod. nach DIN EN 448 & DIN EN 488**
Art. Nr.: KHMRNPTGP1020

Mediumrohr: P235TR1, geschweißt
Mantelrohr: PEHD
Dämmdicke: 1x verstärkt
Netzüberwachung: IPS-NiCr

Abmessungen:
Fertigabsperrarmatur - Nennweite: DN 20
Mediumrohr - Außendurchmesser: 26,9 mm
Mantelrohr - Außendurchmesser: 110 mm
Typ: Böhmer, reduzierter Durchgang, PN 25

Fabrikat: isoplus oder gleichwertig
Einheit: Stk

#### 08.03 Absperrarmatur, Mantelrohr PEHD, Dämmdicke 1x verstärkt, Netzüberw. IPS- NiCr, voller Durchgang

**08.03.00.001 Absperrarmatur Böhmer DN 20 (26,9/110), inkl. IPS-NiCr, voller Durchgang, prod. nach DIN EN 448 & DIN EN 488**
Art. Nr.: KHMVNPTGP1020

Mediumrohr: P235TR1, geschweißt
Mantelrohr: PEHD
Dämmdicke: 1x verstärkt
Netzüberwachung: IPS-NiCr

Abmessungen:
Fertigabsperrarmatur - Nennweite: DN 20
Mediumrohr - Außendurchmesser: 26,9 mm
Mantelrohr - Außendurchmesser: 110 mm
Typ: Böhmer, voller Durchgang, PN 25

Fabrikat: isoplus oder gleichwertig
Einheit: Stk

**08.03.00.002 Absperrarmatur Böhmer DN 20 (26,9/110), inkl. IPS-NiCr, voller Durchgang, prod. nach DIN EN 448 & DIN EN 488**
Art. Nr.: KHMVNPGGP1020

Mediumrohr: P235GH, geschweißt
Mantelrohr: PEHD
Dämmdicke: 1x verstärkt
Netzüberwachung: IPS-NiCr

Abmessungen:
Fertigabsperrarmatur - Nennweite: DN 20
Mediumrohr - Außendurchmesser: 26,9 mm
Mantelrohr - Außendurchmesser: 110 mm
Typ: Böhmer, voller Durchgang, PN 25

Fabrikat: isoplus oder gleichwertig
Einheit: Stk

**08.03.00.003 Absperrarmatur Böhmer DN 25 (33,7/110), inkl. IPS-NiCr, voller Durchgang, prod. nach DIN EN 448 & DIN EN 488**
Art. Nr.: KHMVNPTGP1025

Mediumrohr: P235TR1, geschweißt
Mantelrohr: PEHD
Dämmdicke: 1x verstärkt
Netzüberwachung: IPS-NiCr

Abmessungen:
Fertigabsperrarmatur - Nennweite: DN 25
Mediumrohr - Außendurchmesser: 33,7 mm
Mantelrohr - Außendurchmesser: 110 mm
Typ: Böhmer, voller Durchgang, PN 25

Fabrikat: isoplus oder gleichwertig
Einheit: Stk

**08.03.00.004 Absperrarmatur Böhmer DN 25 (33,7/110), inkl. IPS-NiCr, voller Durchgang, prod. nach DIN EN 448 & DIN EN 488**
Art. Nr.: KHMVNPGGP1025

Mediumrohr: P235GH, geschweißt
Mantelrohr: PEHD
Dämmdicke: 1x verstärkt
Netzüberwachung: IPS-NiCr

Abmessungen:
Fertigabsperrarmatur - Nennweite: DN 25
Mediumrohr - Außendurchmesser: 33,7 mm
Mantelrohr - Außendurchmesser: 110 mm
Typ: Böhmer, voller Durchgang, PN 25

Fabrikat: isoplus oder gleichwertig
Einheit: Stk

**08.03.00.005 Absperrarmatur Böhmer DN 32 (42,4/125), inkl. IPS-NiCr, voller Durchgang, prod. nach DIN EN 448 & DIN EN 488**
Art. Nr.: KHMVNPTGP1032

Mediumrohr: P235TR1, geschweißt
Mantelrohr: PEHD
Dämmdicke: 1x verstärkt
Netzüberwachung: IPS-NiCr

Abmessungen:
Fertigabsperrarmatur - Nennweite: DN 32
Mediumrohr - Außendurchmesser: 42,4 mm
Mantelrohr - Außendurchmesser: 125 mm
Typ: Böhmer, voller Durchgang, PN 25

Fabrikat: isoplus oder gleichwertig
Einheit: Stk

**08.03.00.006 Absperrarmatur Böhmer DN 32 (42,4/125), inkl. IPS-NiCr, voller Durchgang, prod. nach DIN EN 448 & DIN EN 488**
Art. Nr.: KHMVNPGGP1032

Mediumrohr: P235GH, geschweißt
Mantelrohr: PEHD
Dämmdicke: 1x verstärkt
Netzüberwachung: IPS-NiCr

Abmessungen:
Fertigabsperrarmatur - Nennweite: DN 32
Mediumrohr - Außendurchmesser: 42,4 mm
Mantelrohr - Außendurchmesser: 125 mm
Typ: Böhmer, voller Durchgang, PN 25

Fabrikat: isoplus oder gleichwertig
Einheit: Stk

**08.03.00.007 Absperrarmatur Böhmer DN 40 (48,3/125), inkl. IPS-NiCr, voller Durchgang, prod. nach DIN EN 448 & DIN EN 488**
Art. Nr.: KHMVNPTGP1040

Mediumrohr: P235TR1, geschweißt
Mantelrohr: PEHD
Dämmdicke: 1x verstärkt
Netzüberwachung: IPS-NiCr

Abmessungen:
Fertigabsperrarmatur - Nennweite: DN 40
Mediumrohr - Außendurchmesser: 48,3 mm
Mantelrohr - Außendurchmesser: 125 mm
Typ: Böhmer, voller Durchgang, PN 25

Fabrikat: isoplus oder gleichwertig
Einheit: Stk

**08.03.00.008 Absperrarmatur Böhmer DN 40 (48,3/125), inkl. IPS-NiCr, voller Durchgang, prod. nach DIN EN 448 & DIN EN 488**
Art. Nr.: KHMVNPGGP1040

Mediumrohr: P235GH, geschweißt
Mantelrohr: PEHD
Dämmdicke: 1x verstärkt
Netzüberwachung: IPS-NiCr

Abmessungen:
Fertigabsperrarmatur - Nennweite: DN 40
Mediumrohr - Außendurchmesser: 48,3 mm
Mantelrohr - Außendurchmesser: 125 mm
Typ: Böhmer, voller Durchgang, PN 25

Fabrikat: isoplus oder gleichwertig
Einheit: Stk

**08.03.00.009 Absperrarmatur Böhmer DN 50 (60,3/140), inkl. IPS-NiCr, voller Durchgang, prod. nach DIN EN 448 & DIN EN 488**
Art. Nr.: KHMVNPTGP1050

Mediumrohr: P235TR1, geschweißt
Mantelrohr: PEHD
Dämmdicke: 1x verstärkt
Netzüberwachung: IPS-NiCr

Abmessungen:
Fertigabsperrarmatur - Nennweite: DN 50
Mediumrohr - Außendurchmesser: 60,3 mm
Mantelrohr - Außendurchmesser: 140 mm
Typ: Böhmer, voller Durchgang, PN 25

Fabrikat: isoplus oder gleichwertig
Einheit: Stk

**08.03.00.010 Absperrarmatur Böhmer DN 50 (60,3/140), inkl. IPS-NiCr, voller Durchgang, prod. nach DIN EN 448 & DIN EN 488**
Art. Nr.: KHMVNPGGP1050

Mediumrohr: P235GH, geschweißt
Mantelrohr: PEHD
Dämmdicke: 1x verstärkt
Netzüberwachung: IPS-NiCr

Abmessungen:
Fertigabsperrarmatur - Nennweite: DN 50
Mediumrohr - Außendurchmesser: 60,3 mm
Mantelrohr - Außendurchmesser: 140 mm
Typ: Böhmer, voller Durchgang, PN 25

Fabrikat: isoplus oder gleichwertig
Einheit: Stk

**08.03.00.011 Absperrarmatur Böhmer DN 65 (76,1/160), inkl. IPS-NiCr, voller Durchgang, prod. nach DIN EN 448 & DIN EN 488**
Art. Nr.: KHMVNPGGP1065

Mediumrohr: P235GH, geschweißt
Mantelrohr: PEHD
Dämmdicke: 1x verstärkt
Netzüberwachung: IPS-NiCr

Abmessungen:
Fertigabsperrarmatur - Nennweite: DN 65
Mediumrohr - Außendurchmesser: 76,1 mm
Mantelrohr - Außendurchmesser: 160 mm
Typ: Böhmer, voller Durchgang, PN 25

Fabrikat: isoplus oder gleichwertig
Einheit: Stk

**08.03.00.012 Absperrarmatur Böhmer DN 80 (88,9/180), inkl. IPS-NiCr, voller Durchgang, prod. nach DIN EN 448 & DIN EN 488**
Art. Nr.: KHMVNPGGP1080

Mediumrohr: P235GH, geschweißt
Mantelrohr: PEHD
Dämmdicke: 1x verstärkt
Netzüberwachung: IPS-NiCr

Abmessungen:
Fertigabsperrarmatur - Nennweite: DN 80
Mediumrohr - Außendurchmesser: 88,9 mm
Mantelrohr - Außendurchmesser: 180 mm
Typ: Böhmer, voller Durchgang, PN 25

Fabrikat: isoplus oder gleichwertig
Einheit: Stk

**08.03.00.013 Absperrarmatur Böhmer DN 100 (114,3/225), inkl. IPS-NiCr, voller Durchgang, prod. nach DIN EN 448 & DIN EN 488**
Art. Nr.: KHMVNPGGP1100

Mediumrohr: P235GH, geschweißt
Mantelrohr: PEHD
Dämmdicke: 1x verstärkt
Netzüberwachung: IPS-NiCr

Abmessungen:
Fertigabsperrarmatur - Nennweite: DN 100
Mediumrohr - Außendurchmesser: 114,3 mm
Mantelrohr - Außendurchmesser: 225 mm
Typ: Böhmer, voller Durchgang, PN 25

Fabrikat: isoplus oder gleichwertig
Einheit: Stk

**08.03.00.014 Absperrarmatur Böhmer DN 125 (139,7/250), inkl. IPS-NiCr, voller Durchgang, prod. nach DIN EN 448 & DIN EN 488**
Art. Nr.: KHMVNPGGP1125

Mediumrohr: P235GH, geschweißt
Mantelrohr: PEHD
Dämmdicke: 1x verstärkt
Netzüberwachung: IPS-NiCr

Abmessungen:
Fertigabsperrarmatur - Nennweite: DN 125
Mediumrohr - Außendurchmesser: 139,7 mm
Mantelrohr - Außendurchmesser: 250 mm
Typ: Böhmer, voller Durchgang, PN 25

Fabrikat: isoplus oder gleichwertig
Einheit: Stk

**08.03.00.015 Absperrarmatur Böhmer DN 150 (168,3/280), inkl. IPS-NiCr, voller Durchgang, prod. nach DIN EN 448 & DIN EN 488**
Art. Nr.: KHMVNPGGP1150

Mediumrohr: P235GH, geschweißt
Mantelrohr: PEHD
Dämmdicke: 1x verstärkt
Netzüberwachung: IPS-NiCr

Abmessungen:
Fertigabsperrarmatur - Nennweite: DN 150
Mediumrohr - Außendurchmesser: 168,3 mm
Mantelrohr - Außendurchmesser: 280 mm
Typ: Böhmer, voller Durchgang, PN 25

Fabrikat: isoplus oder gleichwertig
Einheit: Stk

**08.03.00.016 Absperrarmatur Böhmer DN 200 (219,1/355), inkl. IPS-NiCr, voller Durchgang, prod. nach DIN EN 448 & DIN EN 488**
Art. Nr.: KHMVNPGGP1200

Mediumrohr: P235GH, geschweißt
Mantelrohr: PEHD
Dämmdicke: 1x verstärkt
Netzüberwachung: IPS-NiCr

Abmessungen:
Fertigabsperrarmatur - Nennweite: DN 200
Mediumrohr - Außendurchmesser: 219,1 mm
Mantelrohr - Außendurchmesser: 355 mm
Typ: Böhmer, voller Durchgang, PN 25

Fabrikat: isoplus oder gleichwertig
Einheit: Stk

**08.03.00.017 Absperrarmatur Böhmer DN 250 (273,0/450), inkl. IPS-NiCr, voller Durchgang, prod. nach DIN EN 448 & DIN EN 488**
Art. Nr.: KHMVNPGGP1250

Mediumrohr: P235GH, geschweißt
Mantelrohr: PEHD
Dämmdicke: 1x verstärkt
Netzüberwachung: IPS-NiCr

Abmessungen:
Fertigabsperrarmatur - Nennweite: DN 250
Mediumrohr - Außendurchmesser: 273,0 mm
Mantelrohr - Außendurchmesser: 450 mm
Typ: Böhmer, voller Durchgang, PN 25

Fabrikat: isoplus oder gleichwertig
Einheit: Stk

**08.03.00.018 Absperrarmatur Böhmer DN 300 (323,9/500), inkl. IPS-NiCr, voller Durchgang, prod. nach DIN EN 448 & DIN EN 488**
Art. Nr.: KHMVNPGGP1300

Mediumrohr: P235GH, geschweißt
Mantelrohr: PEHD
Dämmdicke: 1x verstärkt
Netzüberwachung: IPS-NiCr

Abmessungen:
Fertigabsperrarmatur - Nennweite: DN 300
Mediumrohr - Außendurchmesser: 323,9 mm
Mantelrohr - Außendurchmesser: 500 mm
Typ: Böhmer, voller Durchgang, PN 25

Fabrikat: isoplus oder gleichwertig
Einheit: Stk

**08.03.00.019 Absperrarmatur Broen DN 20 (26,9/110), inkl. IPS-NiCr, voller Durchgang, prod. nach DIN EN 448 & DIN EN 488**
Art. Nr.: KHBVNPTGP1020

Mediumrohr: P235TR1, geschweißt
Mantelrohr: PEHD
Dämmdicke: 1x verstärkt
Netzüberwachung: IPS-NiCr

Abmessungen:
Fertigabsperrarmatur - Nennweite: DN 20
Mediumrohr - Außendurchmesser: 26,9 mm
Mantelrohr - Außendurchmesser: 110 mm
Typ: Broen, voller Durchgang, PN 25

Fabrikat: isoplus oder gleichwertig
Einheit: Stk

**08.03.00.020 Absperrarmatur Broen DN 20 (26,9/110), inkl. IPS-NiCr, voller Durchgang, prod. nach DIN EN 448 & DIN EN 488**
Art. Nr.: KHBVNPTGP1020

Mediumrohr: P235TR1, geschweißt
Mantelrohr: PEHD
Dämmdicke: 1x verstärkt
Netzüberwachung: IPS-NiCr

Abmessungen:
Fertigabsperrarmatur - Nennweite: DN 20
Mediumrohr - Außendurchmesser: 26,9 mm
Mantelrohr - Außendurchmesser: 110 mm
Typ: Broen, voller Durchgang, PN 25

Fabrikat: isoplus oder gleichwertig
Einheit: Stk

**08.03.00.021 Absperrarmatur Broen DN 25 (33,7/110), inkl. IPS-NiCr, voller Durchgang, prod. nach DIN EN 448 & DIN EN 488**
Art. Nr.: KHBVNPTGP1025

Mediumrohr: P235TR1, geschweißt
Mantelrohr: PEHD
Dämmdicke: 1x verstärkt
Netzüberwachung: IPS-NiCr

Abmessungen:
Fertigabsperrarmatur - Nennweite: DN 25
Mediumrohr - Außendurchmesser: 33,7 mm
Mantelrohr - Außendurchmesser: 110 mm
Typ: Broen, voller Durchgang, PN 25

Fabrikat: isoplus oder gleichwertig
Einheit: Stk

**08.03.00.022 Absperrarmatur Broen DN 25 (33,7/110), inkl. IPS-NiCr, voller Durchgang, prod. nach DIN EN 448 & DIN EN 488**
Art. Nr.: KHBVNPTGP1025

Mediumrohr: P235TR1, geschweißt
Mantelrohr: PEHD
Dämmdicke: 1x verstärkt
Netzüberwachung: IPS-NiCr

Abmessungen:
Fertigabsperrarmatur - Nennweite: DN 25
Mediumrohr - Außendurchmesser: 33,7 mm
Mantelrohr - Außendurchmesser: 110 mm
Typ: Broen, voller Durchgang, PN 25

Fabrikat: isoplus oder gleichwertig
Einheit: Stk

**08.03.00.023 Absperrarmatur Broen DN 32 (42,4/125), inkl. IPS-NiCr, voller Durchgang, prod. nach DIN EN 448 & DIN EN 488**
Art. Nr.: KHBVNPTGP1032

Mediumrohr: P235TR1, geschweißt
Mantelrohr: PEHD
Dämmdicke: 1x verstärkt
Netzüberwachung: IPS-NiCr

Abmessungen:
Fertigabsperrarmatur - Nennweite: DN 32
Mediumrohr - Außendurchmesser: 42,4 mm
Mantelrohr - Außendurchmesser: 125 mm
Typ: Broen, voller Durchgang, PN 25

Fabrikat: isoplus oder gleichwertig
Einheit: Stk

**08.03.00.024 Absperrarmatur Broen DN 32 (42,4/125), inkl. IPS-NiCr, voller Durchgang, prod. nach DIN EN 448 & DIN EN 488**
Art. Nr.: KHBVNPTGP1032

Mediumrohr: P235TR1, geschweißt
Mantelrohr: PEHD
Dämmdicke: 1x verstärkt
Netzüberwachung: IPS-NiCr

Abmessungen:
Fertigabsperrarmatur - Nennweite: DN 32
Mediumrohr - Außendurchmesser: 42,4 mm
Mantelrohr - Außendurchmesser: 125 mm
Typ: Broen, voller Durchgang, PN 25

Fabrikat: isoplus oder gleichwertig
Einheit: Stk

**08.03.00.025 Absperrarmatur Broen DN 40 (48,3/125), inkl. IPS-NiCr, voller Durchgang, prod. nach DIN EN 448 & DIN EN 488**
Art. Nr.: KHBVNPTGP1040

Mediumrohr: P235TR1, geschweißt
Mantelrohr: PEHD
Dämmdicke: 1x verstärkt
Netzüberwachung: IPS-NiCr

Abmessungen:
Fertigabsperrarmatur - Nennweite: DN 40
Mediumrohr - Außendurchmesser: 48,3 mm
Mantelrohr - Außendurchmesser: 125 mm
Typ: Broen, voller Durchgang, PN 25

Fabrikat: isoplus oder gleichwertig
Einheit: Stk

**08.03.00.026 Absperrarmatur Broen DN 40 (48,3/125), inkl. IPS-NiCr, voller Durchgang, prod. nach DIN EN 448 & DIN EN 488**
Art. Nr.: KHBVNPTGP1040

Mediumrohr: P235TR1, geschweißt
Mantelrohr: PEHD
Dämmdicke: 1x verstärkt
Netzüberwachung: IPS-NiCr

Abmessungen:
Fertigabsperrarmatur - Nennweite: DN 40
Mediumrohr - Außendurchmesser: 48,3 mm
Mantelrohr - Außendurchmesser: 125 mm
Typ: Broen, voller Durchgang, PN 25

Fabrikat: isoplus oder gleichwertig
Einheit: Stk

**08.03.00.027 Absperrarmatur Broen DN 50 (60,3/140), inkl. IPS-NiCr, voller Durchgang, prod. nach DIN EN 448 & DIN EN 488**
Art. Nr.: KHBVNPTGP1050

Mediumrohr: P235TR1, geschweißt
Mantelrohr: PEHD
Dämmdicke: 1x verstärkt
Netzüberwachung: IPS-NiCr

Abmessungen:
Fertigabsperrarmatur - Nennweite: DN 50
Mediumrohr - Außendurchmesser: 60,3 mm
Mantelrohr - Außendurchmesser: 140 mm
Typ: Broen, voller Durchgang, PN 25

Fabrikat: isoplus oder gleichwertig
Einheit: Stk

**08.03.00.028 Absperrarmatur Broen DN 50 (60,3/140), inkl. IPS-NiCr, voller Durchgang, prod. nach DIN EN 448 & DIN EN 488**
Art. Nr.: KHBVNPTGP1050

Mediumrohr: P235TR1, geschweißt
Mantelrohr: PEHD
Dämmdicke: 1x verstärkt
Netzüberwachung: IPS-NiCr

Abmessungen:
Fertigabsperrarmatur - Nennweite: DN 50
Mediumrohr - Außendurchmesser: 60,3 mm
Mantelrohr - Außendurchmesser: 140 mm
Typ: Broen, voller Durchgang, PN 25

Fabrikat: isoplus oder gleichwertig
Einheit: Stk

**08.03.00.029 Absperrarmatur Broen DN 65 (76,1/160), inkl. IPS-NiCr, voller Durchgang, prod. nach DIN EN 448 & DIN EN 488**
Art. Nr.: KHBVNPGGP1065

Mediumrohr: P235GH, geschweißt
Mantelrohr: PEHD
Dämmdicke: 1x verstärkt
Netzüberwachung: IPS-NiCr

Abmessungen:
Fertigabsperrarmatur - Nennweite: DN 65
Mediumrohr - Außendurchmesser: 76,1 mm
Mantelrohr - Außendurchmesser: 160 mm
Typ: Broen, voller Durchgang, PN 25

Fabrikat: isoplus oder gleichwertig
Einheit: Stk

**08.03.00.030 Absperrarmatur Broen DN 80 (88,9/180), inkl. IPS-NiCr, voller Durchgang, prod. nach DIN EN 448 & DIN EN 488**
Art. Nr.: KHBVNPGGP1080

Mediumrohr: P235GH, geschweißt
Mantelrohr: PEHD
Dämmdicke: 1x verstärkt
Netzüberwachung: IPS-NiCr

Abmessungen:
Fertigabsperrarmatur - Nennweite: DN 80
Mediumrohr - Außendurchmesser: 88,9 mm
Mantelrohr - Außendurchmesser: 180 mm
Typ: Broen, voller Durchgang, PN 25

Fabrikat: isoplus oder gleichwertig
Einheit: Stk

**08.03.00.031 Absperrarmatur Broen DN 100 (114,3/225), inkl. IPS-NiCr, voller Durchgang, prod. nach DIN EN 448 & DIN EN 488**
Art. Nr.: KHBVNPGGP1100

Mediumrohr: P235GH, geschweißt
Mantelrohr: PEHD
Dämmdicke: 1x verstärkt
Netzüberwachung: IPS-NiCr

Abmessungen:
Fertigabsperrarmatur - Nennweite: DN 100
Mediumrohr - Außendurchmesser: 114,3 mm
Mantelrohr - Außendurchmesser: 225 mm
Typ: Broen, voller Durchgang, PN 25

Fabrikat: isoplus oder gleichwertig
Einheit: Stk

**08.03.00.032 Absperrarmatur Broen DN 125 (139,7/250), inkl. IPS-NiCr, voller Durchgang, prod. nach DIN EN 448 & DIN EN 488**
Art. Nr.: KHBVNPGGP1125

Mediumrohr: P235GH, geschweißt
Mantelrohr: PEHD
Dämmdicke: 1x verstärkt
Netzüberwachung: IPS-NiCr

Abmessungen:
Fertigabsperrarmatur - Nennweite: DN 125
Mediumrohr - Außendurchmesser: 139,7 mm
Mantelrohr - Außendurchmesser: 250 mm
Typ: Broen, voller Durchgang, PN 25

Fabrikat: isoplus oder gleichwertig
Einheit: Stk

**08.03.00.033 Absperrarmatur Broen DN 150 (168,3/280), inkl. IPS-NiCr, voller Durchgang, prod. nach DIN EN 448 & DIN EN 488**
Art. Nr.: KHBVNPGGP1150

Mediumrohr: P235GH, geschweißt
Mantelrohr: PEHD
Dämmdicke: 1x verstärkt
Netzüberwachung: IPS-NiCr

Abmessungen:
Fertigabsperrarmatur - Nennweite: DN 150
Mediumrohr - Außendurchmesser: 168,3 mm
Mantelrohr - Außendurchmesser: 280 mm
Typ: Broen, voller Durchgang, PN 25

Fabrikat: isoplus oder gleichwertig
Einheit: Stk

**08.03.00.034 Absperrarmatur Broen DN 200 (219,1/355), inkl. IPS-NiCr, voller Durchgang, prod. nach DIN EN 448 & DIN EN 488**
Art. Nr.: KHBVNPGGP1200

Mediumrohr: P235GH, geschweißt
Mantelrohr: PEHD
Dämmdicke: 1x verstärkt
Netzüberwachung: IPS-NiCr

Abmessungen:
Fertigabsperrarmatur - Nennweite: DN 200
Mediumrohr - Außendurchmesser: 219,1 mm
Mantelrohr - Außendurchmesser: 355 mm
Typ: Broen, voller Durchgang, PN 25

Fabrikat: isoplus oder gleichwertig
Einheit: Stk

**08.03.00.035 Absperrarmatur Broen DN 250 (273,0/450), inkl. IPS-NiCr, voller Durchgang, prod. nach DIN EN 448 & DIN EN 488**
Art. Nr.: KHBVNPGGP1250

Mediumrohr: P235GH, geschweißt
Mantelrohr: PEHD
Dämmdicke: 1x verstärkt
Netzüberwachung: IPS-NiCr

Abmessungen:
Fertigabsperrarmatur - Nennweite: DN 250
Mediumrohr - Außendurchmesser: 273,0 mm
Mantelrohr - Außendurchmesser: 450 mm
Typ: Broen, voller Durchgang, PN 25

Fabrikat: isoplus oder gleichwertig
Einheit: Stk

**08.03.00.036 Absperrarmatur Broen DN 300 (323,9/500), inkl. IPS-NiCr, voller Durchgang, prod. nach DIN EN 448 & DIN EN 488**
Art. Nr.: KHBVNPGGP1300

Mediumrohr: P235GH, geschweißt
Mantelrohr: PEHD
Dämmdicke: 1x verstärkt
Netzüberwachung: IPS-NiCr

Abmessungen:
Fertigabsperrarmatur - Nennweite: DN 300
Mediumrohr - Außendurchmesser: 323,9 mm
Mantelrohr - Außendurchmesser: 500 mm
Typ: Broen, voller Durchgang, PN 25

Fabrikat: isoplus oder gleichwertig
Einheit: Stk

#### 08.04 Absperrarmatur, Mantelrohr PEHD, Dämmdicke Standard, Netzüberw. IPS-Cu, red. Durchgang

**08.04.00.001 Absperrarmatur Böhmer DN 20 (26,9/90), inkl. IPS, reduzierter Durchgang, prod. nach DIN EN 448 & DIN EN 488**
Art. Nr.: KHMRIPTGPS020

Mediumrohr: P235TR1, geschweißt
Mantelrohr: PEHD
Dämmdicke: Standard
Netzüberwachung: IPS-Cu

Abmessungen:
Fertigabsperrarmatur - Nennweite: DN 20
Mediumrohr - Außendurchmesser: 26,9 mm
Mantelrohr - Außendurchmesser: 90 mm
Typ: Böhmer, reduzierter Durchgang, PN 25

Fabrikat: isoplus oder gleichwertig
Einheit: Stk

**08.04.00.002 Absperrarmatur Böhmer DN 25 (33,7/90), inkl. IPS, reduzierter Durchgang, prod. nach DIN EN 448 & DIN EN 488**
Art. Nr.: KHMRIPTGPS025

Mediumrohr: P235TR1, geschweißt
Mantelrohr: PEHD
Dämmdicke: Standard
Netzüberwachung: IPS-Cu

Abmessungen:
Fertigabsperrarmatur - Nennweite: DN 25
Mediumrohr - Außendurchmesser: 33,7 mm
Mantelrohr - Außendurchmesser: 90 mm
Typ: Böhmer, reduzierter Durchgang, PN 25

Fabrikat: isoplus oder gleichwertig
Einheit: Stk

**08.04.00.003 Absperrarmatur Böhmer DN 32 (42,4/110), inkl. IPS, reduzierter Durchgang, prod. nach DIN EN 448 & DIN EN 488**
Art. Nr.: KHMRIPTGPS032

Mediumrohr: P235TR1, geschweißt
Mantelrohr: PEHD
Dämmdicke: Standard
Netzüberwachung: IPS-Cu

Abmessungen:
Fertigabsperrarmatur - Nennweite: DN 32
Mediumrohr - Außendurchmesser: 42,4 mm
Mantelrohr - Außendurchmesser: 110 mm
Typ: Böhmer, reduzierter Durchgang, PN 25

Fabrikat: isoplus oder gleichwertig
Einheit: Stk

**08.04.00.004 Absperrarmatur Böhmer DN 40 (48,3/110), inkl. IPS, reduzierter Durchgang, prod. nach DIN EN 448 & DIN EN 488**
Art. Nr.: KHMRIPTGPS040

Mediumrohr: P235TR1, geschweißt
Mantelrohr: PEHD
Dämmdicke: Standard
Netzüberwachung: IPS-Cu

Abmessungen:
Fertigabsperrarmatur - Nennweite: DN 40
Mediumrohr - Außendurchmesser: 48,3 mm
Mantelrohr - Außendurchmesser: 110 mm
Typ: Böhmer, reduzierter Durchgang, PN 25

Fabrikat: isoplus oder gleichwertig
Einheit: Stk

**08.04.00.005 Absperrarmatur Böhmer DN 50 (60,3/125), inkl. IPS, reduzierter Durchgang, prod. nach DIN EN 448 & DIN EN 488**
Art. Nr.: KHMRIPTGPS050

Mediumrohr: P235TR1, geschweißt
Mantelrohr: PEHD
Dämmdicke: Standard
Netzüberwachung: IPS-Cu

Abmessungen:
Fertigabsperrarmatur - Nennweite: DN 50
Mediumrohr - Außendurchmesser: 60,3 mm
Mantelrohr - Außendurchmesser: 125 mm
Typ: Böhmer, reduzierter Durchgang, PN 25

Fabrikat: isoplus oder gleichwertig
Einheit: Stk

**08.04.00.006 Absperrarmatur Böhmer DN 65 (76,1/140), inkl. IPS, reduzierter Durchgang, prod. nach DIN EN 448 & DIN EN 488**
Art. Nr.: KHMRIPTGPS065

Mediumrohr: P235TR1, geschweißt
Mantelrohr: PEHD
Dämmdicke: Standard
Netzüberwachung: IPS-Cu

Abmessungen:
Fertigabsperrarmatur - Nennweite: DN 65
Mediumrohr - Außendurchmesser: 76,1 mm
Mantelrohr - Außendurchmesser: 140 mm
Typ: Böhmer, reduzierter Durchgang, PN 25

Fabrikat: isoplus oder gleichwertig
Einheit: Stk

**08.04.00.007 Absperrarmatur Böhmer DN 80 (88,9/160), inkl. IPS, reduzierter Durchgang, prod. nach DIN EN 448 & DIN EN 488**
Art. Nr.: KHMRIPTGPS080

Mediumrohr: P235TR1, geschweißt
Mantelrohr: PEHD
Dämmdicke: Standard
Netzüberwachung: IPS-Cu

Abmessungen:
Fertigabsperrarmatur - Nennweite: DN 80
Mediumrohr - Außendurchmesser: 88,9 mm
Mantelrohr - Außendurchmesser: 160 mm
Typ: Böhmer, reduzierter Durchgang, PN 25

Fabrikat: isoplus oder gleichwertig
Einheit: Stk

**08.04.00.008 Absperrarmatur Böhmer DN 100 (114,3/200), inkl. IPS, reduzierter Durchgang, prod. nach DIN EN 448 & DIN EN 488**
Art. Nr.: KHMRIPGGPS100

Mediumrohr: P235GH, geschweißt
Mantelrohr: PEHD
Dämmdicke: Standard
Netzüberwachung: IPS-Cu

Abmessungen:
Fertigabsperrarmatur - Nennweite: DN 100
Mediumrohr - Außendurchmesser: 114,3 mm
Mantelrohr - Außendurchmesser: 200 mm
Typ: Böhmer, reduzierter Durchgang, PN 25

Fabrikat: isoplus oder gleichwertig
Einheit: Stk

**08.04.00.009 Absperrarmatur Böhmer DN 125 (139,7/225), inkl. IPS, reduzierter Durchgang, prod. nach DIN EN 448 & DIN EN 488**
Art. Nr.: KHMRIPGGPS125

Mediumrohr: P235GH, geschweißt
Mantelrohr: PEHD
Dämmdicke: Standard
Netzüberwachung: IPS-Cu

Abmessungen:
Fertigabsperrarmatur - Nennweite: DN 125
Mediumrohr - Außendurchmesser: 139,7 mm
Mantelrohr - Außendurchmesser: 225 mm
Typ: Böhmer, reduzierter Durchgang, PN 25

Fabrikat: isoplus oder gleichwertig
Einheit: Stk

**08.04.00.010 Absperrarmatur Böhmer DN 150 (168,3/250), inkl. IPS, reduzierter Durchgang, prod. nach DIN EN 448 & DIN EN 488**
Art. Nr.: KHMRIPGGPS150

Mediumrohr: P235GH, geschweißt
Mantelrohr: PEHD
Dämmdicke: Standard
Netzüberwachung: IPS-Cu

Abmessungen:
Fertigabsperrarmatur - Nennweite: DN 150
Mediumrohr - Außendurchmesser: 168,3 mm
Mantelrohr - Außendurchmesser: 250 mm
Typ: Böhmer, reduzierter Durchgang, PN 25

Fabrikat: isoplus oder gleichwertig
Einheit: Stk

**08.04.00.011 Absperrarmatur Böhmer DN 200 (219,1/315), inkl. IPS, reduzierter Durchgang, prod. nach DIN EN 448 & DIN EN 488**
Art. Nr.: KHMRIPGGPS200

Mediumrohr: P235GH, geschweißt
Mantelrohr: PEHD
Dämmdicke: Standard
Netzüberwachung: IPS-Cu

Abmessungen:
Fertigabsperrarmatur - Nennweite: DN 200
Mediumrohr - Außendurchmesser: 219,1 mm
Mantelrohr - Außendurchmesser: 315 mm
Typ: Böhmer, reduzierter Durchgang, PN 25

Fabrikat: isoplus oder gleichwertig
Einheit: Stk

**08.04.00.012 Absperrarmatur Böhmer DN 250 (273,0/400), inkl. IPS, reduzierter Durchgang, prod. nach DIN EN 448 & DIN EN 488**
Art. Nr.: KHMRIPGGPS250

Mediumrohr: P235GH, geschweißt
Mantelrohr: PEHD
Dämmdicke: Standard
Netzüberwachung: IPS-Cu

Abmessungen:
Fertigabsperrarmatur - Nennweite: DN 250
Mediumrohr - Außendurchmesser: 273,0 mm
Mantelrohr - Außendurchmesser: 400 mm
Typ: Böhmer, reduzierter Durchgang, PN 25

Fabrikat: isoplus oder gleichwertig
Einheit: Stk

**08.04.00.013 Absperrarmatur Böhmer DN 300 (323,9/450), inkl. IPS, reduzierter Durchgang, prod. nach DIN EN 448 & DIN EN 488**
Art. Nr.: KHMRIPGGPS300

Mediumrohr: P235GH, geschweißt
Mantelrohr: PEHD
Dämmdicke: Standard
Netzüberwachung: IPS-Cu

Abmessungen:
Fertigabsperrarmatur - Nennweite: DN 300
Mediumrohr - Außendurchmesser: 323,9 mm
Mantelrohr - Außendurchmesser: 450 mm
Typ: Böhmer, reduzierter Durchgang, PN 25

Fabrikat: isoplus oder gleichwertig
Einheit: Stk

**08.04.00.014 Absperrarmatur Böhmer DN 400 (406,4/560), inkl. IPS, reduzierter Durchgang, prod. nach DIN EN 448 & DIN EN 488**
Art. Nr.: KHMRIPGGPS400

Mediumrohr: P235GH, geschweißt
Mantelrohr: PEHD
Dämmdicke: Standard
Netzüberwachung: IPS-Cu

Abmessungen:
Fertigabsperrarmatur - Nennweite: DN 400
Mediumrohr - Außendurchmesser: 406,4 mm
Mantelrohr - Außendurchmesser: 560 mm
Typ: Böhmer, reduzierter Durchgang, PN 25

Fabrikat: isoplus oder gleichwertig
Einheit: Stk

**08.04.00.015 Absperrarmatur Böhmer DN 600 (610,0/800), inkl. IPS, reduzierter Durchgang, prod. nach DIN EN 448 & DIN EN 488**
Art. Nr.: KHMRIPGGPS600

Mediumrohr: P235GH, geschweißt
Mantelrohr: PEHD
Dämmdicke: Standard
Netzüberwachung: IPS-Cu

Abmessungen:
Fertigabsperrarmatur - Nennweite: DN 600
Mediumrohr - Außendurchmesser: 610,0 mm
Mantelrohr - Außendurchmesser: 800 mm
Typ: Böhmer, reduzierter Durchgang, PN 25

Fabrikat: isoplus oder gleichwertig
Einheit: Stk

**08.04.00.016 Absperrarmatur Broen DN 25 (33,7/90), inkl. IPS, reduzierter Durchgang, prod. nach DIN EN 448 & DIN EN 488**
Art. Nr.: KHBRIPTGPS025

Mediumrohr: P235TR1, geschweißt
Mantelrohr: PEHD
Dämmdicke: Standard
Netzüberwachung: IPS-Cu

Abmessungen:
Fertigabsperrarmatur - Nennweite: DN 25
Mediumrohr - Außendurchmesser: 33,7 mm
Mantelrohr - Außendurchmesser: 90 mm
Typ: Broen, reduzierter Durchgang, PN 25

Fabrikat: isoplus oder gleichwertig
Einheit: Stk

**08.04.00.017 Absperrarmatur Broen DN 40 (48,3/110), inkl. IPS, reduzierter Durchgang, prod. nach DIN EN 448 & DIN EN 488**
Art. Nr.: KHBRIPTGPS040

Mediumrohr: P235TR1, geschweißt
Mantelrohr: PEHD
Dämmdicke: Standard
Netzüberwachung: IPS-Cu

Abmessungen:
Fertigabsperrarmatur - Nennweite: DN 40
Mediumrohr - Außendurchmesser: 48,3 mm
Mantelrohr - Außendurchmesser: 110 mm
Typ: Broen, reduzierter Durchgang, PN 25

Fabrikat: isoplus oder gleichwertig
Einheit: Stk

**08.04.00.018 Absperrarmatur Broen DN 50 (60,3/125), inkl. IPS, reduzierter Durchgang, prod. nach DIN EN 448 & DIN EN 488**
Art. Nr.: KHBRIPTGPS050

Mediumrohr: P235TR1, geschweißt
Mantelrohr: PEHD
Dämmdicke: Standard
Netzüberwachung: IPS-Cu

Abmessungen:
Fertigabsperrarmatur - Nennweite: DN 50
Mediumrohr - Außendurchmesser: 60,3 mm
Mantelrohr - Außendurchmesser: 125 mm
Typ: Broen, reduzierter Durchgang, PN 25

Fabrikat: isoplus oder gleichwertig
Einheit: Stk

**08.04.00.019 Absperrarmatur Broen DN 80 (88,9/160), inkl. IPS, reduzierter Durchgang, prod. nach DIN EN 448 & DIN EN 488**
Art. Nr.: KHBRIPTGPS080

Mediumrohr: P235TR1, geschweißt
Mantelrohr: PEHD
Dämmdicke: Standard
Netzüberwachung: IPS-Cu

Abmessungen:
Fertigabsperrarmatur - Nennweite: DN 80
Mediumrohr - Außendurchmesser: 88,9 mm
Mantelrohr - Außendurchmesser: 160 mm
Typ: Broen, reduzierter Durchgang, PN 25

Fabrikat: isoplus oder gleichwertig
Einheit: Stk

**08.04.00.020 Absperrarmatur Broen DN 100 (114,3/200), inkl. IPS, reduzierter Durchgang, prod. nach DIN EN 448 & DIN EN 488**
Art. Nr.: KHBRIPGGPS100

Mediumrohr: P235GH, geschweißt
Mantelrohr: PEHD
Dämmdicke: Standard
Netzüberwachung: IPS-Cu

Abmessungen:
Fertigabsperrarmatur - Nennweite: DN 100
Mediumrohr - Außendurchmesser: 114,3 mm
Mantelrohr - Außendurchmesser: 200 mm
Typ: Broen, reduzierter Durchgang, PN 25

Fabrikat: isoplus oder gleichwertig
Einheit: Stk

**08.04.00.021 Absperrarmatur Broen DN 400 (406,4/560), inkl. IPS, reduzierter Durchgang, prod. nach DIN EN 448 & DIN EN 488**
Art. Nr.: KHBRIPGGPS400

Mediumrohr: P235GH, geschweißt
Mantelrohr: PEHD
Dämmdicke: Standard
Netzüberwachung: IPS-Cu

Abmessungen:
Fertigabsperrarmatur - Nennweite: DN 400
Mediumrohr - Außendurchmesser: 406,4 mm
Mantelrohr - Außendurchmesser: 560 mm
Typ: Broen, reduzierter Durchgang, PN 25

Fabrikat: isoplus oder gleichwertig
Einheit: Stk

**08.04.00.022 Absperrarmatur Broen DN 600 (610,0/800), inkl. IPS, reduzierter Durchgang, prod. nach DIN EN 448 & DIN EN 488**
Art. Nr.: KHBRIPGGPS600

Mediumrohr: P235GH, geschweißt
Mantelrohr: PEHD
Dämmdicke: Standard
Netzüberwachung: IPS-Cu

Abmessungen:
Fertigabsperrarmatur - Nennweite: DN 600
Mediumrohr - Außendurchmesser: 610,0 mm
Mantelrohr - Außendurchmesser: 800 mm
Typ: Broen, reduzierter Durchgang, PN 25

Fabrikat: isoplus oder gleichwertig
Einheit: Stk

#### 08.05 Absperrarmatur, Mantelrohr PEHD, Dämmdicke 1x verstärkt, Netzüberw. IPS- Cu, red. Durchgang

**08.05.00.001 Absperrarmatur Böhmer DN 20 (26,9/110), inkl. IPS, reduzierter Durchgang, prod. nach DIN EN 448 & DIN EN 488**
Art. Nr.: KHMRIPTGP1020

Mediumrohr: P235TR1, geschweißt
Mantelrohr: PEHD
Dämmdicke: 1x verstärkt
Netzüberwachung: IPS-Cu

Abmessungen:
Fertigabsperrarmatur - Nennweite: DN 20
Mediumrohr - Außendurchmesser: 26,9 mm
Mantelrohr - Außendurchmesser: 110 mm
Typ: Böhmer, reduzierter Durchgang, PN 25

Fabrikat: isoplus oder gleichwertig
Einheit: Stk

**08.05.00.002 Absperrarmatur Böhmer DN 25 (33,7/110), inkl. IPS, reduzierter Durchgang, prod. nach DIN EN 448 & DIN EN 488**
Art. Nr.: KHMRIPTGP1025

Mediumrohr: P235TR1, geschweißt
Mantelrohr: PEHD
Dämmdicke: 1x verstärkt
Netzüberwachung: IPS-Cu

Abmessungen:
Fertigabsperrarmatur - Nennweite: DN 25
Mediumrohr - Außendurchmesser: 33,7 mm
Mantelrohr - Außendurchmesser: 110 mm
Typ: Böhmer, reduzierter Durchgang, PN 25

Fabrikat: isoplus oder gleichwertig
Einheit: Stk

**08.05.00.003 Absperrarmatur Böhmer DN 32 (42,4/125), inkl. IPS, reduzierter Durchgang, prod. nach DIN EN 448 & DIN EN 488**
Art. Nr.: KHMRIPTGP1032

Mediumrohr: P235TR1, geschweißt
Mantelrohr: PEHD
Dämmdicke: 1x verstärkt
Netzüberwachung: IPS-Cu

Abmessungen:
Fertigabsperrarmatur - Nennweite: DN 32
Mediumrohr - Außendurchmesser: 42,4 mm
Mantelrohr - Außendurchmesser: 125 mm
Typ: Böhmer, reduzierter Durchgang, PN 25

Fabrikat: isoplus oder gleichwertig
Einheit: Stk

**08.05.00.004 Absperrarmatur Böhmer DN 40 (48,3/125), inkl. IPS, reduzierter Durchgang, prod. nach DIN EN 448 & DIN EN 488**
Art. Nr.: KHMRIPTGP1040

Mediumrohr: P235TR1, geschweißt
Mantelrohr: PEHD
Dämmdicke: 1x verstärkt
Netzüberwachung: IPS-Cu

Abmessungen:
Fertigabsperrarmatur - Nennweite: DN 40
Mediumrohr - Außendurchmesser: 48,3 mm
Mantelrohr - Außendurchmesser: 125 mm
Typ: Böhmer, reduzierter Durchgang, PN 25

Fabrikat: isoplus oder gleichwertig
Einheit: Stk

**08.05.00.005 Absperrarmatur Böhmer DN 50 (60,3/140), inkl. IPS, reduzierter Durchgang, prod. nach DIN EN 448 & DIN EN 488**
Art. Nr.: KHMRIPTGP1050

Mediumrohr: P235TR1, geschweißt
Mantelrohr: PEHD
Dämmdicke: 1x verstärkt
Netzüberwachung: IPS-Cu

Abmessungen:
Fertigabsperrarmatur - Nennweite: DN 50
Mediumrohr - Außendurchmesser: 60,3 mm
Mantelrohr - Außendurchmesser: 140 mm
Typ: Böhmer, reduzierter Durchgang, PN 25

Fabrikat: isoplus oder gleichwertig
Einheit: Stk

**08.05.00.006 Absperrarmatur Böhmer DN 65 (76,1/160), inkl. IPS, reduzierter Durchgang, prod. nach DIN EN 448 & DIN EN 488**
Art. Nr.: KHMRIPTGP1065

Mediumrohr: P235TR1, geschweißt
Mantelrohr: PEHD
Dämmdicke: 1x verstärkt
Netzüberwachung: IPS-Cu

Abmessungen:
Fertigabsperrarmatur - Nennweite: DN 65
Mediumrohr - Außendurchmesser: 76,1 mm
Mantelrohr - Außendurchmesser: 160 mm
Typ: Böhmer, reduzierter Durchgang, PN 25

Fabrikat: isoplus oder gleichwertig
Einheit: Stk

**08.05.00.007 Absperrarmatur Böhmer DN 80 (88,9/180), inkl. IPS, reduzierter Durchgang, prod. nach DIN EN 448 & DIN EN 488**
Art. Nr.: KHMRIPTGP1080

Mediumrohr: P235TR1, geschweißt
Mantelrohr: PEHD
Dämmdicke: 1x verstärkt
Netzüberwachung: IPS-Cu

Abmessungen:
Fertigabsperrarmatur - Nennweite: DN 80
Mediumrohr - Außendurchmesser: 88,9 mm
Mantelrohr - Außendurchmesser: 180 mm
Typ: Böhmer, reduzierter Durchgang, PN 25

Fabrikat: isoplus oder gleichwertig
Einheit: Stk

**08.05.00.008 Absperrarmatur Böhmer DN 100 (114,3/225), inkl. IPS, reduzierter Durchgang, prod. nach DIN EN 448 & DIN EN 488**
Art. Nr.: KHMRIPGGP1100

Mediumrohr: P235GH, geschweißt
Mantelrohr: PEHD
Dämmdicke: 1x verstärkt
Netzüberwachung: IPS-Cu

Abmessungen:
Fertigabsperrarmatur - Nennweite: DN 100
Mediumrohr - Außendurchmesser: 114,3 mm
Mantelrohr - Außendurchmesser: 225 mm
Typ: Böhmer, reduzierter Durchgang, PN 25

Fabrikat: isoplus oder gleichwertig
Einheit: Stk

**08.05.00.009 Absperrarmatur Böhmer DN 125 (139,7/250), inkl. IPS, reduzierter Durchgang, prod. nach DIN EN 448 & DIN EN 488**
Art. Nr.: KHMRIPGGP1125

Mediumrohr: P235GH, geschweißt
Mantelrohr: PEHD
Dämmdicke: 1x verstärkt
Netzüberwachung: IPS-Cu

Abmessungen:
Fertigabsperrarmatur - Nennweite: DN 125
Mediumrohr - Außendurchmesser: 139,7 mm
Mantelrohr - Außendurchmesser: 250 mm
Typ: Böhmer, reduzierter Durchgang, PN 25

Fabrikat: isoplus oder gleichwertig
Einheit: Stk

**08.05.00.010 Absperrarmatur Böhmer DN 150 (168,3/280), inkl. IPS, reduzierter Durchgang, prod. nach DIN EN 448 & DIN EN 488**
Art. Nr.: KHMRIPGGP1150

Mediumrohr: P235GH, geschweißt
Mantelrohr: PEHD
Dämmdicke: 1x verstärkt
Netzüberwachung: IPS-Cu

Abmessungen:
Fertigabsperrarmatur - Nennweite: DN 150
Mediumrohr - Außendurchmesser: 168,3 mm
Mantelrohr - Außendurchmesser: 280 mm
Typ: Böhmer, reduzierter Durchgang, PN 25

Fabrikat: isoplus oder gleichwertig
Einheit: Stk

**08.05.00.011 Absperrarmatur Böhmer DN 200 (219,1/355), inkl. IPS, reduzierter Durchgang, prod. nach DIN EN 448 & DIN EN 488**
Art. Nr.: KHMRIPGGP1200

Mediumrohr: P235GH, geschweißt
Mantelrohr: PEHD
Dämmdicke: 1x verstärkt
Netzüberwachung: IPS-Cu

Abmessungen:
Fertigabsperrarmatur - Nennweite: DN 200
Mediumrohr - Außendurchmesser: 219,1 mm
Mantelrohr - Außendurchmesser: 355 mm
Typ: Böhmer, reduzierter Durchgang, PN 25

Fabrikat: isoplus oder gleichwertig
Einheit: Stk

**08.05.00.012 Absperrarmatur Böhmer DN 250 (273,0/450), inkl. IPS, reduzierter Durchgang, prod. nach DIN EN 448 & DIN EN 488**
Art. Nr.: KHMRIPGGP1250

Mediumrohr: P235GH, geschweißt
Mantelrohr: PEHD
Dämmdicke: 1x verstärkt
Netzüberwachung: IPS-Cu

Abmessungen:
Fertigabsperrarmatur - Nennweite: DN 250
Mediumrohr - Außendurchmesser: 273,0 mm
Mantelrohr - Außendurchmesser: 450 mm
Typ: Böhmer, reduzierter Durchgang, PN 25

Fabrikat: isoplus oder gleichwertig
Einheit: Stk

**08.05.00.013 Absperrarmatur Böhmer DN 300 (323,9/500), inkl. IPS, reduzierter Durchgang, prod. nach DIN EN 448 & DIN EN 488**
Art. Nr.: KHMRIPGGP1300

Mediumrohr: P235GH, geschweißt
Mantelrohr: PEHD
Dämmdicke: 1x verstärkt
Netzüberwachung: IPS-Cu

Abmessungen:
Fertigabsperrarmatur - Nennweite: DN 300
Mediumrohr - Außendurchmesser: 323,9 mm
Mantelrohr - Außendurchmesser: 500 mm
Typ: Böhmer, reduzierter Durchgang, PN 25

Fabrikat: isoplus oder gleichwertig
Einheit: Stk

**08.05.00.014 Absperrarmatur Broen DN 20 (26,9/110), inkl. IPS, reduzierter Durchgang, prod. nach DIN EN 448 & DIN EN 488**
Art. Nr.: KHBRIPTGP1020

Mediumrohr: P235TR1, geschweißt
Mantelrohr: PEHD
Dämmdicke: 1x verstärkt
Netzüberwachung: IPS-Cu

Abmessungen:
Fertigabsperrarmatur - Nennweite: DN 20
Mediumrohr - Außendurchmesser: 26,9 mm
Mantelrohr - Außendurchmesser: 110 mm
Typ: Broen, reduzierter Durchgang, PN 25

Fabrikat: isoplus oder gleichwertig
Einheit: Stk

**08.05.00.015 Absperrarmatur Broen DN 25 (33,7/110), inkl. IPS, reduzierter Durchgang, prod. nach DIN EN 448 & DIN EN 488**
Art. Nr.: KHBRIPTGP1025

Mediumrohr: P235TR1, geschweißt
Mantelrohr: PEHD
Dämmdicke: 1x verstärkt
Netzüberwachung: IPS-Cu

Abmessungen:
Fertigabsperrarmatur - Nennweite: DN 25
Mediumrohr - Außendurchmesser: 33,7 mm
Mantelrohr - Außendurchmesser: 110 mm
Typ: Broen, reduzierter Durchgang, PN 25

Fabrikat: isoplus oder gleichwertig
Einheit: Stk

**08.05.00.016 Absperrarmatur Broen DN 32 (42,4/125), inkl. IPS, reduzierter Durchgang, prod. nach DIN EN 448 & DIN EN 488**
Art. Nr.: KHBRIPTGP1032

Mediumrohr: P235TR1, geschweißt
Mantelrohr: PEHD
Dämmdicke: 1x verstärkt
Netzüberwachung: IPS-Cu

Abmessungen:
Fertigabsperrarmatur - Nennweite: DN 32
Mediumrohr - Außendurchmesser: 42,4 mm
Mantelrohr - Außendurchmesser: 125 mm
Typ: Broen, reduzierter Durchgang, PN 25

Fabrikat: isoplus oder gleichwertig
Einheit: Stk

**08.05.00.017 Absperrarmatur Broen DN 40 (48,3/125), inkl. IPS, reduzierter Durchgang, prod. nach DIN EN 448 & DIN EN 488**
Art. Nr.: KHBRIPTGP1040

Mediumrohr: P235TR1, geschweißt
Mantelrohr: PEHD
Dämmdicke: 1x verstärkt
Netzüberwachung: IPS-Cu

Abmessungen:
Fertigabsperrarmatur - Nennweite: DN 40
Mediumrohr - Außendurchmesser: 48,3 mm
Mantelrohr - Außendurchmesser: 125 mm
Typ: Broen, reduzierter Durchgang, PN 25

Fabrikat: isoplus oder gleichwertig
Einheit: Stk

**08.05.00.018 Absperrarmatur Broen DN 50 (60,3/140), inkl. IPS, reduzierter Durchgang, prod. nach DIN EN 448 & DIN EN 488**
Art. Nr.: KHBRIPTGP1050

Mediumrohr: P235TR1, geschweißt
Mantelrohr: PEHD
Dämmdicke: 1x verstärkt
Netzüberwachung: IPS-Cu

Abmessungen:
Fertigabsperrarmatur - Nennweite: DN 50
Mediumrohr - Außendurchmesser: 60,3 mm
Mantelrohr - Außendurchmesser: 140 mm
Typ: Broen, reduzierter Durchgang, PN 25

Fabrikat: isoplus oder gleichwertig
Einheit: Stk

**08.05.00.019 Absperrarmatur Broen DN 65 (76,1/160), inkl. IPS, reduzierter Durchgang, prod. nach DIN EN 448 & DIN EN 488**
Art. Nr.: KHBRIPTGP1065

Mediumrohr: P235TR1, geschweißt
Mantelrohr: PEHD
Dämmdicke: 1x verstärkt
Netzüberwachung: IPS-Cu

Abmessungen:
Fertigabsperrarmatur - Nennweite: DN 65
Mediumrohr - Außendurchmesser: 76,1 mm
Mantelrohr - Außendurchmesser: 160 mm
Typ: Broen, reduzierter Durchgang, PN 25

Fabrikat: isoplus oder gleichwertig
Einheit: Stk

**08.05.00.020 Absperrarmatur Broen DN 80 (88,9/180), inkl. IPS, reduzierter Durchgang, prod. nach DIN EN 448 & DIN EN 488**
Art. Nr.: KHBRIPTGP1080

Mediumrohr: P235TR1, geschweißt
Mantelrohr: PEHD
Dämmdicke: 1x verstärkt
Netzüberwachung: IPS-Cu

Abmessungen:
Fertigabsperrarmatur - Nennweite: DN 80
Mediumrohr - Außendurchmesser: 88,9 mm
Mantelrohr - Außendurchmesser: 180 mm
Typ: Broen, reduzierter Durchgang, PN 25

Fabrikat: isoplus oder gleichwertig
Einheit: Stk

**08.05.00.021 Absperrarmatur Broen DN 100 (114,3/225), inkl. IPS, reduzierter Durchgang, prod. nach DIN EN 448 & DIN EN 488**
Art. Nr.: KHBRIPGGP1100

Mediumrohr: P235GH, geschweißt
Mantelrohr: PEHD
Dämmdicke: 1x verstärkt
Netzüberwachung: IPS-Cu

Abmessungen:
Fertigabsperrarmatur - Nennweite: DN 100
Mediumrohr - Außendurchmesser: 114,3 mm
Mantelrohr - Außendurchmesser: 225 mm
Typ: Broen, reduzierter Durchgang, PN 25

Fabrikat: isoplus oder gleichwertig
Einheit: Stk

**08.05.00.022 Absperrarmatur Broen DN 125 (139,7/250), inkl. IPS, reduzierter Durchgang, prod. nach DIN EN 448 & DIN EN 488**
Art. Nr.: KHBRIPGGP1125

Mediumrohr: P235GH, geschweißt
Mantelrohr: PEHD
Dämmdicke: 1x verstärkt
Netzüberwachung: IPS-Cu

Abmessungen:
Fertigabsperrarmatur - Nennweite: DN 125
Mediumrohr - Außendurchmesser: 139,7 mm
Mantelrohr - Außendurchmesser: 250 mm
Typ: Broen, reduzierter Durchgang, PN 25

Fabrikat: isoplus oder gleichwertig
Einheit: Stk

**08.05.00.023 Absperrarmatur Broen DN 150 (168,3/280), inkl. IPS, reduzierter Durchgang, prod. nach DIN EN 448 & DIN EN 488**
Art. Nr.: KHBRIPGGP1150

Mediumrohr: P235GH, geschweißt
Mantelrohr: PEHD
Dämmdicke: 1x verstärkt
Netzüberwachung: IPS-Cu

Abmessungen:
Fertigabsperrarmatur - Nennweite: DN 150
Mediumrohr - Außendurchmesser: 168,3 mm
Mantelrohr - Außendurchmesser: 280 mm
Typ: Broen, reduzierter Durchgang, PN 25

Fabrikat: isoplus oder gleichwertig
Einheit: Stk

**08.05.00.024 Absperrarmatur Broen DN 200 (219,1/355), inkl. IPS, reduzierter Durchgang, prod. nach DIN EN 448 & DIN EN 488**
Art. Nr.: KHBRIPGGP1200

Mediumrohr: P235GH, geschweißt
Mantelrohr: PEHD
Dämmdicke: 1x verstärkt
Netzüberwachung: IPS-Cu

Abmessungen:
Fertigabsperrarmatur - Nennweite: DN 200
Mediumrohr - Außendurchmesser: 219,1 mm
Mantelrohr - Außendurchmesser: 355 mm
Typ: Broen, reduzierter Durchgang, PN 25

Fabrikat: isoplus oder gleichwertig
Einheit: Stk

**08.05.00.025 Absperrarmatur Broen DN 250 (273,0/450), inkl. IPS, reduzierter Durchgang, prod. nach DIN EN 448 & DIN EN 488**
Art. Nr.: KHBRIPGGP1250

Mediumrohr: P235GH, geschweißt
Mantelrohr: PEHD
Dämmdicke: 1x verstärkt
Netzüberwachung: IPS-Cu

Abmessungen:
Fertigabsperrarmatur - Nennweite: DN 250
Mediumrohr - Außendurchmesser: 273,0 mm
Mantelrohr - Außendurchmesser: 450 mm
Typ: Broen, reduzierter Durchgang, PN 25

Fabrikat: isoplus oder gleichwertig
Einheit: Stk

**08.05.00.026 Absperrarmatur Broen DN 300 (323,9/500), inkl. IPS, reduzierter Durchgang, prod. nach DIN EN 448 & DIN EN 488**
Art. Nr.: KHBRIPGGP1300

Mediumrohr: P235GH, geschweißt
Mantelrohr: PEHD
Dämmdicke: 1x verstärkt
Netzüberwachung: IPS-Cu

Abmessungen:
Fertigabsperrarmatur - Nennweite: DN 300
Mediumrohr - Außendurchmesser: 323,9 mm
Mantelrohr - Außendurchmesser: 500 mm
Typ: Broen, reduzierter Durchgang, PN 25

Fabrikat: isoplus oder gleichwertig
Einheit: Stk

#### 08.06 Absperrarmatur, Mantelrohr PEHD, Dämmdicke 2x verstärkt, Netzüberw. IPS- Cu, red. Durchgang

**08.06.00.001 Absperrarmatur Böhmer DN 20 (26,9/125), inkl. IPS, reduzierter Durchgang, prod. nach DIN EN 448 & DIN EN 488**
Art. Nr.: KHMRIPTGP2020

Mediumrohr: P235TR1, geschweißt
Mantelrohr: PEHD
Dämmdicke: 2x verstärkt
Netzüberwachung: IPS-Cu

Abmessungen:
Fertigabsperrarmatur - Nennweite: DN 20
Mediumrohr - Außendurchmesser: 26,9 mm
Mantelrohr - Außendurchmesser: 125 mm
Typ: Böhmer, reduzierter Durchgang, PN 25

Fabrikat: isoplus oder gleichwertig
Einheit: Stk

**08.06.00.002 Absperrarmatur Böhmer DN 20 (26,9/125), inkl. IPS, reduzierter Durchgang, prod. nach DIN EN 448 & DIN EN 488**
Art. Nr.: KHMRIPGGP2020

Mediumrohr: P235GH, geschweißt
Mantelrohr: PEHD
Dämmdicke: 2x verstärkt
Netzüberwachung: IPS-Cu

Abmessungen:
Fertigabsperrarmatur - Nennweite: DN 20
Mediumrohr - Außendurchmesser: 26,9 mm
Mantelrohr - Außendurchmesser: 125 mm
Typ: Böhmer, reduzierter Durchgang, PN 25

Fabrikat: isoplus oder gleichwertig
Einheit: Stk

**08.06.00.003 Absperrarmatur Böhmer DN 25 (33,7/125), inkl. IPS, reduzierter Durchgang, prod. nach DIN EN 448 & DIN EN 488**
Art. Nr.: KHMRIPTGP2025

Mediumrohr: P235TR1, geschweißt
Mantelrohr: PEHD
Dämmdicke: 2x verstärkt
Netzüberwachung: IPS-Cu

Abmessungen:
Fertigabsperrarmatur - Nennweite: DN 25
Mediumrohr - Außendurchmesser: 33,7 mm
Mantelrohr - Außendurchmesser: 125 mm
Typ: Böhmer, reduzierter Durchgang, PN 25

Fabrikat: isoplus oder gleichwertig
Einheit: Stk

**08.06.00.004 Absperrarmatur Böhmer DN 25 (33,7/125), inkl. IPS, reduzierter Durchgang, prod. nach DIN EN 448 & DIN EN 488**
Art. Nr.: KHMRIPGGP2025

Mediumrohr: P235GH, geschweißt
Mantelrohr: PEHD
Dämmdicke: 2x verstärkt
Netzüberwachung: IPS-Cu

Abmessungen:
Fertigabsperrarmatur - Nennweite: DN 25
Mediumrohr - Außendurchmesser: 33,7 mm
Mantelrohr - Außendurchmesser: 125 mm
Typ: Böhmer, reduzierter Durchgang, PN 25

Fabrikat: isoplus oder gleichwertig
Einheit: Stk

**08.06.00.005 Absperrarmatur Böhmer DN 32 (42,4/140), inkl. IPS, reduzierter Durchgang, prod. nach DIN EN 448 & DIN EN 488**
Art. Nr.: KHMRIPTGP2032

Mediumrohr: P235TR1, geschweißt
Mantelrohr: PEHD
Dämmdicke: 2x verstärkt
Netzüberwachung: IPS-Cu

Abmessungen:
Fertigabsperrarmatur - Nennweite: DN 32
Mediumrohr - Außendurchmesser: 42,4 mm
Mantelrohr - Außendurchmesser: 140 mm
Typ: Böhmer, reduzierter Durchgang, PN 25

Fabrikat: isoplus oder gleichwertig
Einheit: Stk

**08.06.00.006 Absperrarmatur Böhmer DN 32 (42,4/140), inkl. IPS, reduzierter Durchgang, prod. nach DIN EN 448 & DIN EN 488**
Art. Nr.: KHMRIPGGP2032

Mediumrohr: P235GH, geschweißt
Mantelrohr: PEHD
Dämmdicke: 2x verstärkt
Netzüberwachung: IPS-Cu

Abmessungen:
Fertigabsperrarmatur - Nennweite: DN 32
Mediumrohr - Außendurchmesser: 42,4 mm
Mantelrohr - Außendurchmesser: 140 mm
Typ: Böhmer, reduzierter Durchgang, PN 25

Fabrikat: isoplus oder gleichwertig
Einheit: Stk

**08.06.00.007 Absperrarmatur Böhmer DN 40 (48,3/140), inkl. IPS, reduzierter Durchgang, prod. nach DIN EN 448 & DIN EN 488**
Art. Nr.: KHMRIPTGP2040

Mediumrohr: P235TR1, geschweißt
Mantelrohr: PEHD
Dämmdicke: 2x verstärkt
Netzüberwachung: IPS-Cu

Abmessungen:
Fertigabsperrarmatur - Nennweite: DN 40
Mediumrohr - Außendurchmesser: 48,3 mm
Mantelrohr - Außendurchmesser: 140 mm
Typ: Böhmer, reduzierter Durchgang, PN 25

Fabrikat: isoplus oder gleichwertig
Einheit: Stk

**08.06.00.008 Absperrarmatur Böhmer DN 40 (48,3/140), inkl. IPS, reduzierter Durchgang, prod. nach DIN EN 448 & DIN EN 488**
Art. Nr.: KHMRIPGGP2040

Mediumrohr: P235GH, geschweißt
Mantelrohr: PEHD
Dämmdicke: 2x verstärkt
Netzüberwachung: IPS-Cu

Abmessungen:
Fertigabsperrarmatur - Nennweite: DN 40
Mediumrohr - Außendurchmesser: 48,3 mm
Mantelrohr - Außendurchmesser: 140 mm
Typ: Böhmer, reduzierter Durchgang, PN 25

Fabrikat: isoplus oder gleichwertig
Einheit: Stk

**08.06.00.009 Absperrarmatur Böhmer DN 50 (60,3/160), inkl. IPS, reduzierter Durchgang, prod. nach DIN EN 448 & DIN EN 488**
Art. Nr.: KHMRIPTGP2050

Mediumrohr: P235TR1, geschweißt
Mantelrohr: PEHD
Dämmdicke: 2x verstärkt
Netzüberwachung: IPS-Cu

Abmessungen:
Fertigabsperrarmatur - Nennweite: DN 50
Mediumrohr - Außendurchmesser: 60,3 mm
Mantelrohr - Außendurchmesser: 160 mm
Typ: Böhmer, reduzierter Durchgang, PN 25

Fabrikat: isoplus oder gleichwertig
Einheit: Stk

**08.06.00.010 Absperrarmatur Böhmer DN 50 (60,3/160), inkl. IPS, reduzierter Durchgang, prod. nach DIN EN 448 & DIN EN 488**
Art. Nr.: KHMRIPGGP2050

Mediumrohr: P235GH, geschweißt
Mantelrohr: PEHD
Dämmdicke: 2x verstärkt
Netzüberwachung: IPS-Cu

Abmessungen:
Fertigabsperrarmatur - Nennweite: DN 50
Mediumrohr - Außendurchmesser: 60,3 mm
Mantelrohr - Außendurchmesser: 160 mm
Typ: Böhmer, reduzierter Durchgang, PN 25

Fabrikat: isoplus oder gleichwertig
Einheit: Stk

**08.06.00.011 Absperrarmatur Böhmer DN 65 (76,1/180), inkl. IPS, reduzierter Durchgang, prod. nach DIN EN 448 & DIN EN 488**
Art. Nr.: KHMRIPTGP2065

Mediumrohr: P235TR1, geschweißt
Mantelrohr: PEHD
Dämmdicke: 2x verstärkt
Netzüberwachung: IPS-Cu

Abmessungen:
Fertigabsperrarmatur - Nennweite: DN 65
Mediumrohr - Außendurchmesser: 76,1 mm
Mantelrohr - Außendurchmesser: 180 mm
Typ: Böhmer, reduzierter Durchgang, PN 25

Fabrikat: isoplus oder gleichwertig
Einheit: Stk

**08.06.00.012 Absperrarmatur Böhmer DN 65 (76,1/180), inkl. IPS, reduzierter Durchgang, prod. nach DIN EN 448 & DIN EN 488**
Art. Nr.: KHMRIPGGP2065

Mediumrohr: P235GH, geschweißt
Mantelrohr: PEHD
Dämmdicke: 2x verstärkt
Netzüberwachung: IPS-Cu

Abmessungen:
Fertigabsperrarmatur - Nennweite: DN 65
Mediumrohr - Außendurchmesser: 76,1 mm
Mantelrohr - Außendurchmesser: 180 mm
Typ: Böhmer, reduzierter Durchgang, PN 25

Fabrikat: isoplus oder gleichwertig
Einheit: Stk

**08.06.00.013 Absperrarmatur Böhmer DN 80 (88,9/200), inkl. IPS, reduzierter Durchgang, prod. nach DIN EN 448 & DIN EN 488**
Art. Nr.: KHMRIPTGP2080

Mediumrohr: P235TR1, geschweißt
Mantelrohr: PEHD
Dämmdicke: 2x verstärkt
Netzüberwachung: IPS-Cu

Abmessungen:
Fertigabsperrarmatur - Nennweite: DN 80
Mediumrohr - Außendurchmesser: 88,9 mm
Mantelrohr - Außendurchmesser: 200 mm
Typ: Böhmer, reduzierter Durchgang, PN 25

Fabrikat: isoplus oder gleichwertig
Einheit: Stk

**08.06.00.014 Absperrarmatur Böhmer DN 80 (88,9/200), inkl. IPS, reduzierter Durchgang, prod. nach DIN EN 448 & DIN EN 488**
Art. Nr.: KHMRIPGGP2080

Mediumrohr: P235GH, geschweißt
Mantelrohr: PEHD
Dämmdicke: 2x verstärkt
Netzüberwachung: IPS-Cu

Abmessungen:
Fertigabsperrarmatur - Nennweite: DN 80
Mediumrohr - Außendurchmesser: 88,9 mm
Mantelrohr - Außendurchmesser: 200 mm
Typ: Böhmer, reduzierter Durchgang, PN 25

Fabrikat: isoplus oder gleichwertig
Einheit: Stk

**08.06.00.015 Absperrarmatur Böhmer DN 100 (114,3/250), inkl. IPS, reduzierter Durchgang, prod. nach DIN EN 448 & DIN EN 488**
Art. Nr.: KHMRIPGGP2100

Mediumrohr: P235GH, geschweißt
Mantelrohr: PEHD
Dämmdicke: 2x verstärkt
Netzüberwachung: IPS-Cu

Abmessungen:
Fertigabsperrarmatur - Nennweite: DN 100
Mediumrohr - Außendurchmesser: 114,3 mm
Mantelrohr - Außendurchmesser: 250 mm
Typ: Böhmer, reduzierter Durchgang, PN 25

Fabrikat: isoplus oder gleichwertig
Einheit: Stk

**08.06.00.016 Absperrarmatur Böhmer DN 125 (139,7/280), inkl. IPS, reduzierter Durchgang, prod. nach DIN EN 448 & DIN EN 488**
Art. Nr.: KHMRIPGGP2125

Mediumrohr: P235GH, geschweißt
Mantelrohr: PEHD
Dämmdicke: 2x verstärkt
Netzüberwachung: IPS-Cu

Abmessungen:
Fertigabsperrarmatur - Nennweite: DN 125
Mediumrohr - Außendurchmesser: 139,7 mm
Mantelrohr - Außendurchmesser: 280 mm
Typ: Böhmer, reduzierter Durchgang, PN 25

Fabrikat: isoplus oder gleichwertig
Einheit: Stk

**08.06.00.017 Absperrarmatur Böhmer DN 150 (168,3/315), inkl. IPS, reduzierter Durchgang, prod. nach DIN EN 448 & DIN EN 488**
Art. Nr.: KHMRIPGGP2150

Mediumrohr: P235GH, geschweißt
Mantelrohr: PEHD
Dämmdicke: 2x verstärkt
Netzüberwachung: IPS-Cu

Abmessungen:
Fertigabsperrarmatur - Nennweite: DN 150
Mediumrohr - Außendurchmesser: 168,3 mm
Mantelrohr - Außendurchmesser: 315 mm
Typ: Böhmer, reduzierter Durchgang, PN 25

Fabrikat: isoplus oder gleichwertig
Einheit: Stk

**08.06.00.018 Absperrarmatur Böhmer DN 200 (219,1/400), inkl. IPS, reduzierter Durchgang, prod. nach DIN EN 448 & DIN EN 488**
Art. Nr.: KHMRIPGGP2200

Mediumrohr: P235GH, geschweißt
Mantelrohr: PEHD
Dämmdicke: 2x verstärkt
Netzüberwachung: IPS-Cu

Abmessungen:
Fertigabsperrarmatur - Nennweite: DN 200
Mediumrohr - Außendurchmesser: 219,1 mm
Mantelrohr - Außendurchmesser: 400 mm
Typ: Böhmer, reduzierter Durchgang, PN 25

Fabrikat: isoplus oder gleichwertig
Einheit: Stk

**08.06.00.019 Absperrarmatur Böhmer DN 250 (273,0/500), inkl. IPS, reduzierter Durchgang, prod. nach DIN EN 448 & DIN EN 488**
Art. Nr.: KHMRIPGGP2250

Mediumrohr: P235GH, geschweißt
Mantelrohr: PEHD
Dämmdicke: 2x verstärkt
Netzüberwachung: IPS-Cu

Abmessungen:
Fertigabsperrarmatur - Nennweite: DN 250
Mediumrohr - Außendurchmesser: 273,0 mm
Mantelrohr - Außendurchmesser: 500 mm
Typ: Böhmer, reduzierter Durchgang, PN 25

Fabrikat: isoplus oder gleichwertig
Einheit: Stk

**08.06.00.020 Absperrarmatur Böhmer DN 300 (323,9/560), inkl. IPS, reduzierter Durchgang, prod. nach DIN EN 448 & DIN EN 488**
Art. Nr.: KHMRIPGGP2300

Mediumrohr: P235GH, geschweißt
Mantelrohr: PEHD
Dämmdicke: 2x verstärkt
Netzüberwachung: IPS-Cu

Abmessungen:
Fertigabsperrarmatur - Nennweite: DN 300
Mediumrohr - Außendurchmesser: 323,9 mm
Mantelrohr - Außendurchmesser: 560 mm
Typ: Böhmer, reduzierter Durchgang, PN 25

Fabrikat: isoplus oder gleichwertig
Einheit: Stk

**08.06.00.021 Absperrarmatur Broen DN 20 (26,9/125), inkl. IPS, reduzierter Durchgang, prod. nach DIN EN 448 & DIN EN 488**
Art. Nr.: KHBRIPTGP2020

Mediumrohr: P235TR1, geschweißt
Mantelrohr: PEHD
Dämmdicke: 2x verstärkt
Netzüberwachung: IPS-Cu

Abmessungen:
Fertigabsperrarmatur - Nennweite: DN 20
Mediumrohr - Außendurchmesser: 26,9 mm
Mantelrohr - Außendurchmesser: 125 mm
Typ: Broen, reduzierter Durchgang, PN 25

Fabrikat: isoplus oder gleichwertig
Einheit: Stk

**08.06.00.022 Absperrarmatur Broen DN 20 (26,9/125), inkl. IPS, reduzierter Durchgang, prod. nach DIN EN 448 & DIN EN 488**
Art. Nr.: KHBRIPGGP2020

Mediumrohr: P235GH, geschweißt
Mantelrohr: PEHD
Dämmdicke: 2x verstärkt
Netzüberwachung: IPS-Cu

Abmessungen:
Fertigabsperrarmatur - Nennweite: DN 20
Mediumrohr - Außendurchmesser: 26,9 mm
Mantelrohr - Außendurchmesser: 125 mm
Typ: Broen, reduzierter Durchgang, PN 25

Fabrikat: isoplus oder gleichwertig
Einheit: Stk

**08.06.00.023 Absperrarmatur Broen DN 25 (33,7/125), inkl. IPS, reduzierter Durchgang, prod. nach DIN EN 448 & DIN EN 488**
Art. Nr.: KHBRIPTGP2025

Mediumrohr: P235TR1, geschweißt
Mantelrohr: PEHD
Dämmdicke: 2x verstärkt
Netzüberwachung: IPS-Cu

Abmessungen:
Fertigabsperrarmatur - Nennweite: DN 25
Mediumrohr - Außendurchmesser: 33,7 mm
Mantelrohr - Außendurchmesser: 125 mm
Typ: Broen, reduzierter Durchgang, PN 25

Fabrikat: isoplus oder gleichwertig
Einheit: Stk

**08.06.00.024 Absperrarmatur Broen DN 25 (33,7/125), inkl. IPS, reduzierter Durchgang, prod. nach DIN EN 448 & DIN EN 488**
Art. Nr.: KHBRIPGGP2025

Mediumrohr: P235GH, geschweißt
Mantelrohr: PEHD
Dämmdicke: 2x verstärkt
Netzüberwachung: IPS-Cu

Abmessungen:
Fertigabsperrarmatur - Nennweite: DN 25
Mediumrohr - Außendurchmesser: 33,7 mm
Mantelrohr - Außendurchmesser: 125 mm
Typ: Broen, reduzierter Durchgang, PN 25

Fabrikat: isoplus oder gleichwertig
Einheit: Stk

**08.06.00.025 Absperrarmatur Broen DN 32 (42,4/140), inkl. IPS, reduzierter Durchgang, prod. nach DIN EN 448 & DIN EN 488**
Art. Nr.: KHBRIPTGP2032

Mediumrohr: P235TR1, geschweißt
Mantelrohr: PEHD
Dämmdicke: 2x verstärkt
Netzüberwachung: IPS-Cu

Abmessungen:
Fertigabsperrarmatur - Nennweite: DN 32
Mediumrohr - Außendurchmesser: 42,4 mm
Mantelrohr - Außendurchmesser: 140 mm
Typ: Broen, reduzierter Durchgang, PN 25

Fabrikat: isoplus oder gleichwertig
Einheit: Stk

**08.06.00.026 Absperrarmatur Broen DN 32 (42,4/140), inkl. IPS, reduzierter Durchgang, prod. nach DIN EN 448 & DIN EN 488**
Art. Nr.: KHBRIPGGP2032

Mediumrohr: P235GH, geschweißt
Mantelrohr: PEHD
Dämmdicke: 2x verstärkt
Netzüberwachung: IPS-Cu

Abmessungen:
Fertigabsperrarmatur - Nennweite: DN 32
Mediumrohr - Außendurchmesser: 42,4 mm
Mantelrohr - Außendurchmesser: 140 mm
Typ: Broen, reduzierter Durchgang, PN 25

Fabrikat: isoplus oder gleichwertig
Einheit: Stk

**08.06.00.027 Absperrarmatur Broen DN 40 (48,3/140), inkl. IPS, reduzierter Durchgang, prod. nach DIN EN 448 & DIN EN 488**
Art. Nr.: KHBRIPTGP2040

Mediumrohr: P235TR1, geschweißt
Mantelrohr: PEHD
Dämmdicke: 2x verstärkt
Netzüberwachung: IPS-Cu

Abmessungen:
Fertigabsperrarmatur - Nennweite: DN 40
Mediumrohr - Außendurchmesser: 48,3 mm
Mantelrohr - Außendurchmesser: 140 mm
Typ: Broen, reduzierter Durchgang, PN 25

Fabrikat: isoplus oder gleichwertig
Einheit: Stk

**08.06.00.028 Absperrarmatur Broen DN 40 (48,3/140), inkl. IPS, reduzierter Durchgang, prod. nach DIN EN 448 & DIN EN 488**
Art. Nr.: KHBRIPGGP2040

Mediumrohr: P235GH, geschweißt
Mantelrohr: PEHD
Dämmdicke: 2x verstärkt
Netzüberwachung: IPS-Cu

Abmessungen:
Fertigabsperrarmatur - Nennweite: DN 40
Mediumrohr - Außendurchmesser: 48,3 mm
Mantelrohr - Außendurchmesser: 140 mm
Typ: Broen, reduzierter Durchgang, PN 25

Fabrikat: isoplus oder gleichwertig
Einheit: Stk

**08.06.00.029 Absperrarmatur Broen DN 50 (60,3/160), inkl. IPS, reduzierter Durchgang, prod. nach DIN EN 448 & DIN EN 488**
Art. Nr.: KHBRIPTGP2050

Mediumrohr: P235TR1, geschweißt
Mantelrohr: PEHD
Dämmdicke: 2x verstärkt
Netzüberwachung: IPS-Cu

Abmessungen:
Fertigabsperrarmatur - Nennweite: DN 50
Mediumrohr - Außendurchmesser: 60,3 mm
Mantelrohr - Außendurchmesser: 160 mm
Typ: Broen, reduzierter Durchgang, PN 25

Fabrikat: isoplus oder gleichwertig
Einheit: Stk

**08.06.00.030 Absperrarmatur Broen DN 50 (60,3/160), inkl. IPS, reduzierter Durchgang, prod. nach DIN EN 448 & DIN EN 488**
Art. Nr.: KHBRIPGGP2050

Mediumrohr: P235GH, geschweißt
Mantelrohr: PEHD
Dämmdicke: 2x verstärkt
Netzüberwachung: IPS-Cu

Abmessungen:
Fertigabsperrarmatur - Nennweite: DN 50
Mediumrohr - Außendurchmesser: 60,3 mm
Mantelrohr - Außendurchmesser: 160 mm
Typ: Broen, reduzierter Durchgang, PN 25

Fabrikat: isoplus oder gleichwertig
Einheit: Stk

**08.06.00.031 Absperrarmatur Broen DN 65 (76,1/180), inkl. IPS, reduzierter Durchgang, prod. nach DIN EN 448 & DIN EN 488**
Art. Nr.: KHBRIPTGP2065

Mediumrohr: P235TR1, geschweißt
Mantelrohr: PEHD
Dämmdicke: 2x verstärkt
Netzüberwachung: IPS-Cu

Abmessungen:
Fertigabsperrarmatur - Nennweite: DN 65
Mediumrohr - Außendurchmesser: 76,1 mm
Mantelrohr - Außendurchmesser: 180 mm
Typ: Broen, reduzierter Durchgang, PN 25

Fabrikat: isoplus oder gleichwertig
Einheit: Stk

**08.06.00.032 Absperrarmatur Broen DN 65 (76,1/180), inkl. IPS, reduzierter Durchgang, prod. nach DIN EN 448 & DIN EN 488**
Art. Nr.: KHBRIPGGP2065

Mediumrohr: P235GH, geschweißt
Mantelrohr: PEHD
Dämmdicke: 2x verstärkt
Netzüberwachung: IPS-Cu

Abmessungen:
Fertigabsperrarmatur - Nennweite: DN 65
Mediumrohr - Außendurchmesser: 76,1 mm
Mantelrohr - Außendurchmesser: 180 mm
Typ: Broen, reduzierter Durchgang, PN 25

Fabrikat: isoplus oder gleichwertig
Einheit: Stk

**08.06.00.033 Absperrarmatur Broen DN 80 (88,9/200), inkl. IPS, reduzierter Durchgang, prod. nach DIN EN 448 & DIN EN 488**
Art. Nr.: KHBRIPTGP2080

Mediumrohr: P235TR1, geschweißt
Mantelrohr: PEHD
Dämmdicke: 2x verstärkt
Netzüberwachung: IPS-Cu

Abmessungen:
Fertigabsperrarmatur - Nennweite: DN 80
Mediumrohr - Außendurchmesser: 88,9 mm
Mantelrohr - Außendurchmesser: 200 mm
Typ: Broen, reduzierter Durchgang, PN 25

Fabrikat: isoplus oder gleichwertig
Einheit: Stk

**08.06.00.034 Absperrarmatur Broen DN 80 (88,9/200), inkl. IPS, reduzierter Durchgang, prod. nach DIN EN 448 & DIN EN 488**
Art. Nr.: KHBRIPGGP2080

Mediumrohr: P235GH, geschweißt
Mantelrohr: PEHD
Dämmdicke: 2x verstärkt
Netzüberwachung: IPS-Cu

Abmessungen:
Fertigabsperrarmatur - Nennweite: DN 80
Mediumrohr - Außendurchmesser: 88,9 mm
Mantelrohr - Außendurchmesser: 200 mm
Typ: Broen, reduzierter Durchgang, PN 25

Fabrikat: isoplus oder gleichwertig
Einheit: Stk

**08.06.00.035 Absperrarmatur Broen DN 100 (114,3/250), inkl. IPS, reduzierter Durchgang, prod. nach DIN EN 448 & DIN EN 488**
Art. Nr.: KHBRIPGGP2100

Mediumrohr: P235GH, geschweißt
Mantelrohr: PEHD
Dämmdicke: 2x verstärkt
Netzüberwachung: IPS-Cu

Abmessungen:
Fertigabsperrarmatur - Nennweite: DN 100
Mediumrohr - Außendurchmesser: 114,3 mm
Mantelrohr - Außendurchmesser: 250 mm
Typ: Broen, reduzierter Durchgang, PN 25

Fabrikat: isoplus oder gleichwertig
Einheit: Stk

**08.06.00.036 Absperrarmatur Broen DN 125 (139,7/280), inkl. IPS, reduzierter Durchgang, prod. nach DIN EN 448 & DIN EN 488**
Art. Nr.: KHBRIPGGP2125

Mediumrohr: P235GH, geschweißt
Mantelrohr: PEHD
Dämmdicke: 2x verstärkt
Netzüberwachung: IPS-Cu

Abmessungen:
Fertigabsperrarmatur - Nennweite: DN 125
Mediumrohr - Außendurchmesser: 139,7 mm
Mantelrohr - Außendurchmesser: 280 mm
Typ: Broen, reduzierter Durchgang, PN 25

Fabrikat: isoplus oder gleichwertig
Einheit: Stk

**08.06.00.037 Absperrarmatur Broen DN 150 (168,3/315), inkl. IPS, reduzierter Durchgang, prod. nach DIN EN 448 & DIN EN 488**
Art. Nr.: KHBRIPGGP2150

Mediumrohr: P235GH, geschweißt
Mantelrohr: PEHD
Dämmdicke: 2x verstärkt
Netzüberwachung: IPS-Cu

Abmessungen:
Fertigabsperrarmatur - Nennweite: DN 150
Mediumrohr - Außendurchmesser: 168,3 mm
Mantelrohr - Außendurchmesser: 315 mm
Typ: Broen, reduzierter Durchgang, PN 25

Fabrikat: isoplus oder gleichwertig
Einheit: Stk

**08.06.00.038 Absperrarmatur Broen DN 200 (219,1/400), inkl. IPS, reduzierter Durchgang, prod. nach DIN EN 448 & DIN EN 488**
Art. Nr.: KHBRIPGGP2200

Mediumrohr: P235GH, geschweißt
Mantelrohr: PEHD
Dämmdicke: 2x verstärkt
Netzüberwachung: IPS-Cu

Abmessungen:
Fertigabsperrarmatur - Nennweite: DN 200
Mediumrohr - Außendurchmesser: 219,1 mm
Mantelrohr - Außendurchmesser: 400 mm
Typ: Broen, reduzierter Durchgang, PN 25

Fabrikat: isoplus oder gleichwertig
Einheit: Stk

**08.06.00.039 Absperrarmatur Broen DN 250 (273,0/500), inkl. IPS, reduzierter Durchgang, prod. nach DIN EN 448 & DIN EN 488**
Art. Nr.: KHBRIPGGP2250

Mediumrohr: P235GH, geschweißt
Mantelrohr: PEHD
Dämmdicke: 2x verstärkt
Netzüberwachung: IPS-Cu

Abmessungen:
Fertigabsperrarmatur - Nennweite: DN 250
Mediumrohr - Außendurchmesser: 273,0 mm
Mantelrohr - Außendurchmesser: 500 mm
Typ: Broen, reduzierter Durchgang, PN 25

Fabrikat: isoplus oder gleichwertig
Einheit: Stk

**08.06.00.040 Absperrarmatur Broen DN 300 (323,9/560), inkl. IPS, reduzierter Durchgang, prod. nach DIN EN 448 & DIN EN 488**
Art. Nr.: KHBRIPGGP2300

Mediumrohr: P235GH, geschweißt
Mantelrohr: PEHD
Dämmdicke: 2x verstärkt
Netzüberwachung: IPS-Cu

Abmessungen:
Fertigabsperrarmatur - Nennweite: DN 300
Mediumrohr - Außendurchmesser: 323,9 mm
Mantelrohr - Außendurchmesser: 560 mm
Typ: Broen, reduzierter Durchgang, PN 25

Fabrikat: isoplus oder gleichwertig
Einheit: Stk

#### 08.07 Absperrarmatur, Mantelrohr PEHD, Dämmdicke 2x verstärkt, Netzüberw. Brandes, red. Durchgang

**08.07.00.001 Absperrarmatur Böhmer DN 20 (26,9/125), inkl. Brandes, reduzierter Durchgang, prod. nach DIN EN 448 & DIN EN 488**
Art. Nr.: KHMRBGTGP2020

Mediumrohr: P235 GH/TR, geschweißt
Mantelrohr: PEHD
Dämmdicke: 2x verstärkt
Netzüberwachung: Brandes

Abmessungen:
Fertigabsperrarmatur - Nennweite: DN 20
Mediumrohr - Außendurchmesser: 26,9 mm
Mantelrohr - Außendurchmesser: 125 mm
Typ: Böhmer, reduzierter Durchgang, PN 25

Fabrikat: isoplus oder gleichwertig
Einheit: Stk

**08.07.00.002 Absperrarmatur Böhmer DN 25 (33,7/125), inkl. Brandes, reduzierter Durchgang, prod. nach DIN EN 448 & DIN EN 488**
Art. Nr.: KHMRBGTGP2025

Mediumrohr: P235 GH/TR, geschweißt
Mantelrohr: PEHD
Dämmdicke: 2x verstärkt
Netzüberwachung: Brandes

Abmessungen:
Fertigabsperrarmatur - Nennweite: DN 25
Mediumrohr - Außendurchmesser: 33,7 mm
Mantelrohr - Außendurchmesser: 125 mm
Typ: Böhmer, reduzierter Durchgang, PN 25

Fabrikat: isoplus oder gleichwertig
Einheit: Stk

**08.07.00.003 Absperrarmatur Böhmer DN 32 (42,4/140), inkl. Brandes, reduzierter Durchgang, prod. nach DIN EN 448 & DIN EN 488**
Art. Nr.: KHMRBGTGP2032

Mediumrohr: P235 GH/TR, geschweißt
Mantelrohr: PEHD
Dämmdicke: 2x verstärkt
Netzüberwachung: Brandes

Abmessungen:
Fertigabsperrarmatur - Nennweite: DN 32
Mediumrohr - Außendurchmesser: 42,4 mm
Mantelrohr - Außendurchmesser: 140 mm
Typ: Böhmer, reduzierter Durchgang, PN 25

Fabrikat: isoplus oder gleichwertig
Einheit: Stk

**08.07.00.004 Absperrarmatur Böhmer DN 40 (48,3/140), inkl. Brandes, reduzierter Durchgang, prod. nach DIN EN 448 & DIN EN 488**
Art. Nr.: KHMRBGTGP2040

Mediumrohr: P235 GH/TR, geschweißt
Mantelrohr: PEHD
Dämmdicke: 2x verstärkt
Netzüberwachung: Brandes

Abmessungen:
Fertigabsperrarmatur - Nennweite: DN 40
Mediumrohr - Außendurchmesser: 48,3 mm
Mantelrohr - Außendurchmesser: 140 mm
Typ: Böhmer, reduzierter Durchgang, PN 25

Fabrikat: isoplus oder gleichwertig
Einheit: Stk

**08.07.00.005 Absperrarmatur Böhmer DN 50 (60,3/160), inkl. Brandes, reduzierter Durchgang, prod. nach DIN EN 448 & DIN EN 488**
Art. Nr.: KHMRBGTGP2050

Mediumrohr: P235 GH/TR, geschweißt
Mantelrohr: PEHD
Dämmdicke: 2x verstärkt
Netzüberwachung: Brandes

Abmessungen:
Fertigabsperrarmatur - Nennweite: DN 50
Mediumrohr - Außendurchmesser: 60,3 mm
Mantelrohr - Außendurchmesser: 160 mm
Typ: Böhmer, reduzierter Durchgang, PN 25

Fabrikat: isoplus oder gleichwertig
Einheit: Stk

**08.07.00.006 Absperrarmatur Böhmer DN 65 (76,1/180), inkl. Brandes, reduzierter Durchgang, prod. nach DIN EN 448 & DIN EN 488**
Art. Nr.: KHMRBGTGP2065

Mediumrohr: P235 GH/TR, geschweißt
Mantelrohr: PEHD
Dämmdicke: 2x verstärkt
Netzüberwachung: Brandes

Abmessungen:
Fertigabsperrarmatur - Nennweite: DN 65
Mediumrohr - Außendurchmesser: 76,1 mm
Mantelrohr - Außendurchmesser: 180 mm
Typ: Böhmer, reduzierter Durchgang, PN 25

Fabrikat: isoplus oder gleichwertig
Einheit: Stk

**08.07.00.007 Absperrarmatur Böhmer DN 80 (88,9/200), inkl. Brandes, reduzierter Durchgang, prod. nach DIN EN 448 & DIN EN 488**
Art. Nr.: KHMRBGTGP2080

Mediumrohr: P235 GH/TR, geschweißt
Mantelrohr: PEHD
Dämmdicke: 2x verstärkt
Netzüberwachung: Brandes

Abmessungen:
Fertigabsperrarmatur - Nennweite: DN 80
Mediumrohr - Außendurchmesser: 88,9 mm
Mantelrohr - Außendurchmesser: 200 mm
Typ: Böhmer, reduzierter Durchgang, PN 25

Fabrikat: isoplus oder gleichwertig
Einheit: Stk

**08.07.00.008 Absperrarmatur Böhmer DN 100 (114,3/250), inkl. Brandes, reduzierter Durchgang, prod. nach DIN EN 448 & DIN EN 488**
Art. Nr.: KHMRBGTGP2100

Mediumrohr: P235 GH/TR, geschweißt
Mantelrohr: PEHD
Dämmdicke: 2x verstärkt
Netzüberwachung: Brandes

Abmessungen:
Fertigabsperrarmatur - Nennweite: DN 100
Mediumrohr - Außendurchmesser: 114,3 mm
Mantelrohr - Außendurchmesser: 250 mm
Typ: Böhmer, reduzierter Durchgang, PN 25

Fabrikat: isoplus oder gleichwertig
Einheit: Stk

**08.07.00.009 Absperrarmatur Böhmer DN 125 (139,7/280), inkl. Brandes, reduzierter Durchgang, prod. nach DIN EN 448 & DIN EN 488**
Art. Nr.: KHMRBGTGP2125

Mediumrohr: P235 GH/TR, geschweißt
Mantelrohr: PEHD
Dämmdicke: 2x verstärkt
Netzüberwachung: Brandes

Abmessungen:
Fertigabsperrarmatur - Nennweite: DN 125
Mediumrohr - Außendurchmesser: 139,7 mm
Mantelrohr - Außendurchmesser: 280 mm
Typ: Böhmer, reduzierter Durchgang, PN 25

Fabrikat: isoplus oder gleichwertig
Einheit: Stk

**08.07.00.010 Absperrarmatur Böhmer DN 150 (168,3/315), inkl. Brandes, reduzierter Durchgang, prod. nach DIN EN 448 & DIN EN 488**
Art. Nr.: KHMRBGTGP2150

Mediumrohr: P235 GH/TR, geschweißt
Mantelrohr: PEHD
Dämmdicke: 2x verstärkt
Netzüberwachung: Brandes

Abmessungen:
Fertigabsperrarmatur - Nennweite: DN 150
Mediumrohr - Außendurchmesser: 168,3 mm
Mantelrohr - Außendurchmesser: 315 mm
Typ: Böhmer, reduzierter Durchgang, PN 25

Fabrikat: isoplus oder gleichwertig
Einheit: Stk

**08.07.00.011 Absperrarmatur Böhmer DN 200 (219,1/400), inkl. Brandes, reduzierter Durchgang, prod. nach DIN EN 448 & DIN EN 488**
Art. Nr.: KHMRBGTGP2200

Mediumrohr: P235 GH/TR, geschweißt
Mantelrohr: PEHD
Dämmdicke: 2x verstärkt
Netzüberwachung: Brandes

Abmessungen:
Fertigabsperrarmatur - Nennweite: DN 200
Mediumrohr - Außendurchmesser: 219,1 mm
Mantelrohr - Außendurchmesser: 400 mm
Typ: Böhmer, reduzierter Durchgang, PN 25

Fabrikat: isoplus oder gleichwertig
Einheit: Stk

**08.07.00.012 Absperrarmatur Böhmer DN 250 (273,0/500), inkl. Brandes, reduzierter Durchgang, prod. nach DIN EN 448 & DIN EN 488**
Art. Nr.: KHMRBGTGP2250

Mediumrohr: P235 GH/TR, geschweißt
Mantelrohr: PEHD
Dämmdicke: 2x verstärkt
Netzüberwachung: Brandes

Abmessungen:
Fertigabsperrarmatur - Nennweite: DN 250
Mediumrohr - Außendurchmesser: 273,0 mm
Mantelrohr - Außendurchmesser: 500 mm
Typ: Böhmer, reduzierter Durchgang, PN 25

Fabrikat: isoplus oder gleichwertig
Einheit: Stk

**08.07.00.013 Absperrarmatur Böhmer DN 300 (323,9/560), inkl. Brandes, reduzierter Durchgang, prod. nach DIN EN 448 & DIN EN 488**
Art. Nr.: KHMRBGTGP2300

Mediumrohr: P235 GH/TR, geschweißt
Mantelrohr: PEHD
Dämmdicke: 2x verstärkt
Netzüberwachung: Brandes

Abmessungen:
Fertigabsperrarmatur - Nennweite: DN 300
Mediumrohr - Außendurchmesser: 323,9 mm
Mantelrohr - Außendurchmesser: 560 mm
Typ: Böhmer, reduzierter Durchgang, PN 25

Fabrikat: isoplus oder gleichwertig
Einheit: Stk

#### 08.08 Absperrarmatur, Mantelrohr PEHD, Dämmdicke Standard, ohne Netzüberw., red. Durchgang

**08.08.00.001 Absperrarmatur Böhmer DN 20 (26,9/90), reduzierter Durchgang, prod. nach DIN EN 448 & DIN EN 488**
Art. Nr.: KHMROPTGPS020

Mediumrohr: P235TR1, geschweißt
Mantelrohr: PEHD
Dämmdicke: Standard
Netzüberwachung: ohne

Abmessungen:
Fertigabsperrarmatur - Nennweite: DN 20
Mediumrohr - Außendurchmesser: 26,9 mm
Mantelrohr - Außendurchmesser: 90 mm
Typ: Böhmer, reduzierter Durchgang, PN 25

Fabrikat: isoplus oder gleichwertig
Einheit: Stk

**08.08.00.002 Absperrarmatur Böhmer DN 25 (33,7/90), reduzierter Durchgang, prod. nach DIN EN 448 & DIN EN 488**
Art. Nr.: KHMROPTGPS025

Mediumrohr: P235TR1, geschweißt
Mantelrohr: PEHD
Dämmdicke: Standard
Netzüberwachung: ohne

Abmessungen:
Fertigabsperrarmatur - Nennweite: DN 25
Mediumrohr - Außendurchmesser: 33,7 mm
Mantelrohr - Außendurchmesser: 90 mm
Typ: Böhmer, reduzierter Durchgang, PN 25

Fabrikat: isoplus oder gleichwertig
Einheit: Stk

**08.08.00.003 Absperrarmatur Böhmer DN 32 (42,4/110), reduzierter Durchgang, prod. nach DIN EN 448 & DIN EN 488**
Art. Nr.: KHMROPTGPS032

Mediumrohr: P235TR1, geschweißt
Mantelrohr: PEHD
Dämmdicke: Standard
Netzüberwachung: ohne

Abmessungen:
Fertigabsperrarmatur - Nennweite: DN 32
Mediumrohr - Außendurchmesser: 42,4 mm
Mantelrohr - Außendurchmesser: 110 mm
Typ: Böhmer, reduzierter Durchgang, PN 25

Fabrikat: isoplus oder gleichwertig
Einheit: Stk

**08.08.00.004 Absperrarmatur Böhmer DN 40 (48,3/110), reduzierter Durchgang, prod. nach DIN EN 448 & DIN EN 488**
Art. Nr.: KHMROPTGPS040

Mediumrohr: P235TR1, geschweißt
Mantelrohr: PEHD
Dämmdicke: Standard
Netzüberwachung: ohne

Abmessungen:
Fertigabsperrarmatur - Nennweite: DN 40
Mediumrohr - Außendurchmesser: 48,3 mm
Mantelrohr - Außendurchmesser: 110 mm
Typ: Böhmer, reduzierter Durchgang, PN 25

Fabrikat: isoplus oder gleichwertig
Einheit: Stk

**08.08.00.005 Absperrarmatur Böhmer DN 50 (60,3/125), reduzierter Durchgang, prod. nach DIN EN 448 & DIN EN 488**
Art. Nr.: KHMROPTGPS050

Mediumrohr: P235TR1, geschweißt
Mantelrohr: PEHD
Dämmdicke: Standard
Netzüberwachung: ohne

Abmessungen:
Fertigabsperrarmatur - Nennweite: DN 50
Mediumrohr - Außendurchmesser: 60,3 mm
Mantelrohr - Außendurchmesser: 125 mm
Typ: Böhmer, reduzierter Durchgang, PN 25

Fabrikat: isoplus oder gleichwertig
Einheit: Stk

**08.08.00.006 Absperrarmatur Böhmer DN 65 (76,1/140), reduzierter Durchgang, prod. nach DIN EN 448 & DIN EN 488**
Art. Nr.: KHMROPTGPS065

Mediumrohr: P235TR1, geschweißt
Mantelrohr: PEHD
Dämmdicke: Standard
Netzüberwachung: ohne

Abmessungen:
Fertigabsperrarmatur - Nennweite: DN 65
Mediumrohr - Außendurchmesser: 76,1 mm
Mantelrohr - Außendurchmesser: 140 mm
Typ: Böhmer, reduzierter Durchgang, PN 25

Fabrikat: isoplus oder gleichwertig
Einheit: Stk

**08.08.00.007 Absperrarmatur Böhmer DN 80 (88,9/160), reduzierter Durchgang, prod. nach DIN EN 448 & DIN EN 488**
Art. Nr.: KHMROPTGPS080

Mediumrohr: P235TR1, geschweißt
Mantelrohr: PEHD
Dämmdicke: Standard
Netzüberwachung: ohne

Abmessungen:
Fertigabsperrarmatur - Nennweite: DN 80
Mediumrohr - Außendurchmesser: 88,9 mm
Mantelrohr - Außendurchmesser: 160 mm
Typ: Böhmer, reduzierter Durchgang, PN 25

Fabrikat: isoplus oder gleichwertig
Einheit: Stk

**08.08.00.008 Absperrarmatur Böhmer DN 100 (114,3/200), reduzierter Durchgang, prod. nach DIN EN 448 & DIN EN 488**
Art. Nr.: KHMROPGGPS100

Mediumrohr: P235GH, geschweißt
Mantelrohr: PEHD
Dämmdicke: Standard
Netzüberwachung: ohne

Abmessungen:
Fertigabsperrarmatur - Nennweite: DN 100
Mediumrohr - Außendurchmesser: 114,3 mm
Mantelrohr - Außendurchmesser: 200 mm
Typ: Böhmer, reduzierter Durchgang, PN 25

Fabrikat: isoplus oder gleichwertig
Einheit: Stk

**08.08.00.009 Absperrarmatur Böhmer DN 125 (139,7/225), reduzierter Durchgang, prod. nach DIN EN 448 & DIN EN 488**
Art. Nr.: KHMROPGGPS125

Mediumrohr: P235GH, geschweißt
Mantelrohr: PEHD
Dämmdicke: Standard
Netzüberwachung: ohne

Abmessungen:
Fertigabsperrarmatur - Nennweite: DN 125
Mediumrohr - Außendurchmesser: 139,7 mm
Mantelrohr - Außendurchmesser: 225 mm
Typ: Böhmer, reduzierter Durchgang, PN 25

Fabrikat: isoplus oder gleichwertig
Einheit: Stk

**08.08.00.010 Absperrarmatur Böhmer DN 150 (168,3/250), reduzierter Durchgang, prod. nach DIN EN 448 & DIN EN 488**
Art. Nr.: KHMROPGGPS150

Mediumrohr: P235GH, geschweißt
Mantelrohr: PEHD
Dämmdicke: Standard
Netzüberwachung: ohne

Abmessungen:
Fertigabsperrarmatur - Nennweite: DN 150
Mediumrohr - Außendurchmesser: 168,3 mm
Mantelrohr - Außendurchmesser: 250 mm
Typ: Böhmer, reduzierter Durchgang, PN 25

Fabrikat: isoplus oder gleichwertig
Einheit: Stk

**08.08.00.011 Absperrarmatur Böhmer DN 200 (219,1/315), reduzierter Durchgang, prod. nach DIN EN 448 & DIN EN 488**
Art. Nr.: KHMROPGGPS200

Mediumrohr: P235GH, geschweißt
Mantelrohr: PEHD
Dämmdicke: Standard
Netzüberwachung: ohne

Abmessungen:
Fertigabsperrarmatur - Nennweite: DN 200
Mediumrohr - Außendurchmesser: 219,1 mm
Mantelrohr - Außendurchmesser: 315 mm
Typ: Böhmer, reduzierter Durchgang, PN 25

Fabrikat: isoplus oder gleichwertig
Einheit: Stk

**08.08.00.012 Absperrarmatur Böhmer DN 250 (273,0/400), reduzierter Durchgang, prod. nach DIN EN 448 & DIN EN 488**
Art. Nr.: KHMROPGGPS250

Mediumrohr: P235GH, geschweißt
Mantelrohr: PEHD
Dämmdicke: Standard
Netzüberwachung: ohne

Abmessungen:
Fertigabsperrarmatur - Nennweite: DN 250
Mediumrohr - Außendurchmesser: 273,0 mm
Mantelrohr - Außendurchmesser: 400 mm
Typ: Böhmer, reduzierter Durchgang, PN 25

Fabrikat: isoplus oder gleichwertig
Einheit: Stk

**08.08.00.013 Absperrarmatur Böhmer DN 300 (323,9/450), reduzierter Durchgang, prod. nach DIN EN 448 & DIN EN 488**
Art. Nr.: KHMROPGGPS300

Mediumrohr: P235GH, geschweißt
Mantelrohr: PEHD
Dämmdicke: Standard
Netzüberwachung: ohne

Abmessungen:
Fertigabsperrarmatur - Nennweite: DN 300
Mediumrohr - Außendurchmesser: 323,9 mm
Mantelrohr - Außendurchmesser: 450 mm
Typ: Böhmer, reduzierter Durchgang, PN 25

Fabrikat: isoplus oder gleichwertig
Einheit: Stk

**08.08.00.014 Absperrarmatur Broen DN 20 (26,9/90), reduzierter Durchgang, prod. nach DIN EN 448 & DIN EN 488**
Art. Nr.: KHBROPTGPS020

Mediumrohr: P235TR1, geschweißt
Mantelrohr: PEHD
Dämmdicke: Standard
Netzüberwachung: ohne

Abmessungen:
Fertigabsperrarmatur - Nennweite: DN 20
Mediumrohr - Außendurchmesser: 26,9 mm
Mantelrohr - Außendurchmesser: 90 mm
Typ: Böhmer, reduzierter Durchgang, PN 25

Fabrikat: isoplus oder gleichwertig
Einheit: Stk

**08.08.00.015 Absperrarmatur Broen DN 25 (33,7/90), reduzierter Durchgang, prod. nach DIN EN 448 & DIN EN 488**
Art. Nr.: KHBROPTGPS025

Mediumrohr: P235TR1, geschweißt
Mantelrohr: PEHD
Dämmdicke: Standard
Netzüberwachung: ohne

Abmessungen:
Fertigabsperrarmatur - Nennweite: DN 25
Mediumrohr - Außendurchmesser: 33,7 mm
Mantelrohr - Außendurchmesser: 90 mm
Typ: Böhmer, reduzierter Durchgang, PN 25

Fabrikat: isoplus oder gleichwertig
Einheit: Stk

**08.08.00.016 Absperrarmatur Broen DN 32 (42,4/110), reduzierter Durchgang, prod. nach DIN EN 448 & DIN EN 488**
Art. Nr.: KHBROPTGPS032

Mediumrohr: P235TR1, geschweißt
Mantelrohr: PEHD
Dämmdicke: Standard
Netzüberwachung: ohne

Abmessungen:
Fertigabsperrarmatur - Nennweite: DN 32
Mediumrohr - Außendurchmesser: 42,4 mm
Mantelrohr - Außendurchmesser: 110 mm
Typ: Böhmer, reduzierter Durchgang, PN 25

Fabrikat: isoplus oder gleichwertig
Einheit: Stk

**08.08.00.017 Absperrarmatur Broen DN 40 (48,3/110), reduzierter Durchgang, prod. nach DIN EN 448 & DIN EN 488**
Art. Nr.: KHBROPTGPS040

Mediumrohr: P235TR1, geschweißt
Mantelrohr: PEHD
Dämmdicke: Standard
Netzüberwachung: ohne

Abmessungen:
Fertigabsperrarmatur - Nennweite: DN 40
Mediumrohr - Außendurchmesser: 48,3 mm
Mantelrohr - Außendurchmesser: 110 mm
Typ: Böhmer, reduzierter Durchgang, PN 25

Fabrikat: isoplus oder gleichwertig
Einheit: Stk

**08.08.00.018 Absperrarmatur Broen DN 50 (60,3/125), reduzierter Durchgang, prod. nach DIN EN 448 & DIN EN 488**
Art. Nr.: KHBROPTGPS050

Mediumrohr: P235TR1, geschweißt
Mantelrohr: PEHD
Dämmdicke: Standard
Netzüberwachung: ohne

Abmessungen:
Fertigabsperrarmatur - Nennweite: DN 50
Mediumrohr - Außendurchmesser: 60,3 mm
Mantelrohr - Außendurchmesser: 125 mm
Typ: Böhmer, reduzierter Durchgang, PN 25

Fabrikat: isoplus oder gleichwertig
Einheit: Stk

**08.08.00.019 Absperrarmatur Broen DN 65 (76,1/140), reduzierter Durchgang, prod. nach DIN EN 448 & DIN EN 488**
Art. Nr.: KHBROPTGPS065

Mediumrohr: P235TR1, geschweißt
Mantelrohr: PEHD
Dämmdicke: Standard
Netzüberwachung: ohne

Abmessungen:
Fertigabsperrarmatur - Nennweite: DN 65
Mediumrohr - Außendurchmesser: 76,1 mm
Mantelrohr - Außendurchmesser: 140 mm
Typ: Böhmer, reduzierter Durchgang, PN 25

Fabrikat: isoplus oder gleichwertig
Einheit: Stk

**08.08.00.020 Absperrarmatur Broen DN 80 (88,9/160), reduzierter Durchgang, prod. nach DIN EN 448 & DIN EN 488**
Art. Nr.: KHBROPTGPS080

Mediumrohr: P235TR1, geschweißt
Mantelrohr: PEHD
Dämmdicke: Standard
Netzüberwachung: ohne

Abmessungen:
Fertigabsperrarmatur - Nennweite: DN 80
Mediumrohr - Außendurchmesser: 88,9 mm
Mantelrohr - Außendurchmesser: 160 mm
Typ: Böhmer, reduzierter Durchgang, PN 25

Fabrikat: isoplus oder gleichwertig
Einheit: Stk

**08.08.00.021 Absperrarmatur Broen DN 100 (114,3/200), reduzierter Durchgang, prod. nach DIN EN 448 & DIN EN 488**
Art. Nr.: KHBROPGGPS100

Mediumrohr: P235GH, geschweißt
Mantelrohr: PEHD
Dämmdicke: Standard
Netzüberwachung: ohne

Abmessungen:
Fertigabsperrarmatur - Nennweite: DN 100
Mediumrohr - Außendurchmesser: 114,3 mm
Mantelrohr - Außendurchmesser: 200 mm
Typ: Böhmer, reduzierter Durchgang, PN 25

Fabrikat: isoplus oder gleichwertig
Einheit: Stk

**08.08.00.022 Absperrarmatur Broen DN 125 (139,7/225), reduzierter Durchgang, prod. nach DIN EN 448 & DIN EN 488**
Art. Nr.: KHBROPGGPS125

Mediumrohr: P235GH, geschweißt
Mantelrohr: PEHD
Dämmdicke: Standard
Netzüberwachung: ohne

Abmessungen:
Fertigabsperrarmatur - Nennweite: DN 125
Mediumrohr - Außendurchmesser: 139,7 mm
Mantelrohr - Außendurchmesser: 225 mm
Typ: Böhmer, reduzierter Durchgang, PN 25

Fabrikat: isoplus oder gleichwertig
Einheit: Stk

**08.08.00.023 Absperrarmatur Broen DN 150 (168,3/250), reduzierter Durchgang, prod. nach DIN EN 448 & DIN EN 488**
Art. Nr.: KHBROPGGPS150

Mediumrohr: P235GH, geschweißt
Mantelrohr: PEHD
Dämmdicke: Standard
Netzüberwachung: ohne

Abmessungen:
Fertigabsperrarmatur - Nennweite: DN 150
Mediumrohr - Außendurchmesser: 168,3 mm
Mantelrohr - Außendurchmesser: 250 mm
Typ: Böhmer, reduzierter Durchgang, PN 25

Fabrikat: isoplus oder gleichwertig
Einheit: Stk

**08.08.00.024 Absperrarmatur Broen DN 200 (219,1/315), reduzierter Durchgang, prod. nach DIN EN 448 & DIN EN 488**
Art. Nr.: KHBROPGGPS200

Mediumrohr: P235GH, geschweißt
Mantelrohr: PEHD
Dämmdicke: Standard
Netzüberwachung: ohne

Abmessungen:
Fertigabsperrarmatur - Nennweite: DN 200
Mediumrohr - Außendurchmesser: 219,1 mm
Mantelrohr - Außendurchmesser: 315 mm
Typ: Böhmer, reduzierter Durchgang, PN 25

Fabrikat: isoplus oder gleichwertig
Einheit: Stk

**08.08.00.025 Absperrarmatur Broen DN 250 (273,0/400), reduzierter Durchgang, prod. nach DIN EN 448 & DIN EN 488**
Art. Nr.: KHBROPGGPS250

Mediumrohr: P235GH, geschweißt
Mantelrohr: PEHD
Dämmdicke: Standard
Netzüberwachung: ohne

Abmessungen:
Fertigabsperrarmatur - Nennweite: DN 250
Mediumrohr - Außendurchmesser: 273,0 mm
Mantelrohr - Außendurchmesser: 400 mm
Typ: Böhmer, reduzierter Durchgang, PN 25

Fabrikat: isoplus oder gleichwertig
Einheit: Stk

**08.08.00.026 Absperrarmatur Broen DN 300 (323,9/450), reduzierter Durchgang, prod. nach DIN EN 448 & DIN EN 488**
Art. Nr.: KHBROPGGPS300

Mediumrohr: P235GH, geschweißt
Mantelrohr: PEHD
Dämmdicke: Standard
Netzüberwachung: ohne

Abmessungen:
Fertigabsperrarmatur - Nennweite: DN 300
Mediumrohr - Außendurchmesser: 323,9 mm
Mantelrohr - Außendurchmesser: 450 mm
Typ: Böhmer, reduzierter Durchgang, PN 25

Fabrikat: isoplus oder gleichwertig
Einheit: Stk

#### 08.09 Absperrarmatur, Mantelrohr PEHD, Dämmdicke Standard, Netzüberw. IPS-Cu, voller Durchgang

**08.09.00.001 Absperrarmatur Böhmer DN 20 (26,9/90), inkl. IPS, voller Durchgang, prod. nach DIN EN 448 & DIN EN 488**
Art. Nr.: KHMVIPTGPS020

Mediumrohr: P235TR1, geschweißt
Mantelrohr: PEHD
Dämmdicke: Standard
Netzüberwachung: IPS-Cu

Abmessungen:
Fertigabsperrarmatur - Nennweite: DN 20
Mediumrohr - Außendurchmesser: 26,9 mm
Mantelrohr - Außendurchmesser: 90 mm
Typ: Böhmer, voller Durchgang, PN 25

Fabrikat: isoplus oder gleichwertig
Einheit: Stk

**08.09.00.002 Absperrarmatur Böhmer DN 25 (33,7/90), inkl. IPS, voller Durchgang, prod. nach DIN EN 448 & DIN EN 488**
Art. Nr.: KHMVIPTGPS025

Mediumrohr: P235TR1, geschweißt
Mantelrohr: PEHD
Dämmdicke: Standard
Netzüberwachung: IPS-Cu

Abmessungen:
Fertigabsperrarmatur - Nennweite: DN 25
Mediumrohr - Außendurchmesser: 33,7 mm
Mantelrohr - Außendurchmesser: 90 mm
Typ: Böhmer, voller Durchgang, PN 25

Fabrikat: isoplus oder gleichwertig
Einheit: Stk

**08.09.00.003 Absperrarmatur Böhmer DN 32 (42,4/110), inkl. IPS, voller Durchgang, prod. nach DIN EN 448 & DIN EN 488**
Art. Nr.: KHMVIPTGPS032

Mediumrohr: P235TR1, geschweißt
Mantelrohr: PEHD
Dämmdicke: Standard
Netzüberwachung: IPS-Cu

Abmessungen:
Fertigabsperrarmatur - Nennweite: DN 32
Mediumrohr - Außendurchmesser: 42,4 mm
Mantelrohr - Außendurchmesser: 110 mm
Typ: Böhmer, voller Durchgang, PN 25

Fabrikat: isoplus oder gleichwertig
Einheit: Stk

**08.09.00.004 Absperrarmatur Böhmer DN 40 (48,3/110), inkl. IPS, voller Durchgang, prod. nach DIN EN 448 & DIN EN 488**
Art. Nr.: KHMVIPTGPS040

Mediumrohr: P235TR1, geschweißt
Mantelrohr: PEHD
Dämmdicke: Standard
Netzüberwachung: IPS-Cu

Abmessungen:
Fertigabsperrarmatur - Nennweite: DN 40
Mediumrohr - Außendurchmesser: 48,3 mm
Mantelrohr - Außendurchmesser: 110 mm
Typ: Böhmer, voller Durchgang, PN 25

Fabrikat: isoplus oder gleichwertig
Einheit: Stk

**08.09.00.005 Absperrarmatur Böhmer DN 50 (60,3/125), inkl. IPS, voller Durchgang, prod. nach DIN EN 448 & DIN EN 488**
Art. Nr.: KHMVIPTGPS050

Mediumrohr: P235TR1, geschweißt
Mantelrohr: PEHD
Dämmdicke: Standard
Netzüberwachung: IPS-Cu

Abmessungen:
Fertigabsperrarmatur - Nennweite: DN 50
Mediumrohr - Außendurchmesser: 60,3 mm
Mantelrohr - Außendurchmesser: 125 mm
Typ: Böhmer, voller Durchgang, PN 25

Fabrikat: isoplus oder gleichwertig
Einheit: Stk

**08.09.00.006 Absperrarmatur Böhmer DN 65 (76,1/140), inkl. IPS, voller Durchgang, prod. nach DIN EN 448 & DIN EN 488**
Art. Nr.: KHMVIPTGPS065

Mediumrohr: P235TR1, geschweißt
Mantelrohr: PEHD
Dämmdicke: Standard
Netzüberwachung: IPS-Cu

Abmessungen:
Fertigabsperrarmatur - Nennweite: DN 65
Mediumrohr - Außendurchmesser: 76,1 mm
Mantelrohr - Außendurchmesser: 140 mm
Typ: Böhmer, voller Durchgang, PN 25

Fabrikat: isoplus oder gleichwertig
Einheit: Stk

**08.09.00.007 Absperrarmatur Böhmer DN 80 (88,9/160), inkl. IPS, voller Durchgang, prod. nach DIN EN 448 & DIN EN 488**
Art. Nr.: KHMVIPTGPS080

Mediumrohr: P235TR1, geschweißt
Mantelrohr: PEHD
Dämmdicke: Standard
Netzüberwachung: IPS-Cu

Abmessungen:
Fertigabsperrarmatur - Nennweite: DN 80
Mediumrohr - Außendurchmesser: 88,9 mm
Mantelrohr - Außendurchmesser: 160 mm
Typ: Böhmer, voller Durchgang, PN 25

Fabrikat: isoplus oder gleichwertig
Einheit: Stk

**08.09.00.008 Absperrarmatur Böhmer DN 100 (114,3/200), inkl. IPS, voller Durchgang, prod. nach DIN EN 448 & DIN EN 488**
Art. Nr.: KHMVIPGGPS100

Mediumrohr: P235GH, geschweißt
Mantelrohr: PEHD
Dämmdicke: Standard
Netzüberwachung: IPS-Cu

Abmessungen:
Fertigabsperrarmatur - Nennweite: DN 100
Mediumrohr - Außendurchmesser: 114,3 mm
Mantelrohr - Außendurchmesser: 200 mm
Typ: Böhmer, voller Durchgang, PN 25

Fabrikat: isoplus oder gleichwertig
Einheit: Stk

**08.09.00.009 Absperrarmatur Böhmer DN 125 (139,7/225), inkl. IPS, voller Durchgang, prod. nach DIN EN 448 & DIN EN 488**
Art. Nr.: KHMVIPGGPS125

Mediumrohr: P235GH, geschweißt
Mantelrohr: PEHD
Dämmdicke: Standard
Netzüberwachung: IPS-Cu

Abmessungen:
Fertigabsperrarmatur - Nennweite: DN 125
Mediumrohr - Außendurchmesser: 139,7 mm
Mantelrohr - Außendurchmesser: 225 mm
Typ: Böhmer, voller Durchgang, PN 25

Fabrikat: isoplus oder gleichwertig
Einheit: Stk

**08.09.00.010 Absperrarmatur Böhmer DN 150 (168,3/250), inkl. IPS, voller Durchgang, prod. nach DIN EN 448 & DIN EN 488**
Art. Nr.: KHMVIPGGPS150

Mediumrohr: P235GH, geschweißt
Mantelrohr: PEHD
Dämmdicke: Standard
Netzüberwachung: IPS-Cu

Abmessungen:
Fertigabsperrarmatur - Nennweite: DN 150
Mediumrohr - Außendurchmesser: 168,3 mm
Mantelrohr - Außendurchmesser: 250 mm
Typ: Böhmer, voller Durchgang, PN 25

Fabrikat: isoplus oder gleichwertig
Einheit: Stk

**08.09.00.011 Absperrarmatur Böhmer DN 200 (219,1/315), inkl. IPS, voller Durchgang, prod. nach DIN EN 448 & DIN EN 488**
Art. Nr.: KHMVIPGGPS200

Mediumrohr: P235GH, geschweißt
Mantelrohr: PEHD
Dämmdicke: Standard
Netzüberwachung: IPS-Cu

Abmessungen:
Fertigabsperrarmatur - Nennweite: DN 200
Mediumrohr - Außendurchmesser: 219,1 mm
Mantelrohr - Außendurchmesser: 315 mm
Typ: Böhmer, voller Durchgang, PN 25

Fabrikat: isoplus oder gleichwertig
Einheit: Stk

**08.09.00.012 Absperrarmatur Böhmer DN 250 (273,0/400), inkl. IPS, voller Durchgang, prod. nach DIN EN 448 & DIN EN 488**
Art. Nr.: KHMVIPGGPS250

Mediumrohr: P235GH, geschweißt
Mantelrohr: PEHD
Dämmdicke: Standard
Netzüberwachung: IPS-Cu

Abmessungen:
Fertigabsperrarmatur - Nennweite: DN 250
Mediumrohr - Außendurchmesser: 273,0 mm
Mantelrohr - Außendurchmesser: 400 mm
Typ: Böhmer, voller Durchgang, PN 25

Fabrikat: isoplus oder gleichwertig
Einheit: Stk

**08.09.00.013 Absperrarmatur Böhmer DN 300 (323,9/450), inkl. IPS, voller Durchgang, prod. nach DIN EN 448 & DIN EN 488**
Art. Nr.: KHMVIPGGPS300

Mediumrohr: P235GH, geschweißt
Mantelrohr: PEHD
Dämmdicke: Standard
Netzüberwachung: IPS-Cu

Abmessungen:
Fertigabsperrarmatur - Nennweite: DN 300
Mediumrohr - Außendurchmesser: 323,9 mm
Mantelrohr - Außendurchmesser: 450 mm
Typ: Böhmer, voller Durchgang, PN 25

Fabrikat: isoplus oder gleichwertig
Einheit: Stk

**08.09.00.014 Absperrarmatur Böhmer DN 400 (406,4/560), inkl. IPS, voller Durchgang, prod. nach DIN EN 448 & DIN EN 488**
Art. Nr.: KHMVIPGGPS400

Mediumrohr: P235GH, geschweißt
Mantelrohr: PEHD
Dämmdicke: Standard
Netzüberwachung: IPS-Cu

Abmessungen:
Fertigabsperrarmatur - Nennweite: DN 400
Mediumrohr - Außendurchmesser: 406,4 mm
Mantelrohr - Außendurchmesser: 560 mm
Typ: Böhmer, voller Durchgang, PN 25

Fabrikat: isoplus oder gleichwertig
Einheit: Stk

**08.09.00.015 Absperrarmatur Böhmer DN 600 (610,0/800), inkl. IPS, voller Durchgang, prod. nach DIN EN 448 & DIN EN 488**
Art. Nr.: KHMVIPGGPS600

Mediumrohr: P235GH, geschweißt
Mantelrohr: PEHD
Dämmdicke: Standard
Netzüberwachung: IPS-Cu

Abmessungen:
Fertigabsperrarmatur - Nennweite: DN 600
Mediumrohr - Außendurchmesser: 610,0 mm
Mantelrohr - Außendurchmesser: 800 mm
Typ: Böhmer, voller Durchgang, PN 25

Fabrikat: isoplus oder gleichwertig
Einheit: Stk

#### 08.10 Absperrarmatur, Mantelrohr PEHD, Dämmdicke 1x verstärkt, Netzüberw. IPS- Cu, voller Durchgang

**08.10.00.001 Absperrarmatur Böhmer DN 20 (26,9/110), inkl. IPS, voller Durchgang, prod. nach DIN EN 448 & DIN EN 488**
Art. Nr.: KHMVIGTGP1020

Mediumrohr: P235 GH/TR, geschweißt
Mantelrohr: PEHD
Dämmdicke: 1x verstärkt
Netzüberwachung: IPS-Cu

Abmessungen:
Fertigabsperrarmatur - Nennweite: DN 20
Mediumrohr - Außendurchmesser: 26,9 mm
Mantelrohr - Außendurchmesser: 110 mm
Typ: Böhmer, voller Durchgang, PN 25

Fabrikat: isoplus oder gleichwertig
Einheit: Stk

**08.10.00.002 Absperrarmatur Böhmer DN 25 (33,7/110), inkl. IPS, voller Durchgang, prod. nach DIN EN 448 & DIN EN 488**
Art. Nr.: KHMVIGTGP1025

Mediumrohr: P235 GH/TR, geschweißt
Mantelrohr: PEHD
Dämmdicke: 1x verstärkt
Netzüberwachung: IPS-Cu

Abmessungen:
Fertigabsperrarmatur - Nennweite: DN 25
Mediumrohr - Außendurchmesser: 33,7 mm
Mantelrohr - Außendurchmesser: 110 mm
Typ: Böhmer, voller Durchgang, PN 25

Fabrikat: isoplus oder gleichwertig
Einheit: Stk

**08.10.00.003 Absperrarmatur Böhmer DN 32 (42,4/125), inkl. IPS, voller Durchgang, prod. nach DIN EN 448 & DIN EN 488**
Art. Nr.: KHMVIGTGP1032

Mediumrohr: P235 GH/TR, geschweißt
Mantelrohr: PEHD
Dämmdicke: 1x verstärkt
Netzüberwachung: IPS-Cu

Abmessungen:
Fertigabsperrarmatur - Nennweite: DN 32
Mediumrohr - Außendurchmesser: 42,4 mm
Mantelrohr - Außendurchmesser: 125 mm
Typ: Böhmer, voller Durchgang, PN 25

Fabrikat: isoplus oder gleichwertig
Einheit: Stk

**08.10.00.004 Absperrarmatur Böhmer DN 40 (48,3/125), inkl. IPS, voller Durchgang, prod. nach DIN EN 448 & DIN EN 488**
Art. Nr.: KHMVIGTGP1040

Mediumrohr: P235 GH/TR, geschweißt
Mantelrohr: PEHD
Dämmdicke: 1x verstärkt
Netzüberwachung: IPS-Cu

Abmessungen:
Fertigabsperrarmatur - Nennweite: DN 40
Mediumrohr - Außendurchmesser: 48,3 mm
Mantelrohr - Außendurchmesser: 125 mm
Typ: Böhmer, voller Durchgang, PN 25

Fabrikat: isoplus oder gleichwertig
Einheit: Stk

**08.10.00.005 Absperrarmatur Böhmer DN 50 (60,3/140), inkl. IPS, voller Durchgang, prod. nach DIN EN 448 & DIN EN 488**
Art. Nr.: KHMVIGTGP1050

Mediumrohr: P235 GH/TR, geschweißt
Mantelrohr: PEHD
Dämmdicke: 1x verstärkt
Netzüberwachung: IPS-Cu

Abmessungen:
Fertigabsperrarmatur - Nennweite: DN 50
Mediumrohr - Außendurchmesser: 60,3 mm
Mantelrohr - Außendurchmesser: 140 mm
Typ: Böhmer, voller Durchgang, PN 25

Fabrikat: isoplus oder gleichwertig
Einheit: Stk

**08.10.00.006 Absperrarmatur Böhmer DN 65 (76,1/160), inkl. IPS, voller Durchgang, prod. nach DIN EN 448 & DIN EN 488**
Art. Nr.: KHMVIGTGP1065

Mediumrohr: P235 GH/TR, geschweißt
Mantelrohr: PEHD
Dämmdicke: 1x verstärkt
Netzüberwachung: IPS-Cu

Abmessungen:
Fertigabsperrarmatur - Nennweite: DN 65
Mediumrohr - Außendurchmesser: 76,1 mm
Mantelrohr - Außendurchmesser: 160 mm
Typ: Böhmer, voller Durchgang, PN 25

Fabrikat: isoplus oder gleichwertig
Einheit: Stk

**08.10.00.007 Absperrarmatur Böhmer DN 80 (88,9/180), inkl. IPS, voller Durchgang, prod. nach DIN EN 448 & DIN EN 488**
Art. Nr.: KHMVIGTGP1080

Mediumrohr: P235 GH/TR, geschweißt
Mantelrohr: PEHD
Dämmdicke: 1x verstärkt
Netzüberwachung: IPS-Cu

Abmessungen:
Fertigabsperrarmatur - Nennweite: DN 80
Mediumrohr - Außendurchmesser: 88,9 mm
Mantelrohr - Außendurchmesser: 180 mm
Typ: Böhmer, voller Durchgang, PN 25

Fabrikat: isoplus oder gleichwertig
Einheit: Stk

**08.10.00.008 Absperrarmatur Böhmer DN 100 (114,3/225), inkl. IPS, voller Durchgang, prod. nach DIN EN 448 & DIN EN 488**
Art. Nr.: KHMVIGTGP1100

Mediumrohr: P235 GH/TR, geschweißt
Mantelrohr: PEHD
Dämmdicke: 1x verstärkt
Netzüberwachung: IPS-Cu

Abmessungen:
Fertigabsperrarmatur - Nennweite: DN 100
Mediumrohr - Außendurchmesser: 114,3 mm
Mantelrohr - Außendurchmesser: 225 mm
Typ: Böhmer, voller Durchgang, PN 25

Fabrikat: isoplus oder gleichwertig
Einheit: Stk

**08.10.00.009 Absperrarmatur Böhmer DN 125 (139,7/250), inkl. IPS, voller Durchgang, prod. nach DIN EN 448 & DIN EN 488**
Art. Nr.: KHMVIGTGP1125

Mediumrohr: P235 GH/TR, geschweißt
Mantelrohr: PEHD
Dämmdicke: 1x verstärkt
Netzüberwachung: IPS-Cu

Abmessungen:
Fertigabsperrarmatur - Nennweite: DN 125
Mediumrohr - Außendurchmesser: 139,7 mm
Mantelrohr - Außendurchmesser: 250 mm
Typ: Böhmer, voller Durchgang, PN 25

Fabrikat: isoplus oder gleichwertig
Einheit: Stk

**08.10.00.010 Absperrarmatur Böhmer DN 150 (168,3/280), inkl. IPS, voller Durchgang, prod. nach DIN EN 448 & DIN EN 488**
Art. Nr.: KHMVIGTGP1150

Mediumrohr: P235 GH/TR, geschweißt
Mantelrohr: PEHD
Dämmdicke: 1x verstärkt
Netzüberwachung: IPS-Cu

Abmessungen:
Fertigabsperrarmatur - Nennweite: DN 150
Mediumrohr - Außendurchmesser: 168,3 mm
Mantelrohr - Außendurchmesser: 280 mm
Typ: Böhmer, voller Durchgang, PN 25

Fabrikat: isoplus oder gleichwertig
Einheit: Stk

**08.10.00.011 Absperrarmatur Böhmer DN 200 (219,1/355), inkl. IPS, voller Durchgang, prod. nach DIN EN 448 & DIN EN 488**
Art. Nr.: KHMVIGTGP1200

Mediumrohr: P235 GH/TR, geschweißt
Mantelrohr: PEHD
Dämmdicke: 1x verstärkt
Netzüberwachung: IPS-Cu

Abmessungen:
Fertigabsperrarmatur - Nennweite: DN 200
Mediumrohr - Außendurchmesser: 219,1 mm
Mantelrohr - Außendurchmesser: 355 mm
Typ: Böhmer, voller Durchgang, PN 25

Fabrikat: isoplus oder gleichwertig
Einheit: Stk

**08.10.00.012 Absperrarmatur Böhmer DN 250 (273,0/450), inkl. IPS, voller Durchgang, prod. nach DIN EN 448 & DIN EN 488**
Art. Nr.: KHMVIGTGP1250

Mediumrohr: P235 GH/TR, geschweißt
Mantelrohr: PEHD
Dämmdicke: 1x verstärkt
Netzüberwachung: IPS-Cu

Abmessungen:
Fertigabsperrarmatur - Nennweite: DN 250
Mediumrohr - Außendurchmesser: 273,0 mm
Mantelrohr - Außendurchmesser: 450 mm
Typ: Böhmer, voller Durchgang, PN 25

Fabrikat: isoplus oder gleichwertig
Einheit: Stk

**08.10.00.013 Absperrarmatur Böhmer DN 300 (323,9/500), inkl. IPS, voller Durchgang, prod. nach DIN EN 448 & DIN EN 488**
Art. Nr.: KHMVIGTGP1300

Mediumrohr: P235 GH/TR, geschweißt
Mantelrohr: PEHD
Dämmdicke: 1x verstärkt
Netzüberwachung: IPS-Cu

Abmessungen:
Fertigabsperrarmatur - Nennweite: DN 300
Mediumrohr - Außendurchmesser: 323,9 mm
Mantelrohr - Außendurchmesser: 500 mm
Typ: Böhmer, voller Durchgang, PN 25

Fabrikat: isoplus oder gleichwertig
Einheit: Stk

#### 08.11 Absperrarmatur, Mantelrohr PEHD, Dämmdicke 2x verstärkt, Netzüberw. IPS- Cu, voller Durchgang

**08.11.00.001 Absperrarmatur Böhmer DN 20 (26,9/125), inkl. IPS, voller Durchgang, prod. nach DIN EN 448 & DIN EN 488**
Art. Nr.: KHMVIGTGP2020

Mediumrohr: P235 GH/TR, geschweißt
Mantelrohr: PEHD
Dämmdicke: 2x verstärkt
Netzüberwachung: IPS-Cu

Abmessungen:
Fertigabsperrarmatur - Nennweite: DN 20
Mediumrohr - Außendurchmesser: 26,9 mm
Mantelrohr - Außendurchmesser: 125 mm
Typ: Böhmer, voller Durchgang, PN 25

Fabrikat: isoplus oder gleichwertig
Einheit: Stk

**08.11.00.002 Absperrarmatur Böhmer DN 25 (33,7/125), inkl. IPS, voller Durchgang, prod. nach DIN EN 448 & DIN EN 488**
Art. Nr.: KHMVIGTGP2025

Mediumrohr: P235 GH/TR, geschweißt
Mantelrohr: PEHD
Dämmdicke: 2x verstärkt
Netzüberwachung: IPS-Cu

Abmessungen:
Fertigabsperrarmatur - Nennweite: DN 25
Mediumrohr - Außendurchmesser: 33,7 mm
Mantelrohr - Außendurchmesser: 125 mm
Typ: Böhmer, voller Durchgang, PN 25

Fabrikat: isoplus oder gleichwertig
Einheit: Stk

**08.11.00.003 Absperrarmatur Böhmer DN 32 (42,4/140), inkl. IPS, voller Durchgang, prod. nach DIN EN 448 & DIN EN 488**
Art. Nr.: KHMVIGTGP2032

Mediumrohr: P235 GH/TR, geschweißt
Mantelrohr: PEHD
Dämmdicke: 2x verstärkt
Netzüberwachung: IPS-Cu

Abmessungen:
Fertigabsperrarmatur - Nennweite: DN 32
Mediumrohr - Außendurchmesser: 42,4 mm
Mantelrohr - Außendurchmesser: 140 mm
Typ: Böhmer, voller Durchgang, PN 25

Fabrikat: isoplus oder gleichwertig
Einheit: Stk

**08.11.00.004 Absperrarmatur Böhmer DN 40 (48,3/140), inkl. IPS, voller Durchgang, prod. nach DIN EN 448 & DIN EN 488**
Art. Nr.: KHMVIGTGP2040

Mediumrohr: P235 GH/TR, geschweißt
Mantelrohr: PEHD
Dämmdicke: 2x verstärkt
Netzüberwachung: IPS-Cu

Abmessungen:
Fertigabsperrarmatur - Nennweite: DN 40
Mediumrohr - Außendurchmesser: 48,3 mm
Mantelrohr - Außendurchmesser: 140 mm
Typ: Böhmer, voller Durchgang, PN 25

Fabrikat: isoplus oder gleichwertig
Einheit: Stk

**08.11.00.005 Absperrarmatur Böhmer DN 50 (60,3/160), inkl. IPS, voller Durchgang, prod. nach DIN EN 448 & DIN EN 488**
Art. Nr.: KHMVIGTGP2050

Mediumrohr: P235 GH/TR, geschweißt
Mantelrohr: PEHD
Dämmdicke: 2x verstärkt
Netzüberwachung: IPS-Cu

Abmessungen:
Fertigabsperrarmatur - Nennweite: DN 50
Mediumrohr - Außendurchmesser: 60,3 mm
Mantelrohr - Außendurchmesser: 160 mm
Typ: Böhmer, voller Durchgang, PN 25

Fabrikat: isoplus oder gleichwertig
Einheit: Stk

**08.11.00.006 Absperrarmatur Böhmer DN 65 (76,1/180), inkl. IPS, voller Durchgang, prod. nach DIN EN 448 & DIN EN 488**
Art. Nr.: KHMVIGTGP2065

Mediumrohr: P235 GH/TR, geschweißt
Mantelrohr: PEHD
Dämmdicke: 2x verstärkt
Netzüberwachung: IPS-Cu

Abmessungen:
Fertigabsperrarmatur - Nennweite: DN 65
Mediumrohr - Außendurchmesser: 76,1 mm
Mantelrohr - Außendurchmesser: 180 mm
Typ: Böhmer, voller Durchgang, PN 25

Fabrikat: isoplus oder gleichwertig
Einheit: Stk

**08.11.00.007 Absperrarmatur Böhmer DN 80 (88,9/200), inkl. IPS, voller Durchgang, prod. nach DIN EN 448 & DIN EN 488**
Art. Nr.: KHMVIGTGP2080

Mediumrohr: P235 GH/TR, geschweißt
Mantelrohr: PEHD
Dämmdicke: 2x verstärkt
Netzüberwachung: IPS-Cu

Abmessungen:
Fertigabsperrarmatur - Nennweite: DN 80
Mediumrohr - Außendurchmesser: 88,9 mm
Mantelrohr - Außendurchmesser: 200 mm
Typ: Böhmer, voller Durchgang, PN 25

Fabrikat: isoplus oder gleichwertig
Einheit: Stk

**08.11.00.008 Absperrarmatur Böhmer DN 100 (114,3/250), inkl. IPS, voller Durchgang, prod. nach DIN EN 448 & DIN EN 488**
Art. Nr.: KHMVIGTGP2100

Mediumrohr: P235 GH/TR, geschweißt
Mantelrohr: PEHD
Dämmdicke: 2x verstärkt
Netzüberwachung: IPS-Cu

Abmessungen:
Fertigabsperrarmatur - Nennweite: DN 100
Mediumrohr - Außendurchmesser: 114,3 mm
Mantelrohr - Außendurchmesser: 250 mm
Typ: Böhmer, voller Durchgang, PN 25

Fabrikat: isoplus oder gleichwertig
Einheit: Stk

**08.11.00.009 Absperrarmatur Böhmer DN 125 (139,7/280), inkl. IPS, voller Durchgang, prod. nach DIN EN 448 & DIN EN 488**
Art. Nr.: KHMVIGTGP2125

Mediumrohr: P235 GH/TR, geschweißt
Mantelrohr: PEHD
Dämmdicke: 2x verstärkt
Netzüberwachung: IPS-Cu

Abmessungen:
Fertigabsperrarmatur - Nennweite: DN 125
Mediumrohr - Außendurchmesser: 139,7 mm
Mantelrohr - Außendurchmesser: 280 mm
Typ: Böhmer, voller Durchgang, PN 25

Fabrikat: isoplus oder gleichwertig
Einheit: Stk

**08.11.00.010 Absperrarmatur Böhmer DN 150 (168,3/315), inkl. IPS, voller Durchgang, prod. nach DIN EN 448 & DIN EN 488**
Art. Nr.: KHMVIGTGP2150

Mediumrohr: P235 GH/TR, geschweißt
Mantelrohr: PEHD
Dämmdicke: 2x verstärkt
Netzüberwachung: IPS-Cu

Abmessungen:
Fertigabsperrarmatur - Nennweite: DN 150
Mediumrohr - Außendurchmesser: 168,3 mm
Mantelrohr - Außendurchmesser: 315 mm
Typ: Böhmer, voller Durchgang, PN 25

Fabrikat: isoplus oder gleichwertig
Einheit: Stk

**08.11.00.011 Absperrarmatur Böhmer DN 200 (219,1/400), inkl. IPS, voller Durchgang, prod. nach DIN EN 448 & DIN EN 488**
Art. Nr.: KHMVIGTGP2200

Mediumrohr: P235 GH/TR, geschweißt
Mantelrohr: PEHD
Dämmdicke: 2x verstärkt
Netzüberwachung: IPS-Cu

Abmessungen:
Fertigabsperrarmatur - Nennweite: DN 200
Mediumrohr - Außendurchmesser: 219,1 mm
Mantelrohr - Außendurchmesser: 400 mm
Typ: Böhmer, voller Durchgang, PN 25

Fabrikat: isoplus oder gleichwertig
Einheit: Stk

**08.11.00.012 Absperrarmatur Böhmer DN 250 (273,0/500), inkl. IPS, voller Durchgang, prod. nach DIN EN 448 & DIN EN 488**
Art. Nr.: KHMVIGTGP2250

Mediumrohr: P235 GH/TR, geschweißt
Mantelrohr: PEHD
Dämmdicke: 2x verstärkt
Netzüberwachung: IPS-Cu

Abmessungen:
Fertigabsperrarmatur - Nennweite: DN 250
Mediumrohr - Außendurchmesser: 273,0 mm
Mantelrohr - Außendurchmesser: 500 mm
Typ: Böhmer, voller Durchgang, PN 25

Fabrikat: isoplus oder gleichwertig
Einheit: Stk

**08.11.00.013 Absperrarmatur Böhmer DN 300 (323,9/560), inkl. IPS, voller Durchgang, prod. nach DIN EN 448 & DIN EN 488**
Art. Nr.: KHMVIGTGP2300

Mediumrohr: P235 GH/TR, geschweißt
Mantelrohr: PEHD
Dämmdicke: 2x verstärkt
Netzüberwachung: IPS-Cu

Abmessungen:
Fertigabsperrarmatur - Nennweite: DN 300
Mediumrohr - Außendurchmesser: 323,9 mm
Mantelrohr - Außendurchmesser: 560 mm
Typ: Böhmer, voller Durchgang, PN 25

Fabrikat: isoplus oder gleichwertig
Einheit: Stk

#### 08.12 Absperrarmatur, Mantelrohr PEHD, Dämmdicke 2x verstärkt, Netzüberw. Brandes, voller Durchgang

**08.12.00.001 Absperrarmatur Böhmer DN 20 (26,9/125), inkl. Brandes, voller Durchgang, prod. nach DIN EN 448 & DIN EN 488**
Art. Nr.: KHMVBGTGP2020

Mediumrohr: P235 GH/TR, geschweißt
Mantelrohr: PEHD
Dämmdicke: 2x verstärkt
Netzüberwachung: Brandes

Abmessungen:
Fertigabsperrarmatur - Nennweite: DN 20
Mediumrohr - Außendurchmesser: 26,9 mm
Mantelrohr - Außendurchmesser: 125 mm
Typ: Böhmer, voller Durchgang, PN 25

Fabrikat: isoplus oder gleichwertig
Einheit: Stk

**08.12.00.002 Absperrarmatur Böhmer DN 25 (33,7/125), inkl. Brandes, voller Durchgang, prod. nach DIN EN 448 & DIN EN 488**
Art. Nr.: KHMVBGTGP2025

Mediumrohr: P235 GH/TR, geschweißt
Mantelrohr: PEHD
Dämmdicke: 2x verstärkt
Netzüberwachung: Brandes

Abmessungen:
Fertigabsperrarmatur - Nennweite: DN 25
Mediumrohr - Außendurchmesser: 33,7 mm
Mantelrohr - Außendurchmesser: 125 mm
Typ: Böhmer, voller Durchgang, PN 25

Fabrikat: isoplus oder gleichwertig
Einheit: Stk

**08.12.00.003 Absperrarmatur Böhmer DN 32 (42,4/140), inkl. Brandes, voller Durchgang, prod. nach DIN EN 448 & DIN EN 488**
Art. Nr.: KHMVBGTGP2032

Mediumrohr: P235 GH/TR, geschweißt
Mantelrohr: PEHD
Dämmdicke: 2x verstärkt
Netzüberwachung: Brandes

Abmessungen:
Fertigabsperrarmatur - Nennweite: DN 32
Mediumrohr - Außendurchmesser: 42,4 mm
Mantelrohr - Außendurchmesser: 140 mm
Typ: Böhmer, voller Durchgang, PN 25

Fabrikat: isoplus oder gleichwertig
Einheit: Stk

**08.12.00.004 Absperrarmatur Böhmer DN 40 (48,3/140), inkl. Brandes, voller Durchgang, prod. nach DIN EN 448 & DIN EN 488**
Art. Nr.: KHMVBGTGP2040

Mediumrohr: P235 GH/TR, geschweißt
Mantelrohr: PEHD
Dämmdicke: 2x verstärkt
Netzüberwachung: Brandes

Abmessungen:
Fertigabsperrarmatur - Nennweite: DN 40
Mediumrohr - Außendurchmesser: 48,3 mm
Mantelrohr - Außendurchmesser: 140 mm
Typ: Böhmer, voller Durchgang, PN 25

Fabrikat: isoplus oder gleichwertig
Einheit: Stk

**08.12.00.005 Absperrarmatur Böhmer DN 50 (60,3/160), inkl. Brandes, voller Durchgang, prod. nach DIN EN 448 & DIN EN 488**
Art. Nr.: KHMVBGTGP2050

Mediumrohr: P235 GH/TR, geschweißt
Mantelrohr: PEHD
Dämmdicke: 2x verstärkt
Netzüberwachung: Brandes

Abmessungen:
Fertigabsperrarmatur - Nennweite: DN 50
Mediumrohr - Außendurchmesser: 60,3 mm
Mantelrohr - Außendurchmesser: 160 mm
Typ: Böhmer, voller Durchgang, PN 25

Fabrikat: isoplus oder gleichwertig
Einheit: Stk

**08.12.00.006 Absperrarmatur Böhmer DN 65 (76,1/180), inkl. Brandes, voller Durchgang, prod. nach DIN EN 448 & DIN EN 488**
Art. Nr.: KHMVBGTGP2065

Mediumrohr: P235 GH/TR, geschweißt
Mantelrohr: PEHD
Dämmdicke: 2x verstärkt
Netzüberwachung: Brandes

Abmessungen:
Fertigabsperrarmatur - Nennweite: DN 65
Mediumrohr - Außendurchmesser: 76,1 mm
Mantelrohr - Außendurchmesser: 180 mm
Typ: Böhmer, voller Durchgang, PN 25

Fabrikat: isoplus oder gleichwertig
Einheit: Stk

**08.12.00.007 Absperrarmatur Böhmer DN 80 (88,9/200), inkl. Brandes, voller Durchgang, prod. nach DIN EN 448 & DIN EN 488**
Art. Nr.: KHMVBGTGP2080

Mediumrohr: P235 GH/TR, geschweißt
Mantelrohr: PEHD
Dämmdicke: 2x verstärkt
Netzüberwachung: Brandes

Abmessungen:
Fertigabsperrarmatur - Nennweite: DN 80
Mediumrohr - Außendurchmesser: 88,9 mm
Mantelrohr - Außendurchmesser: 200 mm
Typ: Böhmer, voller Durchgang, PN 25

Fabrikat: isoplus oder gleichwertig
Einheit: Stk

**08.12.00.008 Absperrarmatur Böhmer DN 100 (114,3/250), inkl. Brandes, voller Durchgang, prod. nach DIN EN 448 & DIN EN 488**
Art. Nr.: KHMVBGTGP2100

Mediumrohr: P235 GH/TR, geschweißt
Mantelrohr: PEHD
Dämmdicke: 2x verstärkt
Netzüberwachung: Brandes

Abmessungen:
Fertigabsperrarmatur - Nennweite: DN 100
Mediumrohr - Außendurchmesser: 114,3 mm
Mantelrohr - Außendurchmesser: 250 mm
Typ: Böhmer, voller Durchgang, PN 25

Fabrikat: isoplus oder gleichwertig
Einheit: Stk

**08.12.00.009 Absperrarmatur Böhmer DN 125 (139,7/280), inkl. Brandes, voller Durchgang, prod. nach DIN EN 448 & DIN EN 488**
Art. Nr.: KHMVBGTGP2125

Mediumrohr: P235 GH/TR, geschweißt
Mantelrohr: PEHD
Dämmdicke: 2x verstärkt
Netzüberwachung: Brandes

Abmessungen:
Fertigabsperrarmatur - Nennweite: DN 125
Mediumrohr - Außendurchmesser: 139,7 mm
Mantelrohr - Außendurchmesser: 280 mm
Typ: Böhmer, voller Durchgang, PN 25

Fabrikat: isoplus oder gleichwertig
Einheit: Stk

**08.12.00.010 Absperrarmatur Böhmer DN 150 (168,3/315), inkl. Brandes, voller Durchgang, prod. nach DIN EN 448 & DIN EN 488**
Art. Nr.: KHMVBGTGP2150

Mediumrohr: P235 GH/TR, geschweißt
Mantelrohr: PEHD
Dämmdicke: 2x verstärkt
Netzüberwachung: Brandes

Abmessungen:
Fertigabsperrarmatur - Nennweite: DN 150
Mediumrohr - Außendurchmesser: 168,3 mm
Mantelrohr - Außendurchmesser: 315 mm
Typ: Böhmer, voller Durchgang, PN 25

Fabrikat: isoplus oder gleichwertig
Einheit: Stk

**08.12.00.011 Absperrarmatur Böhmer DN 200 (219,1/400), inkl. Brandes, voller Durchgang, prod. nach DIN EN 448 & DIN EN 488**
Art. Nr.: KHMVBGTGP2200

Mediumrohr: P235 GH/TR, geschweißt
Mantelrohr: PEHD
Dämmdicke: 2x verstärkt
Netzüberwachung: Brandes

Abmessungen:
Fertigabsperrarmatur - Nennweite: DN 200
Mediumrohr - Außendurchmesser: 219,1 mm
Mantelrohr - Außendurchmesser: 400 mm
Typ: Böhmer, voller Durchgang, PN 25

Fabrikat: isoplus oder gleichwertig
Einheit: Stk

**08.12.00.012 Absperrarmatur Böhmer DN 250 (273,0/500), inkl. Brandes, voller Durchgang, prod. nach DIN EN 448 & DIN EN 488**
Art. Nr.: KHMVBGTGP2250

Mediumrohr: P235 GH/TR, geschweißt
Mantelrohr: PEHD
Dämmdicke: 2x verstärkt
Netzüberwachung: Brandes

Abmessungen:
Fertigabsperrarmatur - Nennweite: DN 250
Mediumrohr - Außendurchmesser: 273,0 mm
Mantelrohr - Außendurchmesser: 500 mm
Typ: Böhmer, voller Durchgang, PN 25

Fabrikat: isoplus oder gleichwertig
Einheit: Stk

**08.12.00.013 Absperrarmatur Böhmer DN 300 (323,9/560), inkl. Brandes, voller Durchgang, prod. nach DIN EN 448 & DIN EN 488**
Art. Nr.: KHMVBGTGP2300

Mediumrohr: P235 GH/TR, geschweißt
Mantelrohr: PEHD
Dämmdicke: 2x verstärkt
Netzüberwachung: Brandes

Abmessungen:
Fertigabsperrarmatur - Nennweite: DN 300
Mediumrohr - Außendurchmesser: 323,9 mm
Mantelrohr - Außendurchmesser: 560 mm
Typ: Böhmer, voller Durchgang, PN 25

Fabrikat: isoplus oder gleichwertig
Einheit: Stk

*Hinweis*
Absperrarmatur-Kombi, Verbund, Wärmedämmung und
Mantelrohrqualität  wie vor beschrieben, als komplette
Entleerungs- oder / und Entlüftungsbaueinheit
vorgefertigt, in den senkrechten Abgängen für die ELE /
ELÜ ist ein Kugelhahn eingeschäumt, Nennweite ELE oder
/ und ELÜ nach isoplus-Standard mit werkseitig
montierter Endkappe und verzinkten Rohrende mit
Aussengewindeanschluss.
Mediumrohr mind. nach EN 488, ab Wandstärke > 3,2 mm
mit Schweißnahtvorbereitung durch 30° abgeschrägte
Enden nach DIN EN ISO 9692-1.

Liefern und montieren.

#### 08.13 Absperrarmatur-Kombi, Med.rohr nahtlos, Dämmdicke Standard, Netzüberw. IPS-Cu, red. Durchgang

**08.13.00.001 Absperrarmatur-Kombi Böhmer DN 150 (168,3/250), inkl. IPS, reduzierter Durchgang, prod. nach DIN EN 448 & DIN EN 488**
Art. Nr.: KHMRIPGNPS150

Mediumrohr: P235GH, nahtlos
Mantelrohr: PEHD
Dämmdicke: Standard
Netzüberwachung: IPS-Cu

Abmessungen:
Fertigabsperrarmatur - Nennweite: DN 150
Mediumrohr - Außendurchmesser: 168,3 mm
Mantelrohr - Außendurchmesser: 250 mm
Typ: Böhmer, reduzierter Durchgang, PN 25

Fabrikat: isoplus oder gleichwertig
Einheit: Stk

**08.13.00.002 Absperrarmatur-Kombi Broen DN 150 (168,3/250), inkl. IPS, reduzierter Durchgang, prod. nach DIN EN 448 & DIN EN 488**
Art. Nr.: KHBRIPGNPS100

Mediumrohr: P235GH, nahtlos
Mantelrohr: PEHD
Dämmdicke: Standard
Netzüberwachung: IPS-Cu

Abmessungen:
Fertigabsperrarmatur - Nennweite: DN 100
Mediumrohr - Außendurchmesser: 114,3 mm
Mantelrohr - Außendurchmesser: 200 mm
Typ: Broen, reduzierter Durchgang, PN 25

Fabrikat: isoplus oder gleichwertig
Einheit: Stk

#### 08.14 Absperrarmatur-Kombi, Mantelrohr PEHD, Dämmdicke Standard, Netzüberw. IPS-Cu, red. Durchgang

**08.14.00.001 Absperrarmatur-Kombi Böhmer DN 20 (26,9/90), inkl. IPS, reduzierter Durchgang, prod. nach DIN EN 448 & DIN EN 488**
Art. Nr.: KHMRIGTGPS020

Mediumrohr: P235 GH/TR, geschweißt
Mantelrohr: PEHD
Dämmdicke: Standard
Netzüberwachung: IPS-Cu

Abmessungen:
Fertigabsperrarmatur - Nennweite: DN 20
Mediumrohr - Außendurchmesser: 26,9 mm
Mantelrohr - Außendurchmesser: 90 mm
Typ: Böhmer, reduzierter Durchgang, PN 25

Fabrikat: isoplus oder gleichwertig
Einheit: Stk

**08.14.00.002 Absperrarmatur-Kombi Böhmer DN 25 (33,7/90), inkl. IPS, reduzierter Durchgang, prod. nach DIN EN 448 & DIN EN 488**
Art. Nr.: KHMRIGTGPS025

Mediumrohr: P235 GH/TR, geschweißt
Mantelrohr: PEHD
Dämmdicke: Standard
Netzüberwachung: IPS-Cu

Abmessungen:
Fertigabsperrarmatur - Nennweite: DN 25
Mediumrohr - Außendurchmesser: 33,7 mm
Mantelrohr - Außendurchmesser: 90 mm
Typ: Böhmer, reduzierter Durchgang, PN 25

Fabrikat: isoplus oder gleichwertig
Einheit: Stk

**08.14.00.003 Absperrarmatur-Kombi Böhmer DN 32 (42,4/110), inkl. IPS, reduzierter Durchgang, prod. nach DIN EN 448 & DIN EN 488**
Art. Nr.: KHMRIGTGPS032

Mediumrohr: P235 GH/TR, geschweißt
Mantelrohr: PEHD
Dämmdicke: Standard
Netzüberwachung: IPS-Cu

Abmessungen:
Fertigabsperrarmatur - Nennweite: DN 32
Mediumrohr - Außendurchmesser: 42,4 mm
Mantelrohr - Außendurchmesser: 110 mm
Typ: Böhmer, reduzierter Durchgang, PN 25

Fabrikat: isoplus oder gleichwertig
Einheit: Stk

**08.14.00.004 Absperrarmatur-Kombi Böhmer DN 40 (48,3/110), inkl. IPS, reduzierter Durchgang, prod. nach DIN EN 448 & DIN EN 488**
Art. Nr.: KHMRIGTGPS040

Mediumrohr: P235 GH/TR, geschweißt
Mantelrohr: PEHD
Dämmdicke: Standard
Netzüberwachung: IPS-Cu

Abmessungen:
Fertigabsperrarmatur - Nennweite: DN 40
Mediumrohr - Außendurchmesser: 48,3 mm
Mantelrohr - Außendurchmesser: 110 mm
Typ: Böhmer, reduzierter Durchgang, PN 25

Fabrikat: isoplus oder gleichwertig
Einheit: Stk

**08.14.00.005 Absperrarmatur-Kombi Böhmer DN 50 (60,3/125), inkl. IPS, reduzierter Durchgang, prod. nach DIN EN 448 & DIN EN 488**
Art. Nr.: KHMRIGTGPS050

Mediumrohr: P235 GH/TR, geschweißt
Mantelrohr: PEHD
Dämmdicke: Standard
Netzüberwachung: IPS-Cu

Abmessungen:
Fertigabsperrarmatur - Nennweite: DN 50
Mediumrohr - Außendurchmesser: 60,3 mm
Mantelrohr - Außendurchmesser: 125 mm
Typ: Böhmer, reduzierter Durchgang, PN 25

Fabrikat: isoplus oder gleichwertig
Einheit: Stk

**08.14.00.006 Absperrarmatur-Kombi Böhmer DN 65 (76,1/140), inkl. IPS, reduzierter Durchgang, prod. nach DIN EN 448 & DIN EN 488**
Art. Nr.: KHMRIGTGPS065

Mediumrohr: P235 GH/TR, geschweißt
Mantelrohr: PEHD
Dämmdicke: Standard
Netzüberwachung: IPS-Cu

Abmessungen:
Fertigabsperrarmatur - Nennweite: DN 65
Mediumrohr - Außendurchmesser: 76,1 mm
Mantelrohr - Außendurchmesser: 140 mm
Typ: Böhmer, reduzierter Durchgang, PN 25

Fabrikat: isoplus oder gleichwertig
Einheit: Stk

**08.14.00.007 Absperrarmatur-Kombi Böhmer DN 80 (88,9/160), inkl. IPS, reduzierter Durchgang, prod. nach DIN EN 448 & DIN EN 488**
Art. Nr.: KHMRIGTGPS080

Mediumrohr: P235 GH/TR, geschweißt
Mantelrohr: PEHD
Dämmdicke: Standard
Netzüberwachung: IPS-Cu

Abmessungen:
Fertigabsperrarmatur - Nennweite: DN 80
Mediumrohr - Außendurchmesser: 88,9 mm
Mantelrohr - Außendurchmesser: 160 mm
Typ: Böhmer, reduzierter Durchgang, PN 25

Fabrikat: isoplus oder gleichwertig
Einheit: Stk

**08.14.00.008 Absperrarmatur-Kombi Böhmer DN 100 (114,3/200), inkl. IPS, reduzierter Durchgang, prod. nach DIN EN 448 & DIN EN 488**
Art. Nr.: KHMRIGTGPS100

Mediumrohr: P235 GH/TR, geschweißt
Mantelrohr: PEHD
Dämmdicke: Standard
Netzüberwachung: IPS-Cu

Abmessungen:
Fertigabsperrarmatur - Nennweite: DN 100
Mediumrohr - Außendurchmesser: 114,3 mm
Mantelrohr - Außendurchmesser: 200 mm
Typ: Böhmer, reduzierter Durchgang, PN 25

Fabrikat: isoplus oder gleichwertig
Einheit: Stk

**08.14.00.009 Absperrarmatur-Kombi Böhmer DN 125 (139,7/225), inkl. IPS, reduzierter Durchgang, prod. nach DIN EN 448 & DIN EN 488**
Art. Nr.: KHMRIGTGPS125

Mediumrohr: P235 GH/TR, geschweißt
Mantelrohr: PEHD
Dämmdicke: Standard
Netzüberwachung: IPS-Cu

Abmessungen:
Fertigabsperrarmatur - Nennweite: DN 125
Mediumrohr - Außendurchmesser: 139,7 mm
Mantelrohr - Außendurchmesser: 225 mm
Typ: Böhmer, reduzierter Durchgang, PN 25

Fabrikat: isoplus oder gleichwertig
Einheit: Stk

**08.14.00.010 Absperrarmatur-Kombi Böhmer DN 150 (168,3/250), inkl. IPS, reduzierter Durchgang, prod. nach DIN EN 448 & DIN EN 488**
Art. Nr.: KHMRIGTGPS150

Mediumrohr: P235 GH/TR, geschweißt
Mantelrohr: PEHD
Dämmdicke: Standard
Netzüberwachung: IPS-Cu

Abmessungen:
Fertigabsperrarmatur - Nennweite: DN 150
Mediumrohr - Außendurchmesser: 168,3 mm
Mantelrohr - Außendurchmesser: 250 mm
Typ: Böhmer, reduzierter Durchgang, PN 25

Fabrikat: isoplus oder gleichwertig
Einheit: Stk

**08.14.00.011 Absperrarmatur-Kombi Böhmer DN 200 (219,1/315), inkl. IPS, reduzierter Durchgang, prod. nach DIN EN 448 & DIN EN 488**
Art. Nr.: KHMRIGTGPS200

Mediumrohr: P235 GH/TR, geschweißt
Mantelrohr: PEHD
Dämmdicke: Standard
Netzüberwachung: IPS-Cu

Abmessungen:
Fertigabsperrarmatur - Nennweite: DN 200
Mediumrohr - Außendurchmesser: 219,1 mm
Mantelrohr - Außendurchmesser: 315 mm
Typ: Böhmer, reduzierter Durchgang, PN 25

Fabrikat: isoplus oder gleichwertig
Einheit: Stk

**08.14.00.012 Absperrarmatur-Kombi Böhmer DN 250 (273,0/400), inkl. IPS, reduzierter Durchgang, prod. nach DIN EN 448 & DIN EN 488**
Art. Nr.: KHMRIGTGPS250

Mediumrohr: P235 GH/TR, geschweißt
Mantelrohr: PEHD
Dämmdicke: Standard
Netzüberwachung: IPS-Cu

Abmessungen:
Fertigabsperrarmatur - Nennweite: DN 250
Mediumrohr - Außendurchmesser: 273,0 mm
Mantelrohr - Außendurchmesser: 400 mm
Typ: Böhmer, reduzierter Durchgang, PN 25

Fabrikat: isoplus oder gleichwertig
Einheit: Stk

**08.14.00.013 Absperrarmatur-Kombi Böhmer DN 300 (323,9/450), inkl. IPS, reduzierter Durchgang, prod. nach DIN EN 448 & DIN EN 488**
Art. Nr.: KHMRIGTGPS300

Mediumrohr: P235 GH/TR, geschweißt
Mantelrohr: PEHD
Dämmdicke: Standard
Netzüberwachung: IPS-Cu

Abmessungen:
Fertigabsperrarmatur - Nennweite: DN 300
Mediumrohr - Außendurchmesser: 323,9 mm
Mantelrohr - Außendurchmesser: 450 mm
Typ: Böhmer, reduzierter Durchgang, PN 25

Fabrikat: isoplus oder gleichwertig
Einheit: Stk

**08.14.00.014 Absperrarmatur-Kombi Broen DN 100 (114,3/200), inkl. IPS, reduzierter Durchgang, prod. nach DIN EN 448 & DIN EN 488**
Art. Nr.: KHBRIGTGPS100

Mediumrohr: P235 GH/TR, geschweißt
Mantelrohr: PEHD
Dämmdicke: Standard
Netzüberwachung: IPS-Cu

Abmessungen:
Fertigabsperrarmatur - Nennweite: DN 100
Mediumrohr - Außendurchmesser: 114,3 mm
Mantelrohr - Außendurchmesser: 200 mm
Typ: Broen, reduzierter Durchgang, PN 25

Fabrikat: isoplus oder gleichwertig
Einheit: Stk

#### 08.15 Absperrarmatur-Kombi, Mantelrohr PEHD, Dämmdicke 1x verstärkt, Netzüberw. IPS- Cu, red. Durchgang

**08.15.00.001 Absperrarmatur-Kombi Böhmer DN 20 (26,9/110), inkl. IPS, reduzierter Durchgang, prod. nach DIN EN 448 & DIN EN 488**
Art. Nr.: KHMRIGTGP1020

Mediumrohr: P235 GH/TR, geschweißt
Mantelrohr: PEHD
Dämmdicke: 1x verstärkt
Netzüberwachung: IPS-Cu

Abmessungen:
Fertigabsperrarmatur - Nennweite: DN 20
Mediumrohr - Außendurchmesser: 26,9 mm
Mantelrohr - Außendurchmesser: 110 mm
Typ: Böhmer, reduzierter Durchgang, PN 25

Fabrikat: isoplus oder gleichwertig
Einheit: Stk

**08.15.00.002 Absperrarmatur-Kombi Böhmer DN 25 (33,7/110), inkl. IPS, reduzierter Durchgang, prod. nach DIN EN 448 & DIN EN 488**
Art. Nr.: KHMRIGTGP1025

Mediumrohr: P235 GH/TR, geschweißt
Mantelrohr: PEHD
Dämmdicke: 1x verstärkt
Netzüberwachung: IPS-Cu

Abmessungen:
Fertigabsperrarmatur - Nennweite: DN 25
Mediumrohr - Außendurchmesser: 33,7 mm
Mantelrohr - Außendurchmesser: 110 mm
Typ: Böhmer, reduzierter Durchgang, PN 25

Fabrikat: isoplus oder gleichwertig
Einheit: Stk

**08.15.00.003 Absperrarmatur-Kombi Böhmer DN 32 (42,4/125), inkl. IPS, reduzierter Durchgang, prod. nach DIN EN 448 & DIN EN 488**
Art. Nr.: KHMRIGTGP1032

Mediumrohr: P235 GH/TR, geschweißt
Mantelrohr: PEHD
Dämmdicke: 1x verstärkt
Netzüberwachung: IPS-Cu

Abmessungen:
Fertigabsperrarmatur - Nennweite: DN 32
Mediumrohr - Außendurchmesser: 42,4 mm
Mantelrohr - Außendurchmesser: 125 mm
Typ: Böhmer, reduzierter Durchgang, PN 25

Fabrikat: isoplus oder gleichwertig
Einheit: Stk

**08.15.00.004 Absperrarmatur-Kombi Böhmer DN 40 (48,3/125), inkl. IPS, reduzierter Durchgang, prod. nach DIN EN 448 & DIN EN 488**
Art. Nr.: KHMRIGTGP1040

Mediumrohr: P235 GH/TR, geschweißt
Mantelrohr: PEHD
Dämmdicke: 1x verstärkt
Netzüberwachung: IPS-Cu

Abmessungen:
Fertigabsperrarmatur - Nennweite: DN 40
Mediumrohr - Außendurchmesser: 48,3 mm
Mantelrohr - Außendurchmesser: 125 mm
Typ: Böhmer, reduzierter Durchgang, PN 25

Fabrikat: isoplus oder gleichwertig
Einheit: Stk

**08.15.00.005 Absperrarmatur-Kombi Böhmer DN 50 (60,3/140), inkl. IPS, reduzierter Durchgang, prod. nach DIN EN 448 & DIN EN 488**
Art. Nr.: KHMRIGTGP1050

Mediumrohr: P235 GH/TR, geschweißt
Mantelrohr: PEHD
Dämmdicke: 1x verstärkt
Netzüberwachung: IPS-Cu

Abmessungen:
Fertigabsperrarmatur - Nennweite: DN 50
Mediumrohr - Außendurchmesser: 60,3 mm
Mantelrohr - Außendurchmesser: 140 mm
Typ: Böhmer, reduzierter Durchgang, PN 25

Fabrikat: isoplus oder gleichwertig
Einheit: Stk

**08.15.00.006 Absperrarmatur-Kombi Böhmer DN 65 (76,1/160), inkl. IPS, reduzierter Durchgang, prod. nach DIN EN 448 & DIN EN 488**
Art. Nr.: KHMRIGTGP1065

Mediumrohr: P235 GH/TR, geschweißt
Mantelrohr: PEHD
Dämmdicke: 1x verstärkt
Netzüberwachung: IPS-Cu

Abmessungen:
Fertigabsperrarmatur - Nennweite: DN 65
Mediumrohr - Außendurchmesser: 76,1 mm
Mantelrohr - Außendurchmesser: 160 mm
Typ: Böhmer, reduzierter Durchgang, PN 25

Fabrikat: isoplus oder gleichwertig
Einheit: Stk

**08.15.00.007 Absperrarmatur-Kombi Böhmer DN 80 (88,9/180), inkl. IPS, reduzierter Durchgang, prod. nach DIN EN 448 & DIN EN 488**
Art. Nr.: KHMRIGTGP1080

Mediumrohr: P235 GH/TR, geschweißt
Mantelrohr: PEHD
Dämmdicke: 1x verstärkt
Netzüberwachung: IPS-Cu

Abmessungen:
Fertigabsperrarmatur - Nennweite: DN 80
Mediumrohr - Außendurchmesser: 88,9 mm
Mantelrohr - Außendurchmesser: 180 mm
Typ: Böhmer, reduzierter Durchgang, PN 25

Fabrikat: isoplus oder gleichwertig
Einheit: Stk

**08.15.00.008 Absperrarmatur-Kombi Böhmer DN 100 (114,3/225), inkl. IPS, reduzierter Durchgang, prod. nach DIN EN 448 & DIN EN 488**
Art. Nr.: KHMRIGTGP1100

Mediumrohr: P235 GH/TR, geschweißt
Mantelrohr: PEHD
Dämmdicke: 1x verstärkt
Netzüberwachung: IPS-Cu

Abmessungen:
Fertigabsperrarmatur - Nennweite: DN 100
Mediumrohr - Außendurchmesser: 114,3 mm
Mantelrohr - Außendurchmesser: 225 mm
Typ: Böhmer, reduzierter Durchgang, PN 25

Fabrikat: isoplus oder gleichwertig
Einheit: Stk

**08.15.00.009 Absperrarmatur-Kombi Böhmer DN 125 (139,7/250), inkl. IPS, reduzierter Durchgang, prod. nach DIN EN 448 & DIN EN 488**
Art. Nr.: KHMRIGTGP1125

Mediumrohr: P235 GH/TR, geschweißt
Mantelrohr: PEHD
Dämmdicke: 1x verstärkt
Netzüberwachung: IPS-Cu

Abmessungen:
Fertigabsperrarmatur - Nennweite: DN 125
Mediumrohr - Außendurchmesser: 139,7 mm
Mantelrohr - Außendurchmesser: 250 mm
Typ: Böhmer, reduzierter Durchgang, PN 25

Fabrikat: isoplus oder gleichwertig
Einheit: Stk

**08.15.00.010 Absperrarmatur-Kombi Böhmer DN 150 (168,3/280), inkl. IPS, reduzierter Durchgang, prod. nach DIN EN 448 & DIN EN 488**
Art. Nr.: KHMRIGTGP1150

Mediumrohr: P235 GH/TR, geschweißt
Mantelrohr: PEHD
Dämmdicke: 1x verstärkt
Netzüberwachung: IPS-Cu

Abmessungen:
Fertigabsperrarmatur - Nennweite: DN 150
Mediumrohr - Außendurchmesser: 168,3 mm
Mantelrohr - Außendurchmesser: 280 mm
Typ: Böhmer, reduzierter Durchgang, PN 25

Fabrikat: isoplus oder gleichwertig
Einheit: Stk

**08.15.00.011 Absperrarmatur-Kombi Böhmer DN 200 (219,1/355), inkl. IPS, reduzierter Durchgang, prod. nach DIN EN 448 & DIN EN 488**
Art. Nr.: KHMRIGTGP1200

Mediumrohr: P235 GH/TR, geschweißt
Mantelrohr: PEHD
Dämmdicke: 1x verstärkt
Netzüberwachung: IPS-Cu

Abmessungen:
Fertigabsperrarmatur - Nennweite: DN 200
Mediumrohr - Außendurchmesser: 219,1 mm
Mantelrohr - Außendurchmesser: 355 mm
Typ: Böhmer, reduzierter Durchgang, PN 25

Fabrikat: isoplus oder gleichwertig
Einheit: Stk

**08.15.00.012 Absperrarmatur-Kombi Böhmer DN 250 (273,0/450), inkl. IPS, reduzierter Durchgang, prod. nach DIN EN 448 & DIN EN 488**
Art. Nr.: KHMRIGTGP1250

Mediumrohr: P235 GH/TR, geschweißt
Mantelrohr: PEHD
Dämmdicke: 1x verstärkt
Netzüberwachung: IPS-Cu

Abmessungen:
Fertigabsperrarmatur - Nennweite: DN 250
Mediumrohr - Außendurchmesser: 273,0 mm
Mantelrohr - Außendurchmesser: 450 mm
Typ: Böhmer, reduzierter Durchgang, PN 25

Fabrikat: isoplus oder gleichwertig
Einheit: Stk

**08.15.00.013 Absperrarmatur-Kombi Böhmer DN 300 (323,9/500), inkl. IPS, reduzierter Durchgang, prod. nach DIN EN 448 & DIN EN 488**
Art. Nr.: KHMRIGTGP1300

Mediumrohr: P235 GH/TR, geschweißt
Mantelrohr: PEHD
Dämmdicke: 1x verstärkt
Netzüberwachung: IPS-Cu

Abmessungen:
Fertigabsperrarmatur - Nennweite: DN 300
Mediumrohr - Außendurchmesser: 323,9 mm
Mantelrohr - Außendurchmesser: 500 mm
Typ: Böhmer, reduzierter Durchgang, PN 25

Fabrikat: isoplus oder gleichwertig
Einheit: Stk

#### 08.16 Absperrarmatur-Kombi, Mantelrohr PEHD, Dämmdicke 2x verstärkt, Netzüberw. IPS- Cu, red. Durchgang

**08.16.00.001 Absperrarmatur-Kombi Böhmer DN 20 (26,9/125), inkl. IPS, reduzierter Durchgang, prod. nach DIN EN 448 & DIN EN 488**
Art. Nr.: KHMRIGTGP2020

Mediumrohr: P235 GH/TR, geschweißt
Mantelrohr: PEHD
Dämmdicke: 2x verstärkt
Netzüberwachung: IPS-Cu

Abmessungen:
Fertigabsperrarmatur - Nennweite: DN 20
Mediumrohr - Außendurchmesser: 26,9 mm
Mantelrohr - Außendurchmesser: 125 mm
Typ: Böhmer, reduzierter Durchgang, PN 25

Fabrikat: isoplus oder gleichwertig
Einheit: Stk

**08.16.00.002 Absperrarmatur-Kombi Böhmer DN 25 (33,7/125), inkl. IPS, reduzierter Durchgang, prod. nach DIN EN 448 & DIN EN 488**
Art. Nr.: KHMRIGTGP2025

Mediumrohr: P235 GH/TR, geschweißt
Mantelrohr: PEHD
Dämmdicke: 2x verstärkt
Netzüberwachung: IPS-Cu

Abmessungen:
Fertigabsperrarmatur - Nennweite: DN 25
Mediumrohr - Außendurchmesser: 33,7 mm
Mantelrohr - Außendurchmesser: 125 mm
Typ: Böhmer, reduzierter Durchgang, PN 25

Fabrikat: isoplus oder gleichwertig
Einheit: Stk

**08.16.00.003 Absperrarmatur-Kombi Böhmer DN 32 (42,4/140), inkl. IPS, reduzierter Durchgang, prod. nach DIN EN 448 & DIN EN 488**
Art. Nr.: KHMRIGTGP2032

Mediumrohr: P235 GH/TR, geschweißt
Mantelrohr: PEHD
Dämmdicke: 2x verstärkt
Netzüberwachung: IPS-Cu

Abmessungen:
Fertigabsperrarmatur - Nennweite: DN 32
Mediumrohr - Außendurchmesser: 42,4 mm
Mantelrohr - Außendurchmesser: 140 mm
Typ: Böhmer, reduzierter Durchgang, PN 25

Fabrikat: isoplus oder gleichwertig
Einheit: Stk

**08.16.00.004 Absperrarmatur-Kombi Böhmer DN 40 (48,3/140), inkl. IPS, reduzierter Durchgang, prod. nach DIN EN 448 & DIN EN 488**
Art. Nr.: KHMRIGTGP2040

Mediumrohr: P235 GH/TR, geschweißt
Mantelrohr: PEHD
Dämmdicke: 2x verstärkt
Netzüberwachung: IPS-Cu

Abmessungen:
Fertigabsperrarmatur - Nennweite: DN 40
Mediumrohr - Außendurchmesser: 48,3 mm
Mantelrohr - Außendurchmesser: 140 mm
Typ: Böhmer, reduzierter Durchgang, PN 25

Fabrikat: isoplus oder gleichwertig
Einheit: Stk

**08.16.00.005 Absperrarmatur-Kombi Böhmer DN 50 (60,3/160), inkl. IPS, reduzierter Durchgang, prod. nach DIN EN 448 & DIN EN 488**
Art. Nr.: KHMRIGTGP2050

Mediumrohr: P235 GH/TR, geschweißt
Mantelrohr: PEHD
Dämmdicke: 2x verstärkt
Netzüberwachung: IPS-Cu

Abmessungen:
Fertigabsperrarmatur - Nennweite: DN 50
Mediumrohr - Außendurchmesser: 60,3 mm
Mantelrohr - Außendurchmesser: 160 mm
Typ: Böhmer, reduzierter Durchgang, PN 25

Fabrikat: isoplus oder gleichwertig
Einheit: Stk

**08.16.00.006 Absperrarmatur-Kombi Böhmer DN 65 (76,1/180), inkl. IPS, reduzierter Durchgang, prod. nach DIN EN 448 & DIN EN 488**
Art. Nr.: KHMRIGTGP2065

Mediumrohr: P235 GH/TR, geschweißt
Mantelrohr: PEHD
Dämmdicke: 2x verstärkt
Netzüberwachung: IPS-Cu

Abmessungen:
Fertigabsperrarmatur - Nennweite: DN 65
Mediumrohr - Außendurchmesser: 76,1 mm
Mantelrohr - Außendurchmesser: 180 mm
Typ: Böhmer, reduzierter Durchgang, PN 25

Fabrikat: isoplus oder gleichwertig
Einheit: Stk

**08.16.00.007 Absperrarmatur-Kombi Böhmer DN 80 (88,9/200), inkl. IPS, reduzierter Durchgang, prod. nach DIN EN 448 & DIN EN 488**
Art. Nr.: KHMRIGTGP2080

Mediumrohr: P235 GH/TR, geschweißt
Mantelrohr: PEHD
Dämmdicke: 2x verstärkt
Netzüberwachung: IPS-Cu

Abmessungen:
Fertigabsperrarmatur - Nennweite: DN 80
Mediumrohr - Außendurchmesser: 88,9 mm
Mantelrohr - Außendurchmesser: 200 mm
Typ: Böhmer, reduzierter Durchgang, PN 25

Fabrikat: isoplus oder gleichwertig
Einheit: Stk

**08.16.00.008 Absperrarmatur-Kombi Böhmer DN 100 (114,3/250), inkl. IPS, reduzierter Durchgang, prod. nach DIN EN 448 & DIN EN 488**
Art. Nr.: KHMRIGTGP2100

Mediumrohr: P235 GH/TR, geschweißt
Mantelrohr: PEHD
Dämmdicke: 2x verstärkt
Netzüberwachung: IPS-Cu

Abmessungen:
Fertigabsperrarmatur - Nennweite: DN 100
Mediumrohr - Außendurchmesser: 114,3 mm
Mantelrohr - Außendurchmesser: 250 mm
Typ: Böhmer, reduzierter Durchgang, PN 25

Fabrikat: isoplus oder gleichwertig
Einheit: Stk

**08.16.00.009 Absperrarmatur-Kombi Böhmer DN 125 (139,7/280), inkl. IPS, reduzierter Durchgang, prod. nach DIN EN 448 & DIN EN 488**
Art. Nr.: KHMRIGTGP2125

Mediumrohr: P235 GH/TR, geschweißt
Mantelrohr: PEHD
Dämmdicke: 2x verstärkt
Netzüberwachung: IPS-Cu

Abmessungen:
Fertigabsperrarmatur - Nennweite: DN 125
Mediumrohr - Außendurchmesser: 139,7 mm
Mantelrohr - Außendurchmesser: 280 mm
Typ: Böhmer, reduzierter Durchgang, PN 25

Fabrikat: isoplus oder gleichwertig
Einheit: Stk

**08.16.00.010 Absperrarmatur-Kombi Böhmer DN 150 (168,3/315), inkl. IPS, reduzierter Durchgang, prod. nach DIN EN 448 & DIN EN 488**
Art. Nr.: KHMRIGTGP2150

Mediumrohr: P235 GH/TR, geschweißt
Mantelrohr: PEHD
Dämmdicke: 2x verstärkt
Netzüberwachung: IPS-Cu

Abmessungen:
Fertigabsperrarmatur - Nennweite: DN 150
Mediumrohr - Außendurchmesser: 168,3 mm
Mantelrohr - Außendurchmesser: 315 mm
Typ: Böhmer, reduzierter Durchgang, PN 25

Fabrikat: isoplus oder gleichwertig
Einheit: Stk

**08.16.00.011 Absperrarmatur-Kombi Böhmer DN 200 (219,1/400), inkl. IPS, reduzierter Durchgang, prod. nach DIN EN 448 & DIN EN 488**
Art. Nr.: KHMRIGTGP2200

Mediumrohr: P235 GH/TR, geschweißt
Mantelrohr: PEHD
Dämmdicke: 2x verstärkt
Netzüberwachung: IPS-Cu

Abmessungen:
Fertigabsperrarmatur - Nennweite: DN 200
Mediumrohr - Außendurchmesser: 219,1 mm
Mantelrohr - Außendurchmesser: 400 mm
Typ: Böhmer, reduzierter Durchgang, PN 25

Fabrikat: isoplus oder gleichwertig
Einheit: Stk

**08.16.00.012 Absperrarmatur-Kombi Böhmer DN 250 (273,0/500), inkl. IPS, reduzierter Durchgang, prod. nach DIN EN 448 & DIN EN 488**
Art. Nr.: KHMRIGTGP2250

Mediumrohr: P235 GH/TR, geschweißt
Mantelrohr: PEHD
Dämmdicke: 2x verstärkt
Netzüberwachung: IPS-Cu

Abmessungen:
Fertigabsperrarmatur - Nennweite: DN 250
Mediumrohr - Außendurchmesser: 273,0 mm
Mantelrohr - Außendurchmesser: 500 mm
Typ: Böhmer, reduzierter Durchgang, PN 25

Fabrikat: isoplus oder gleichwertig
Einheit: Stk

**08.16.00.013 Absperrarmatur-Kombi Böhmer DN 300 (323,9/560), inkl. IPS, reduzierter Durchgang, prod. nach DIN EN 448 & DIN EN 488**
Art. Nr.: KHMRIGTGP2300

Mediumrohr: P235 GH/TR, geschweißt
Mantelrohr: PEHD
Dämmdicke: 2x verstärkt
Netzüberwachung: IPS-Cu

Abmessungen:
Fertigabsperrarmatur - Nennweite: DN 300
Mediumrohr - Außendurchmesser: 323,9 mm
Mantelrohr - Außendurchmesser: 560 mm
Typ: Böhmer, reduzierter Durchgang, PN 25

Fabrikat: isoplus oder gleichwertig
Einheit: Stk

#### 08.17 Absperrarmatur-Kombi, Mantelrohr PEHD, Dämmdicke Standard, Netzüberw. IPS-Cu, voller Durchgang

**08.17.00.001 Absperrarmatur-Kombi Böhmer DN 20 (26,9/90), inkl. IPS, voller Durchgang, prod. nach DIN EN 448 & DIN EN 488**
Art. Nr.:

Mediumrohr: P235 GH/TR, geschweißt
Mantelrohr: PEHD
Dämmdicke: Standard
Netzüberwachung: IPS-Cu

Abmessungen:
Fertigabsperrarmatur - Nennweite: DN 20
Mediumrohr - Außendurchmesser: 26,9 mm
Mantelrohr - Außendurchmesser: 90 mm
Typ: Böhmer, voller Durchgang, PN 25

Senkrechte Abgänge für die ELE / ELÜ mit Kugelhahn
Nennweite ELE oder / und ELÜ nach isoplus-Standard mit
werkseitig montierter Endkappe und verzinkten Rohrende
mit Aussengewindeanschluss.

Fabrikat: isoplus oder gleichwertig
Einheit: Stk

**08.17.00.002 Absperrarmatur-Kombi Böhmer DN 25 (33,7/90), inkl. IPS, voller Durchgang, prod. nach DIN EN 448 & DIN EN 488**
Art. Nr.

Mediumrohr: P235 GH/TR, geschweißt
Mantelrohr: PEHD
Dämmdicke: Standard
Netzüberwachung: IPS-Cu

Abmessungen:
Fertigabsperrarmatur - Nennweite: DN 25
Mediumrohr - Außendurchmesser: 33,7 mm
Mantelrohr - Außendurchmesser: 90 mm
Typ: Böhmer, voller Durchgang, PN 25

Senkrechte Abgänge für die ELE / ELÜ mit Kugelhahn
Nennweite ELE oder / und ELÜ nach isoplus-Standard mit
werkseitig montierter Endkappe und verzinkten Rohrende
mit Aussengewindeanschluss.

Fabrikat: isoplus oder gleichwertig
Einheit: Stk

**08.17.00.003 Absperrarmatur-Kombi Böhmer DN 32 (42,4/110), inkl. IPS, voller Durchgang, prod. nach DIN EN 448 & DIN EN 488**
Art. Nr.:

Mediumrohr: P235 GH/TR, geschweißt
Mantelrohr: PEHD
Dämmdicke: Standard
Netzüberwachung: IPS-Cu

Abmessungen:
Fertigabsperrarmatur - Nennweite: DN 32
Mediumrohr - Außendurchmesser: 42,4 mm
Mantelrohr - Außendurchmesser: 110 mm
Typ: Böhmer, voller Durchgang, PN 25

Senkrechte Abgänge für die ELE / ELÜ mit Kugelhahn
Nennweite ELE oder / und ELÜ nach isoplus-Standard mit
werkseitig montierter Endkappe und verzinkten Rohrende
mit Aussengewindeanschluss.

Fabrikat: isoplus oder gleichwertig
Einheit: Stk

**08.17.00.004 Absperrarmatur-Kombi Böhmer DN 40 (48,3/110), inkl. IPS, voller Durchgang, prod. nach DIN EN 448 & DIN EN 488**
Art. Nr.:

Mediumrohr: P235 GH/TR, geschweißt
Mantelrohr: PEHD
Dämmdicke: Standard
Netzüberwachung: IPS-Cu

Abmessungen:
Fertigabsperrarmatur - Nennweite: DN 40
Mediumrohr - Außendurchmesser: 48,3 mm
Mantelrohr - Außendurchmesser: 110 mm
Typ: Böhmer, voller Durchgang, PN 25

Senkrechte Abgänge für die ELE / ELÜ mit Kugelhahn
Nennweite ELE oder / und ELÜ nach isoplus-Standard mit
werkseitig montierter Endkappe und verzinkten Rohrende
mit Aussengewindeanschluss.

Fabrikat: isoplus oder gleichwertig
Einheit: Stk

**08.17.00.005 Absperrarmatur-Kombi Böhmer DN 50 (60,3/125), inkl. IPS, voller Durchgang, prod. nach DIN EN 448 & DIN EN 488**
Art. Nr.:

Mediumrohr: P235 GH/TR, geschweißt
Mantelrohr: PEHD
Dämmdicke: Standard
Netzüberwachung: IPS-Cu

Abmessungen:
Fertigabsperrarmatur - Nennweite: DN 50
Mediumrohr - Außendurchmesser: 60,3 mm
Mantelrohr - Außendurchmesser: 125 mm
Typ: Böhmer, voller Durchgang, PN 25

Senkrechte Abgänge für die ELE / ELÜ mit Kugelhahn
Nennweite ELE oder / und ELÜ nach isoplus-Standard mit
werkseitig montierter Endkappe und verzinkten Rohrende
mit Aussengewindeanschluss.

Fabrikat: isoplus oder gleichwertig
Einheit: Stk

**08.17.00.006 Absperrarmatur-Kombi Böhmer DN 65 (76,1/140), inkl. IPS, voller Durchgang, prod. nach DIN EN 448 & DIN EN 488**
Art. Nr.:

Mediumrohr: P235 GH/TR, geschweißt
Mantelrohr: PEHD
Dämmdicke: Standard
Netzüberwachung: IPS-Cu

Abmessungen:
Fertigabsperrarmatur - Nennweite: DN 65
Mediumrohr - Außendurchmesser: 76,1 mm
Mantelrohr - Außendurchmesser: 140 mm
Typ: Böhmer, voller Durchgang, PN 25

Senkrechte Abgänge für die ELE / ELÜ mit Kugelhahn
Nennweite ELE oder / und ELÜ nach isoplus-Standard mit
werkseitig montierter Endkappe und verzinkten Rohrende
mit Aussengewindeanschluss.

Fabrikat: isoplus oder gleichwertig
Einheit: Stk

**08.17.00.007 Absperrarmatur-Kombi Böhmer DN 80 (88,9/160), inkl. IPS, voller Durchgang, prod. nach DIN EN 448 & DIN EN 488**
Art. Nr.:

Mediumrohr: P235 GH/TR, geschweißt
Mantelrohr: PEHD
Dämmdicke: Standard
Netzüberwachung: IPS-Cu

Abmessungen:
Fertigabsperrarmatur - Nennweite: DN 80
Mediumrohr - Außendurchmesser: 88,9 mm
Mantelrohr - Außendurchmesser: 160 mm
Typ: Böhmer, voller Durchgang, PN 25

Senkrechte Abgänge für die ELE / ELÜ mit Kugelhahn
Nennweite ELE oder / und ELÜ nach isoplus-Standard mit
werkseitig montierter Endkappe und verzinkten Rohrende
mit Aussengewindeanschluss.

Fabrikat: isoplus oder gleichwertig
Einheit: Stk

**08.17.00.008 Absperrarmatur-Kombi Böhmer DN 100 (114,3/200), inkl. IPS, voller Durchgang, prod. nach DIN EN 448 & DIN EN 488**
Art. Nr.:

Mediumrohr: P235 GH/TR, geschweißt
Mantelrohr: PEHD
Dämmdicke: Standard
Netzüberwachung: IPS-Cu

Abmessungen:
Fertigabsperrarmatur - Nennweite: DN 100
Mediumrohr - Außendurchmesser: 114,3 mm
Mantelrohr - Außendurchmesser: 200 mm
Typ: Böhmer, voller Durchgang, PN 25

Senkrechte Abgänge für die ELE / ELÜ mit Kugelhahn
Nennweite ELE oder / und ELÜ nach isoplus-Standard mit
werkseitig montierter Endkappe und verzinkten Rohrende
mit Aussengewindeanschluss.

Fabrikat: isoplus oder gleichwertig
Einheit: Stk

**08.17.00.009 Absperrarmatur-Kombi Böhmer DN 125 (139,7/225), inkl. IPS, voller Durchgang, prod. nach DIN EN 448 & DIN EN 488**
Art. Nr.:

Mediumrohr: P235 GH/TR, geschweißt
Mantelrohr: PEHD
Dämmdicke: Standard
Netzüberwachung: IPS-Cu

Abmessungen:
Fertigabsperrarmatur - Nennweite: DN 125
Mediumrohr - Außendurchmesser: 139,7 mm
Mantelrohr - Außendurchmesser: 225 mm
Typ: Böhmer, voller Durchgang, PN 25

Senkrechte Abgänge für die ELE / ELÜ mit Kugelhahn
Nennweite ELE oder / und ELÜ nach isoplus-Standard mit
werkseitig montierter Endkappe und verzinkten Rohrende
mit Aussengewindeanschluss.

Fabrikat: isoplus oder gleichwertig
Einheit: Stk

**08.17.00.010 Absperrarmatur-Kombi Böhmer DN 150 (168,3/250), inkl. IPS, voller Durchgang, prod. nach DIN EN 448 & DIN EN 488**
Art. Nr.:

Mediumrohr: P235 GH/TR, geschweißt
Mantelrohr: PEHD
Dämmdicke: Standard
Netzüberwachung: IPS-Cu

Abmessungen:
Fertigabsperrarmatur - Nennweite: DN 150
Mediumrohr - Außendurchmesser: 168,3 mm
Mantelrohr - Außendurchmesser: 250 mm
Typ: Böhmer, voller Durchgang, PN 25

Senkrechte Abgänge für die ELE / ELÜ mit Kugelhahn
Nennweite ELE oder / und ELÜ nach isoplus-Standard mit
werkseitig montierter Endkappe und verzinkten Rohrende
mit Aussengewindeanschluss.

Fabrikat: isoplus oder gleichwertig
Einheit: Stk

**08.17.00.011 Absperrarmatur-Kombi Böhmer DN 200 (219,1/315), inkl. IPS, voller Durchgang, prod. nach DIN EN 448 & DIN EN 488**
Art. Nr.:

Mediumrohr: P235 GH/TR, geschweißt
Mantelrohr: PEHD
Dämmdicke: Standard
Netzüberwachung: IPS-Cu

Abmessungen:
Fertigabsperrarmatur - Nennweite: DN 200
Mediumrohr - Außendurchmesser: 219,1 mm
Mantelrohr - Außendurchmesser: 315 mm
Typ: Böhmer, voller Durchgang, PN 25

Senkrechte Abgänge für die ELE / ELÜ mit Kugelhahn
Nennweite ELE oder / und ELÜ nach isoplus-Standard mit
werkseitig montierter Endkappe und verzinkten Rohrende
mit Aussengewindeanschluss.

Fabrikat: isoplus oder gleichwertig
Einheit: Stk

**08.17.00.012 Absperrarmatur-Kombi Böhmer DN 250 (273,0/400), inkl. IPS, voller Durchgang, prod. nach DIN EN 448 & DIN EN 488**
Art. Nr.:

Mediumrohr: P235 GH/TR, geschweißt
Mantelrohr: PEHD
Dämmdicke: Standard
Netzüberwachung: IPS-Cu

Abmessungen:
Fertigabsperrarmatur - Nennweite: DN 250
Mediumrohr - Außendurchmesser: 273,0 mm
Mantelrohr - Außendurchmesser: 400 mm
Typ: Böhmer, voller Durchgang, PN 25

Senkrechte Abgänge für die ELE / ELÜ mit Kugelhahn
Nennweite ELE oder / und ELÜ nach isoplus-Standard mit
werkseitig montierter Endkappe und verzinkten Rohrende
mit Aussengewindeanschluss.

Fabrikat: isoplus oder gleichwertig
Einheit: Stk

**08.17.00.013 Absperrarmatur-Kombi Böhmer DN 300 (323,9/450), inkl. IPS, voller Durchgang, prod. nach DIN EN 448 & DIN EN 488**
Art. Nr.:

Mediumrohr: P235 GH/TR, geschweißt
Mantelrohr: PEHD
Dämmdicke: Standard
Netzüberwachung: IPS-Cu

Abmessungen:
Fertigabsperrarmatur - Nennweite: DN 300
Mediumrohr - Außendurchmesser: 323,9 mm
Mantelrohr - Außendurchmesser: 450 mm
Typ: Böhmer, voller Durchgang, PN 25

Senkrechte Abgänge für die ELE / ELÜ mit Kugelhahn
Nennweite ELE oder / und ELÜ nach isoplus-Standard mit
werkseitig montierter Endkappe und verzinkten Rohrende
mit Aussengewindeanschluss.

Fabrikat: isoplus oder gleichwertig
Einheit: Stk

#### 08.18 Absperrarmatur-Kombi, Mantelrohr PEHD, Dämmdicke 1x verstärkt, Netzüberw. IPS- Cu, voller Durchgang

**08.18.00.001 Absperrarmatur-Kombi Böhmer DN 20 (26,9/110), inkl. IPS, voller Durchgang, prod. nach DIN EN 448 & DIN EN 488**
Art. Nr.:

Mediumrohr: P235 GH/TR, geschweißt
Mantelrohr: PEHD
Dämmdicke: 1x verstärkt
Netzüberwachung: IPS-Cu

Abmessungen:
Fertigabsperrarmatur - Nennweite: DN 20
Mediumrohr - Außendurchmesser: 26,9 mm
Mantelrohr - Außendurchmesser: 110 mm
Typ: Böhmer, voller Durchgang, PN 25

Senkrechte Abgänge für die ELE / ELÜ mit Kugelhahn
Nennweite ELE oder / und ELÜ nach isoplus-Standard mit
werkseitig montierter Endkappe und verzinkten Rohrende
mit Aussengewindeanschluss.

Fabrikat: isoplus oder gleichwertig
Einheit: Stk

**08.18.00.002 Absperrarmatur-Kombi Böhmer DN 25 (33,7/110), inkl. IPS, voller Durchgang, prod. nach DIN EN 448 & DIN EN 488**
Art. Nr.:

Mediumrohr: P235 GH/TR, geschweißt
Mantelrohr: PEHD
Dämmdicke: 1x verstärkt
Netzüberwachung: IPS-Cu

Abmessungen:
Fertigabsperrarmatur - Nennweite: DN 25
Mediumrohr - Außendurchmesser: 33,7 mm
Mantelrohr - Außendurchmesser: 110 mm
Typ: Böhmer, voller Durchgang, PN 25

Senkrechte Abgänge für die ELE / ELÜ mit Kugelhahn
Nennweite ELE oder / und ELÜ nach isoplus-Standard mit
werkseitig montierter Endkappe und verzinkten Rohrende
mit Aussengewindeanschluss.

Fabrikat: isoplus oder gleichwertig
Einheit: Stk

**08.18.00.003 Absperrarmatur-Kombi Böhmer DN 32 (42,4/125), inkl. IPS, voller Durchgang, prod. nach DIN EN 448 & DIN EN 488**
Art. Nr.:

Mediumrohr: P235 GH/TR, geschweißt
Mantelrohr: PEHD
Dämmdicke: 1x verstärkt
Netzüberwachung: IPS-Cu

Abmessungen:
Fertigabsperrarmatur - Nennweite: DN 32
Mediumrohr - Außendurchmesser: 42,4 mm
Mantelrohr - Außendurchmesser: 125 mm
Typ: Böhmer, voller Durchgang, PN 25

Senkrechte Abgänge für die ELE / ELÜ mit Kugelhahn
Nennweite ELE oder / und ELÜ nach isoplus-Standard mit
werkseitig montierter Endkappe und verzinkten Rohrende
mit Aussengewindeanschluss.

Fabrikat: isoplus oder gleichwertig
Einheit: Stk

**08.18.00.004 Absperrarmatur-Kombi Böhmer DN 40 (48,3/125), inkl. IPS, voller Durchgang, prod. nach DIN EN 448 & DIN EN 488**
Art. Nr.:

Mediumrohr: P235 GH/TR, geschweißt
Mantelrohr: PEHD
Dämmdicke: 1x verstärkt
Netzüberwachung: IPS-Cu

Abmessungen:
Fertigabsperrarmatur - Nennweite: DN 40
Mediumrohr - Außendurchmesser: 48,3 mm
Mantelrohr - Außendurchmesser: 125 mm
Typ: Böhmer, voller Durchgang, PN 25

Senkrechte Abgänge für die ELE / ELÜ mit Kugelhahn
Nennweite ELE oder / und ELÜ nach isoplus-Standard mit
werkseitig montierter Endkappe und verzinkten Rohrende
mit Aussengewindeanschluss.

Fabrikat: isoplus oder gleichwertig
Einheit: Stk

**08.18.00.005 Absperrarmatur-Kombi Böhmer DN 50 (60,3/140), inkl. IPS, voller Durchgang, prod. nach DIN EN 448 & DIN EN 488**
Art. Nr.:

Mediumrohr: P235 GH/TR, geschweißt
Mantelrohr: PEHD
Dämmdicke: 1x verstärkt
Netzüberwachung: IPS-Cu

Abmessungen:
Fertigabsperrarmatur - Nennweite: DN 50
Mediumrohr - Außendurchmesser: 60,3 mm
Mantelrohr - Außendurchmesser: 140 mm
Typ: Böhmer, voller Durchgang, PN 25

Senkrechte Abgänge für die ELE / ELÜ mit Kugelhahn
Nennweite ELE oder / und ELÜ nach isoplus-Standard mit
werkseitig montierter Endkappe und verzinkten Rohrende
mit Aussengewindeanschluss.

Fabrikat: isoplus oder gleichwertig
Einheit: Stk

**08.18.00.006 Absperrarmatur-Kombi Böhmer DN 65 (76,1/160), inkl. IPS, voller Durchgang, prod. nach DIN EN 448 & DIN EN 488**
Art. Nr.:

Mediumrohr: P235 GH/TR, geschweißt
Mantelrohr: PEHD
Dämmdicke: 1x verstärkt
Netzüberwachung: IPS-Cu

Abmessungen:
Fertigabsperrarmatur - Nennweite: DN 65
Mediumrohr - Außendurchmesser: 76,1 mm
Mantelrohr - Außendurchmesser: 160 mm
Typ: Böhmer, voller Durchgang, PN 25

Senkrechte Abgänge für die ELE / ELÜ mit Kugelhahn
Nennweite ELE oder / und ELÜ nach isoplus-Standard mit
werkseitig montierter Endkappe und verzinkten Rohrende
mit Aussengewindeanschluss.

Fabrikat: isoplus oder gleichwertig
Einheit: Stk

**08.18.00.007 Absperrarmatur-Kombi Böhmer DN 80 (88,9/180), inkl. IPS, voller Durchgang, prod. nach DIN EN 448 & DIN EN 488**
Art. Nr.:

Mediumrohr: P235 GH/TR, geschweißt
Mantelrohr: PEHD
Dämmdicke: 1x verstärkt
Netzüberwachung: IPS-Cu

Abmessungen:
Fertigabsperrarmatur - Nennweite: DN 80
Mediumrohr - Außendurchmesser: 88,9 mm
Mantelrohr - Außendurchmesser: 180 mm
Typ: Böhmer, voller Durchgang, PN 25

Senkrechte Abgänge für die ELE / ELÜ mit Kugelhahn
Nennweite ELE oder / und ELÜ nach isoplus-Standard mit
werkseitig montierter Endkappe und verzinkten Rohrende
mit Aussengewindeanschluss.

Fabrikat: isoplus oder gleichwertig
Einheit: Stk

**08.18.00.008 Absperrarmatur-Kombi Böhmer DN 100 (114,3/225), inkl. IPS, voller Durchgang, prod. nach DIN EN 448 & DIN EN 488**
Art. Nr.:

Mediumrohr: P235 GH/TR, geschweißt
Mantelrohr: PEHD
Dämmdicke: 1x verstärkt
Netzüberwachung: IPS-Cu

Abmessungen:
Fertigabsperrarmatur - Nennweite: DN 100
Mediumrohr - Außendurchmesser: 114,3 mm
Mantelrohr - Außendurchmesser: 225 mm
Typ: Böhmer, voller Durchgang, PN 25

Senkrechte Abgänge für die ELE / ELÜ mit Kugelhahn
Nennweite ELE oder / und ELÜ nach isoplus-Standard mit
werkseitig montierter Endkappe und verzinkten Rohrende
mit Aussengewindeanschluss.

Fabrikat: isoplus oder gleichwertig
Einheit: Stk

**08.18.00.009 Absperrarmatur-Kombi Böhmer DN 125 (139,7/250), inkl. IPS, voller Durchgang, prod. nach DIN EN 448 & DIN EN 488**
Art. Nr.:

Mediumrohr: P235 GH/TR, geschweißt
Mantelrohr: PEHD
Dämmdicke: 1x verstärkt
Netzüberwachung: IPS-Cu

Abmessungen:
Fertigabsperrarmatur - Nennweite: DN 125
Mediumrohr - Außendurchmesser: 139,7 mm
Mantelrohr - Außendurchmesser: 250 mm
Typ: Böhmer, voller Durchgang, PN 25

Senkrechte Abgänge für die ELE / ELÜ mit Kugelhahn
Nennweite ELE oder / und ELÜ nach isoplus-Standard mit
werkseitig montierter Endkappe und verzinkten Rohrende
mit Aussengewindeanschluss.

Fabrikat: isoplus oder gleichwertig
Einheit: Stk

**08.18.00.010 Absperrarmatur-Kombi Böhmer DN 150 (168,3/280), inkl. IPS, voller Durchgang, prod. nach DIN EN 448 & DIN EN 488**
Art. Nr.:

Mediumrohr: P235 GH/TR, geschweißt
Mantelrohr: PEHD
Dämmdicke: 1x verstärkt
Netzüberwachung: IPS-Cu

Abmessungen:
Fertigabsperrarmatur - Nennweite: DN 150
Mediumrohr - Außendurchmesser: 168,3 mm
Mantelrohr - Außendurchmesser: 280 mm
Typ: Böhmer, voller Durchgang, PN 25

Senkrechte Abgänge für die ELE / ELÜ mit Kugelhahn
Nennweite ELE oder / und ELÜ nach isoplus-Standard mit
werkseitig montierter Endkappe und verzinkten Rohrende
mit Aussengewindeanschluss.

Fabrikat: isoplus oder gleichwertig
Einheit: Stk

**08.18.00.011 Absperrarmatur-Kombi Böhmer DN 200 (219,1/355), inkl. IPS, voller Durchgang, prod. nach DIN EN 448 & DIN EN 488**
Art. Nr.:

Mediumrohr: P235 GH/TR, geschweißt
Mantelrohr: PEHD
Dämmdicke: 1x verstärkt
Netzüberwachung: IPS-Cu

Abmessungen:
Fertigabsperrarmatur - Nennweite: DN 200
Mediumrohr - Außendurchmesser: 219,1 mm
Mantelrohr - Außendurchmesser: 355 mm
Typ: Böhmer, voller Durchgang, PN 25

Senkrechte Abgänge für die ELE / ELÜ mit Kugelhahn
Nennweite ELE oder / und ELÜ nach isoplus-Standard mit
werkseitig montierter Endkappe und verzinkten Rohrende
mit Aussengewindeanschluss.

Fabrikat: isoplus oder gleichwertig
Einheit: Stk

**08.18.00.012 Absperrarmatur-Kombi Böhmer DN 250 (273,0/450), inkl. IPS, voller Durchgang, prod. nach DIN EN 448 & DIN EN 488**
Art. Nr.:

Mediumrohr: P235 GH/TR, geschweißt
Mantelrohr: PEHD
Dämmdicke: 1x verstärkt
Netzüberwachung: IPS-Cu

Abmessungen:
Fertigabsperrarmatur - Nennweite: DN 250
Mediumrohr - Außendurchmesser: 273,0 mm
Mantelrohr - Außendurchmesser: 450 mm
Typ: Böhmer, voller Durchgang, PN 25

Senkrechte Abgänge für die ELE / ELÜ mit Kugelhahn
Nennweite ELE oder / und ELÜ nach isoplus-Standard mit
werkseitig montierter Endkappe und verzinkten Rohrende
mit Aussengewindeanschluss.

Fabrikat: isoplus oder gleichwertig
Einheit: Stk

**08.18.00.013 Absperrarmatur-Kombi Böhmer DN 300 (323,9/500), inkl. IPS, voller Durchgang, prod. nach DIN EN 448 & DIN EN 488**
Art. Nr.:

Mediumrohr: P235 GH/TR, geschweißt
Mantelrohr: PEHD
Dämmdicke: 1x verstärkt
Netzüberwachung: IPS-Cu

Abmessungen:
Fertigabsperrarmatur - Nennweite: DN 300
Mediumrohr - Außendurchmesser: 323,9 mm
Mantelrohr - Außendurchmesser: 500 mm
Typ: Böhmer, voller Durchgang, PN 25

Senkrechte Abgänge für die ELE / ELÜ mit Kugelhahn
Nennweite ELE oder / und ELÜ nach isoplus-Standard mit
werkseitig montierter Endkappe und verzinkten Rohrende
mit Aussengewindeanschluss.

Fabrikat: isoplus oder gleichwertig
Einheit: Stk

#### 08.19 Absperrarmatur-Kombi, Mantelrohr PEHD, Dämmdicke 2x verstärkt, Netzüberw. IPS- Cu, voller Durchgang

**08.19.00.001 Absperrarmatur-Kombi Böhmer DN 20 (26,9/125), inkl. IPS, voller Durchgang, prod. nach DIN EN 448 & DIN EN 488**
Art. Nr.:

Mediumrohr: P235 GH/TR, geschweißt
Mantelrohr: PEHD
Dämmdicke: 2x verstärkt
Netzüberwachung: IPS-Cu

Abmessungen:
Fertigabsperrarmatur - Nennweite: DN 20
Mediumrohr - Außendurchmesser: 26,9 mm
Mantelrohr - Außendurchmesser: 125 mm
Typ: Böhmer, voller Durchgang, PN 25

Senkrechte Abgänge für die ELE / ELÜ mit Kugelhahn
Nennweite ELE oder / und ELÜ nach isoplus-Standard mit
werkseitig montierter Endkappe und verzinkten Rohrende
mit Aussengewindeanschluss.

Fabrikat: isoplus oder gleichwertig
Einheit: Stk

**08.19.00.002 Absperrarmatur-Kombi Böhmer DN 25 (33,7/125), inkl. IPS, voller Durchgang, prod. nach DIN EN 448 & DIN EN 488**
Art. Nr.:

Mediumrohr: P235 GH/TR, geschweißt
Mantelrohr: PEHD
Dämmdicke: 2x verstärkt
Netzüberwachung: IPS-Cu

Abmessungen:
Fertigabsperrarmatur - Nennweite: DN 25
Mediumrohr - Außendurchmesser: 33,7 mm
Mantelrohr - Außendurchmesser: 125 mm
Typ: Böhmer, voller Durchgang, PN 25

Senkrechte Abgänge für die ELE / ELÜ mit Kugelhahn
Nennweite ELE oder / und ELÜ nach isoplus-Standard mit
werkseitig montierter Endkappe und verzinkten Rohrende
mit Aussengewindeanschluss.

Fabrikat: isoplus oder gleichwertig
Einheit: Stk

**08.19.00.003 Absperrarmatur-Kombi Böhmer DN 32 (42,4/140), inkl. IPS, voller Durchgang, prod. nach DIN EN 448 & DIN EN 488**
Art. Nr.:

Mediumrohr: P235 GH/TR, geschweißt
Mantelrohr: PEHD
Dämmdicke: 2x verstärkt
Netzüberwachung: IPS-Cu

Abmessungen:
Fertigabsperrarmatur - Nennweite: DN 32
Mediumrohr - Außendurchmesser: 42,4 mm
Mantelrohr - Außendurchmesser: 140 mm
Typ: Böhmer, voller Durchgang, PN 25

Senkrechte Abgänge für die ELE / ELÜ mit Kugelhahn
Nennweite ELE oder / und ELÜ nach isoplus-Standard mit
werkseitig montierter Endkappe und verzinkten Rohrende
mit Aussengewindeanschluss.

Fabrikat: isoplus oder gleichwertig
Einheit: Stk

**08.19.00.004 Absperrarmatur-Kombi Böhmer DN 40 (48,3/140), inkl. IPS, voller Durchgang, prod. nach DIN EN 448 & DIN EN 488**
Art. Nr.:

Mediumrohr: P235 GH/TR, geschweißt
Mantelrohr: PEHD
Dämmdicke: 2x verstärkt
Netzüberwachung: IPS-Cu

Abmessungen:
Fertigabsperrarmatur - Nennweite: DN 40
Mediumrohr - Außendurchmesser: 48,3 mm
Mantelrohr - Außendurchmesser: 140 mm
Typ: Böhmer, voller Durchgang, PN 25

Senkrechte Abgänge für die ELE / ELÜ mit Kugelhahn
Nennweite ELE oder / und ELÜ nach isoplus-Standard mit
werkseitig montierter Endkappe und verzinkten Rohrende
mit Aussengewindeanschluss.

Fabrikat: isoplus oder gleichwertig
Einheit: Stk

**08.19.00.005 Absperrarmatur-Kombi Böhmer DN 50 (60,3/160), inkl. IPS, voller Durchgang, prod. nach DIN EN 448 & DIN EN 488**
Art. Nr.:

Mediumrohr: P235 GH/TR, geschweißt
Mantelrohr: PEHD
Dämmdicke: 2x verstärkt
Netzüberwachung: IPS-Cu

Abmessungen:
Fertigabsperrarmatur - Nennweite: DN 50
Mediumrohr - Außendurchmesser: 60,3 mm
Mantelrohr - Außendurchmesser: 160 mm
Typ: Böhmer, voller Durchgang, PN 25

Senkrechte Abgänge für die ELE / ELÜ mit Kugelhahn
Nennweite ELE oder / und ELÜ nach isoplus-Standard mit
werkseitig montierter Endkappe und verzinkten Rohrende
mit Aussengewindeanschluss.

Fabrikat: isoplus oder gleichwertig
Einheit: Stk

**08.19.00.006 Absperrarmatur-Kombi Böhmer DN 65 (76,1/180), inkl. IPS, voller Durchgang, prod. nach DIN EN 448 & DIN EN 488**
Art. Nr.:

Mediumrohr: P235 GH/TR, geschweißt
Mantelrohr: PEHD
Dämmdicke: 2x verstärkt
Netzüberwachung: IPS-Cu

Abmessungen:
Fertigabsperrarmatur - Nennweite: DN 65
Mediumrohr - Außendurchmesser: 76,1 mm
Mantelrohr - Außendurchmesser: 180 mm
Typ: Böhmer, voller Durchgang, PN 25

Senkrechte Abgänge für die ELE / ELÜ mit Kugelhahn
Nennweite ELE oder / und ELÜ nach isoplus-Standard mit
werkseitig montierter Endkappe und verzinkten Rohrende
mit Aussengewindeanschluss.

Fabrikat: isoplus oder gleichwertig
Einheit: Stk

**08.19.00.007 Absperrarmatur-Kombi Böhmer DN 80 (88,9/200), inkl. IPS, voller Durchgang, prod. nach DIN EN 448 & DIN EN 488**
Art. Nr.:

Mediumrohr: P235 GH/TR, geschweißt
Mantelrohr: PEHD
Dämmdicke: 2x verstärkt
Netzüberwachung: IPS-Cu

Abmessungen:
Fertigabsperrarmatur - Nennweite: DN 80
Mediumrohr - Außendurchmesser: 88,9 mm
Mantelrohr - Außendurchmesser: 200 mm
Typ: Böhmer, voller Durchgang, PN 25

Senkrechte Abgänge für die ELE / ELÜ mit Kugelhahn
Nennweite ELE oder / und ELÜ nach isoplus-Standard mit
werkseitig montierter Endkappe und verzinkten Rohrende
mit Aussengewindeanschluss.

Fabrikat: isoplus oder gleichwertig
Einheit: Stk

**08.19.00.008 Absperrarmatur-Kombi Böhmer DN 100 (114,3/250), inkl. IPS, voller Durchgang, prod. nach DIN EN 448 & DIN EN 488**
Art. Nr.:

Mediumrohr: P235 GH/TR, geschweißt
Mantelrohr: PEHD
Dämmdicke: 2x verstärkt
Netzüberwachung: IPS-Cu

Abmessungen:
Fertigabsperrarmatur - Nennweite: DN 100
Mediumrohr - Außendurchmesser: 114,3 mm
Mantelrohr - Außendurchmesser: 250 mm
Typ: Böhmer, voller Durchgang, PN 25

Senkrechte Abgänge für die ELE / ELÜ mit Kugelhahn
Nennweite ELE oder / und ELÜ nach isoplus-Standard mit
werkseitig montierter Endkappe und verzinkten Rohrende
mit Aussengewindeanschluss.

Fabrikat: isoplus oder gleichwertig
Einheit: Stk

**08.19.00.009 Absperrarmatur-Kombi Böhmer DN 125 (139,7/280), inkl. IPS, voller Durchgang, prod. nach DIN EN 448 & DIN EN 488**
Art. Nr.:

Mediumrohr: P235 GH/TR, geschweißt
Mantelrohr: PEHD
Dämmdicke: 2x verstärkt
Netzüberwachung: IPS-Cu

Abmessungen:
Fertigabsperrarmatur - Nennweite: DN 125
Mediumrohr - Außendurchmesser: 139,7 mm
Mantelrohr - Außendurchmesser: 280 mm
Typ: Böhmer, voller Durchgang, PN 25

Senkrechte Abgänge für die ELE / ELÜ mit Kugelhahn
Nennweite ELE oder / und ELÜ nach isoplus-Standard mit
werkseitig montierter Endkappe und verzinkten Rohrende
mit Aussengewindeanschluss.

Fabrikat: isoplus oder gleichwertig
Einheit: Stk

**08.19.00.010 Absperrarmatur-Kombi Böhmer DN 150 (168,3/315), inkl. IPS, voller Durchgang, prod. nach DIN EN 448 & DIN EN 488**
Art. Nr.:

Mediumrohr: P235 GH/TR, geschweißt
Mantelrohr: PEHD
Dämmdicke: 2x verstärkt
Netzüberwachung: IPS-Cu

Abmessungen:
Fertigabsperrarmatur - Nennweite: DN 150
Mediumrohr - Außendurchmesser: 168,3 mm
Mantelrohr - Außendurchmesser: 315 mm
Typ: Böhmer, voller Durchgang, PN 25

Senkrechte Abgänge für die ELE / ELÜ mit Kugelhahn
Nennweite ELE oder / und ELÜ nach isoplus-Standard mit
werkseitig montierter Endkappe und verzinkten Rohrende
mit Aussengewindeanschluss.

Fabrikat: isoplus oder gleichwertig
Einheit: Stk

**08.19.00.011 Absperrarmatur-Kombi Böhmer DN 200 (219,1/400), inkl. IPS, voller Durchgang, prod. nach DIN EN 448 & DIN EN 488**
Art. Nr.:

Mediumrohr: P235 GH/TR, geschweißt
Mantelrohr: PEHD
Dämmdicke: 2x verstärkt
Netzüberwachung: IPS-Cu

Abmessungen:
Fertigabsperrarmatur - Nennweite: DN 200
Mediumrohr - Außendurchmesser: 219,1 mm
Mantelrohr - Außendurchmesser: 400 mm
Typ: Böhmer, voller Durchgang, PN 25

Senkrechte Abgänge für die ELE / ELÜ mit Kugelhahn
Nennweite ELE oder / und ELÜ nach isoplus-Standard mit
werkseitig montierter Endkappe und verzinkten Rohrende
mit Aussengewindeanschluss.

Fabrikat: isoplus oder gleichwertig
Einheit: Stk

**08.19.00.012 Absperrarmatur-Kombi Böhmer DN 250 (273,0/500), inkl. IPS, voller Durchgang, prod. nach DIN EN 448 & DIN EN 488**
Art. Nr.:

Mediumrohr: P235 GH/TR, geschweißt
Mantelrohr: PEHD
Dämmdicke: 2x verstärkt
Netzüberwachung: IPS-Cu

Abmessungen:
Fertigabsperrarmatur - Nennweite: DN 250
Mediumrohr - Außendurchmesser: 273,0 mm
Mantelrohr - Außendurchmesser: 500 mm
Typ: Böhmer, voller Durchgang, PN 25

Senkrechte Abgänge für die ELE / ELÜ mit Kugelhahn
Nennweite ELE oder / und ELÜ nach isoplus-Standard mit
werkseitig montierter Endkappe und verzinkten Rohrende
mit Aussengewindeanschluss.

Fabrikat: isoplus oder gleichwertig
Einheit: Stk

**08.19.00.013 Absperrarmatur-Kombi Böhmer DN 300 (323,9/560), inkl. IPS, voller Durchgang, prod. nach DIN EN 448 & DIN EN 488**
Art. Nr.:

Mediumrohr: P235 GH/TR, geschweißt
Mantelrohr: PEHD
Dämmdicke: 2x verstärkt
Netzüberwachung: IPS-Cu

Abmessungen:
Fertigabsperrarmatur - Nennweite: DN 300
Mediumrohr - Außendurchmesser: 323,9 mm
Mantelrohr - Außendurchmesser: 560 mm
Typ: Böhmer, voller Durchgang, PN 25

Senkrechte Abgänge für die ELE / ELÜ mit Kugelhahn
Nennweite ELE oder / und ELÜ nach isoplus-Standard mit
werkseitig montierter Endkappe und verzinkten Rohrende
mit Aussengewindeanschluss.

Fabrikat: isoplus oder gleichwertig
Einheit: Stk

*Hinweis*
T-Schlüssel / Getriebe
Je nach Dimension der Absperrarmatur erfolgt die
Bedienung mit einem T-Schlüssel oder einem Getriebe.
Der T-Schlüssel wird in der einheitlichen Länge von
1,00 m mit einer konischen Vierkantnuss geliefert.
Zur Betätigung der Armatur sind unsachgemäße
Verlängerungen des Hebelarmes nicht zulässig.
Das Getriebe muß lotrecht auf die Armatur gesetzt
werden. Je nach Armaturentyp stehen verschiedene
Varianten zur Verfügung.

Spindelverlängerung
Werden Absperrarmaturen in großen Tiefenlagen
eingebaut, sind solche Garnituren zusätzlich zu
verwenden.
Zum Lieferumfang einer Spindelverlängerung gehört eine
konische Vierkantnuss zum Aufsetzen und Befestigen am
Standard-Dom bzw. Vierkantschoner der Armatur.
Die Verlängerung endet wiederum mit einem
Vierkantschoner. Je nach Dimension und Fabrikat der
Absperrarmatur unterscheidet man zwischen verschiedenen
Spindelverlängerungen, die in den Standardlängen 0,50
m, 1,00 m oder 1,50 m lieferbar sind.

Liefern und montieren.

#### 08.20 T-Schlüssel

**08.20.00.001 T-Schlüssel, inkl. konischer Vierkantnuss, Länge 1,0 m**
Art. Nr.: KHZTS10

Länge: 1,0 m
für Armaturen von DN 20 - DN 125

Fabrikat: isoplus oder gleichwertig
Einheit: Stk

#### 08.21 Getriebe

**08.21.00.001 Universal Steckgetriebe MDS 3000 Böhmer, Schlüsselweite 16 - 32mm, L = 0,8m**
Art. Nr.: KHZSGM163208

Länge: 0,80 m
für Absperrarmatur DN 40 - DN 400 red. Durchgang und
für Absperrarmatur DN 32 - DN 300 voller Durchg.

Fabrikat: isoplus oder gleichwertig
Einheit: Stk

#### 08.22 Spindelverlängerung

**08.22.00.001 Spindelverlängerung Typ "isoplus" L = 0,5m**
Art. Nr.: KHZSVI010.5

für Absperrarmatur DN 20 - DN 125

Fabrikat: isoplus oder gleichwertig
Einheit: Stk

**08.22.00.002 Spindelverlängerung Typ "isoplus" L = 1,0m**
Art. Nr.: KHZSVI011.0

für Absperrarmatur DN 20 - DN 125

Fabrikat: isoplus oder gleichwertig
Einheit: Stk

**08.22.00.003 Spindelverlängerung Typ "Broen", L = 0,5m**
Art. Nr.: KHZSVBR010.5

Stahl verzinkt / Kunststoff, kürzbar
Schlüsselweite 19mm, L = 0,5m
für Absperrarmatur DN 20 - DN 80 reduzierter Durchgang
für Absperrarmatur DN 25 - DN 65 voller Durchgang
nicht für Getriebenutzung geeignet

Fabrikat: Broen
Einheit: Stk

**08.22.00.004 Spindelverlängerung Typ "Broen", L = 1,0m**
Art. Nr.: KHZSVBR011.0

Stahl verzinkt / Kunststoff, kürzbar
Schlüsselweite 19mm, L = 1,0m
für Absperrarmatur DN 20 - DN 80 red. Durchgang
für Absperrarmatur DN 25 - DN 65 voller Durchgang
nicht für Getriebenutzung geeignet

Fabrikat: Broen
Einheit: Stk

**08.22.00.005 Spindelverlängerung Typ "Böhmer", L = 0,5m**
Art. Nr.: KHZSVM010.5

Schlüsselweite 16mm, L = 0,5m
für Absperrarmatur DN 20 - DN 80 reduzierter Durchgang
für Absperrarmatur DN 20 - DN 65 voller Durchgang

Fabrikat: Böhmer
Einheit: Stk

**08.22.00.006 Spindelverlängerung Typ "Böhmer", L = 0,5m**
Art. Nr.: KHZSVM020.5

Schlüsselweite 22mm, L = 0,5m
für Absperrarmatur DN 100 - DN 150 red. Durchgang
für Absperrarmatur DN 80 - DN 125 voller Durchgang

Fabrikat: Böhmer
Einheit: Stk

**08.22.00.007 Spindelverlängerung Typ "Böhmer", L = 1,0m**
Art. Nr.: KHZSVM011.0

Schlüsselweite 16mm, L = 1,0m
für Absperrarmatur DN 20 - DN 80 red. Durchgang
für Absperrarmatur DN 20 - DN 65 voller Durchgang

Fabrikat: Böhmer
Einheit: Stk

**08.22.00.008 Spindelverlängerung Typ "Böhmer", L = 1,0m**
Art. Nr.: KHZSVM021.0

Schlüsselweite 22mm, L = 1,0m
für Absperrarmatur DN 100 - DN 150 red. Durchgang
für Absperrarmatur DN 80 - DN 125 voller Durchgang

Fabrikat: Böhmer
Einheit: Stk

#### 08.23 Aufsteckflansch

*Hinweis*
Zusätzliches Zubehör zum lotrechten Aufsetzen
eines Steckgetriebes auf die Absperrarmatur.

**08.23.00.001 Aufsteckflansch Typ Böhmer groß SW 80, Länge 200mm**
Art. Nr.: KHZAFMGS

für Absperrarmatur DN 200 - DN 400 red. Durchgang und
für Absperrarmatur DN 150 - DN 300 voller Durchg.

Fabrikat: isoplus oder gleichwertig
Einheit: Stk

#### 08.24 Schutzrohr

*Hinweis*
Schutzrohre enden vorzugsweise in einer DIN-
Straßenkappe oder einem Schachtring.
Je nach Anforderung und Nennweite werden
unterschiedliche Ausführungen benötigt.

**08.24.00.001 Schutzrohr Typ 1, Da=180mm**
Art. Nr.: KHZSRS01

für Absperrarmatur DN 20 - DN 65
L=1,5m, inkl. Steckkappe

Fabrikat: isoplus oder gleichwertig
Einheit: Stk

**08.24.00.002 Schutzrohr Typ 2, Da=225/180mm**
Art. Nr.: KHZSRS02

für Absperrarmatur DN 80 - DN 150
L=1,5m, inkl. Steckkappe

Fabrikat: isoplus oder gleichwertig
Einheit: Stk

**08.24.00.003 Schutzrohr Typ 3, Da=280/180mm**
Art. Nr.: KHZSRS03

für Absperrarmatur DN 200 - DN 300
L=1,5m, inkl. Steckkappe

Fabrikat: isoplus oder gleichwertig
Einheit: Stk

USt %: 19,00
